# Neubau KiTa St. Nikolaus, Brunnthal
Angebotsaufforderung (GAEB DA XML 3.3, DA83)
Projekt: P2024006
Währung: EUR
Erstellt mit: GXML Toolbox V3.3 R20220330, ORCA AVA 27 27.00.00, 20.03.2026

## Bauvorhaben
Bauvorhaben: KiTa St. Nikolaus in Brunnthal,
  Neubau und Sanierung für eine Kindertagesstätte
  (5 Kindergarten-Gruppen)
  85649 Brunnthal,
  Flur-Nr. 102, Roßkopfweg

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
Bauherr:  Gemeinde Brunnthal
  Münchner Str. 5
  85649 Brunnthal,

LV-Bezeichnung:  LÜFTUNG

## 1. Allgemeine Baubeschreibung
1. Allgemeine Baubeschreibung

1.1 Lage des Grundstücks
Das Grundstück befindet sich im Roßkopfweg 6, 85649 Brunnthal.

1.2 Umgebung
Das Bauvorhaben erfolgt auf dem Grundstück des bestehenden Kindergartens St. Nikolaus Brunnthal. Der Neubau wird anstelle eines bestehenden Gebäudeteils errichtet, der zuvor abgerissen wurde.

Der Auftragnehmer (AN) hat dafür zu sorgen, dass durch die Bauarbeiten weder Personen noch der ruhende oder fließende Verkehr angrenzender Straßen noch benachbarte Gebäude gefährdet werden.
Für eine sichere Verkehrsführung an der Baustelle ist zu sorgen.

Der AN hat sicherzustellen, dass der Baubereich nach den geltenden Vorschriften abgesperrt und gesichert ist, sowohl bei laufendem Baustellenbetrieb als auch während der arbeitsfreien Zeit.

Für den ausreichenden Emissions- und Immissionsschutz hat der AN zu sorgen. Alle hierfür notwendigen Aufwendungen sind in die Einheitspreise einzurechnen, sofern nicht gesonderte Positionen im LV beschrieben sind.
Lärmintensive Arbeiten sind mindestens 14 Tage vor der Ausführung bei der Bauleitung anzumelden.
Besondere Vorgaben:
In der Mittagszeit von 13:00-14:00 Uhr sollen keine lärmintensiven Arbeiten durchgeführt werden.
Schutzmaßnahmen für bestehende Bäume und die Spielfläche hinter dem Holzzaun sind einzuhalten.

Vor Beginn der Arbeiten hat sich der AN über die örtlichen Gegebenheiten hinsichtlich Maschineneinsatz, Lagerflächen für Personalunterkünfte, Geräte, Material etc. zu informieren.
Die gesetzlichen Auflagen des Umweltschutzes sind einzuhalten. Die Geräte- und Maschinenschutzverordnung in der aktuellen Fassung sowie die einschlägigen Vorschriften für die Lagerung wassergefährdender Flüssigkeiten sind zu beachten.

Die Richtlinien zum Schutz von Bäumen und Sträuchern im Bereich von Baustellen (RSBB) sind zu beachten.

Im Hinblick auf Baulärm gelten die Anforderungen:
des Bundes-Immissionsschutzgesetzes (BImSchG),
der Allgemeinen Verwaltungsvorschrift zu Baulärm und Geräuschimmissionen,
aller übrigen einschlägigen landesrechtlichen Vorschriften Bayerns.

Die Baustellenordnung des SiGeKo ist vom AN einzuhalten.

1.3 Auflagen aus der Baugenehmigung
Die Auflagen aus der Baugenehmigung sind grundsätzlich zu beachten, diese wurden jedoch bereits im LV berücksichtigt.

1.4 Höhenentwicklung
Der Nullpunkt des Bauvorhabens liegt bei 590,95 m ü. NN.

1.5 Baugrund
Siehe Baugrundgutachten.

1.6 Erschließung
Das Baugrundstück wird über den Roßkopfweg im Süden und Westen erschlossen.

1.7 Park- und Lagerflächen
Für Park-, Lagerflächen und Baustelleneinrichtungsflächen ist auf dem Baufeld im Westen eine Schotterrasenfläche vorhanden. Das Parken ist gegenüber von Einfahrten untersagt, und die öffentliche Straße ist bei Verschmutzung durch Baustellenbetrieb bestmöglich zu reinigen.

Der AN hat sich an den Baustelleneinrichtungsplan zu halten.

1.8 Bauwerk und Nutzung
Neubau und Sanierung Kita St. Nikolaus Brunnthal
Der AG plant die Errichtung eines festen Holzbaugebäudes zur dauerhaften Nutzung als Kindertagesstätte.
Gebäudedaten:
BRI: 5.772 m³
BGF: 1.415,8 m²

1.9 Baubewachung
Eine Baubewachung ist nicht vorgesehen.

1.10 Nebenleistungen
Ergänzend zu den Nebenleistungen der VOB werden folgende Leistungen nicht gesondert vergütet und sind in die Einheitspreise einzukalkulieren, sofern nicht gesonderte Positionen dafür vorgesehen sind:

Behinderungen oder Mehraufwendungen durch gleichzeitig laufende Arbeiten.

1.11 Planausgabe
Der AN erhält Pläne grundsätzlich per E-Mail im PDF- und DWG-Format. Vom AN sind Ausführungspläne rechtzeitig vor Ausführungsbeginn beim AG anzufordern. Montagepläne müssen mind. 14 Tage vor Baubeginn dem AG zur Prüfung vorgelegt werden.

1.12 Ausführung
Die beiliegenden Planunterlagen sowie die Beschreibung im LV-Text stellen die Mindestanforderungen dar, die vom Bieter hinsichtlich der Größe und Qualität auch überschritten werden können.

## 2. Technische Vorbemerkungen
2. Technische Vorbemerkungen

1.  Technische Vorschriften

1.1  Allgemeine technische Vorschriften

  Bei der Ausführung sind insbesondere folgende
  technischen Vorschriften zu beachten:

        - generelle Gültigkeit hat die VOB, Teil C,
  allgemeine technische Vorschriften für Bauleistungen;

        - sowie die Bauordnung des jeweiligen Landes
  (hier: Bayerische Bauordnung), einschließlich ausländischer Bauvorschriften.

        - die einschlägigen DIN-Vorschriften in der
  jeweils gültigen Fassung.

        - die einschlägigen VDI/VDE-Vorschriften in
  der jeweils gültigen Fassung.

        - die einschlägigen DVGW-Richtlinien in der
  jeweils gültigen Fassung.

        - die Unfallverhütungsvorschriften

        - die einschlägigen orts-, gewerbe-, feuer-
  und verkehrspolizeilichen Vorschriften,
  sowie alle sonstigen einschlägigen öffentlich-rechtlichen Bestimmungen und Sonderauflagen.

        - die TA Luft, TA Lärm.

        - die Richtlinien und Vorschriften des zuständigen EVU's, GVU's und WVU's in der jeweils
  gültigen Fassung.

        - die Auflagen der zur Abnahme vorgesehenen
  Institute.

1.2  Besondere Technische Vorschriften

1.2.1 Nachfolgend sind nur Vorschriften genannt, die
  über die o. g. hinausgehen oder diese näher
  beschreiben.

1.2.2 Für alle Befestigungsmaßnahmen und Konstruktionen müssen Zulassungen oder statische Be-
  rechnungen vorliegen und auf Wunsch zur Einsicht vorgelegt werden.

1.2.3 Stemmarbeiten dürfen nur mit geeignetem Werkzeug unter Schonung des Bauwerkes mit Zustimmung der Bauleitung ausgeführt werden.

  An statisch wichtigen Bauteilen dürfen Stemm-
  und Bohrarbeiten nur mit Genehmigung der Bauleitung ausgeführt werden.

1.2.4 Alle körperschallführenden Leitungen sind körperschalldämmend durch Wände und Decken zu
  führen. Brandabschnitte sind rauchdicht mit
  zugelassenen Materialien herzustellen (gem.
  LV-Beschreibung). Für Aggregate mit Schalldämm-Maßnahmen ist die erreichte Reduzierung
  des Emmissionspegels anhand von Schallmessungen nachzuweisen.

1.2.5 Während der Bauzeit sind alle erforderlichen
  Anlagenteile wirksam zu schützen, Rohre sind
  gegen Verschmutzung zu sichern.

1.2.6 Vor Inbetriebnahme der Anlage sind alle An-
  lagenteile gründlich zu reinigen.

1.2.7 Maschinen und Geräte, die bauseits gestellt
  oder von anderen Firmen geliefert bzw. aufgestellt und vom Auftragnehmer angeschlossen
  werden, dürfen nur mit Einverständnis der Ob-
  jektüberwachung und der Lieferer in Betrieb
  gesetzt werden.

1.2.8 Auf Wunsch des Bauherrn, des Architekten oder
des Ingenieurs sind für Anlagenteile Muster vorzulegen
bzw. einzubauen.
Alle in Räumen sichtbare Anlagenteile bedürfen der
ausdrücklichen Genehmigung des Architekten.
Die hierfür anfallenden Kosten sind in die
 Einheitspreise mit einzukalkulieren.

1.2.9 Die Verwendung von Gips in Beton, gefliesten Wänden,
Fassaden, sowie bei Feuchtrauminstallation ist
 unzulässig.

1.2.10 Arbeiten die Schweißen oder brennbare Gase
  erfordern, sind nur mit schriftlicher Genehmigung des
  Auftraggebers durchzuführen.
  Die geltenden Sicherheitsrichtlinien sind dabei
  einzuhalten.

2.  Ergänzende Ausführungsbedingungen

2.1  Ausführung

2.1.1 Grundsätzlich wird nur einwandfreie, handwerklich saubere Arbeit abgenommen. Alles was
  nicht vertragsgemäß oder unsachgemäß ausgeführt ist, bzw. Materialmängel zeigt, muß unverzüglich entfernt werden. Dies bedeutet
  auch, daß eine Überprüfung der
  Planungsvorgaben vorzunehmen hat.

2.1.2 Es dürfen grundsätzlich nur einwandfreie, den
  Gütevorschriften und DIN-Normen entsprechende
  Materialien verwendet werden, im übrigen hat
  die Ausführung nach den anerkannten Regeln der
  Technik zu erfolgen.

2.1.3 Der Auftragnehmer hat für den gesamten Materialbedarf entsprechend dem Leistungsverzeichnis und dem tatsächlichen örtlichen Bedarf
  Sorge zu tragen.

2.1.4 Soweit in der Leistungsbeschreibung nichts Ge-
  genteiliges genannt ist, sind alle Aggregate
  und Teile als komplette Einheit zu liefern,
  einzubringen, zu montieren, falls erforderlich
  funktionsfähig und betriebssicher anzuschließen, in Betrieb zu nehmen und mit Anweisung
  bezüglich Handhabung und Wartung zu übergeben.

2.1.5 Der Auftragnehmer hat unmittelbar nach Auftragserteilung die Lieferzeiten aller Anlagenteile zu prüfen, entsprechend mit seinen Be-
  stellungen zu disponieren und ggf. Einspruch
  zu erheben. Erfolgt binnen 14 Tagen kein
  schriftlicher Einspruch, so wird die Lieferung
  als termingerechte akzeptiert.

2.1.6 Der Auftragnehmer ist verpflichtet, sofort
  nach Auftragserhalt die bereits erfolgte Ausführung von Schlitzen, Durchbrüchen, Einbringungsöffnungen und ähnlichen Arbeiten an Ort
  und Stelle zu überprüfen, sämtliche Maße am
  Bau zu nehmen, und, falls erforderlich, ergänzen zu lassen. Die durch eine Unterlassung
  dieser Verpflichtung entstehenden Mehrkosten
  gehen zu Lasten des Auftragnehmers.

2.1.7 Alle im LV enthaltenen Positionen und Bauteile
  sind zu liefern und betriebsfertig zu montieren.

2.2  Unterlagen

2.2.1 Der Auftragnehmer ist verpflichtet, sich mit Hilfe des Zugangs zum
  Datenraum innerhalb der gesetzten zeitlichen Befristung über
  den aktuellen Stand des jeweiligen Plans zu informieren.
  Etwaige Kosten für Ausdruck und Vervielfältigung gehen zu
  Lasten des Auftragnehmers.

2.2.2 Dem  Auftragnehmer obliegt das Anfertigen
  ausführlicher (farbiger) Montage- und Detailpläne unter Zugrundelegung der Projektunterlagen und Zeichnungen sowie die Bearbeitung
  der Gesamtanlage.

2.2.3 Sieben Werktage vor Montagebeginn sind der
  Bauleitung bzw. dem AG die notwendigen
  Montagepläne zur Prüfung vorzulegen.
  Die Prüfung erfolgt innerhalb der folgenden
  3 Werktage.
  Nur auf der Grundlage der geprüften Pläne
  darf montiert werden. Von den ggf. zu
  überarbeitenden Montageplänen ist ein farbig
  angelegter Satz an die Bauleitung zu
  übergeben. Dasselbe gilt für alle
  Planänderungen und Ergänzungen.

2.3  Aufmaß

  Das Aufmaß kann entweder nach Plan oder vor
  Ort erfolgen. Welche Aufmaßart zur Anwendung
  kommt, wird situationsbedingt von der Objektüberwachung vorgegeben. Soweit keine Absprache
  getroffen wird, gilt das Planaufmass als vereinbart.
  Kommt das Planaufmaß zur Anwendung, gilt Folgendes:
  Der Auftragnehmer hat hierfür entsprechende,
  prüfbare Aufmaßpläne/Isometrien mit allen
  erforderlichen Eintragungen und leicht
  nachvollziehbaren Mengenberechnungen zu erstellen,
  die den tatsächlich ausgeführten Leistungsstand wiedergeben.
  Die Aufmaßpläne sind zugehörig den jeweiligen Abschlagsrechnungen bzw. der Schlußrechnung beizufügen.
  Die Aufmaßpläne sind entsprechend fortzuschreiben. Die Kosten hierfür sind in den Einheitspreisen enthalten.

2.4  Abnahme und Übergabe

2.4.1 Zwei Wochen vor der Abnahme sind die Bestandsunterlagen einschließlich Bestandszeichnungen,
  farbig angelegt, im Detail wie im Leistungsverzeichnis beschrieben, dreifach dem Ingenieurbüro zur Einsichtnahme vorzulegen. Gewünschte Änderungen sind umgehend auszuführen.

2.4.2 Der Auftragnehmer hat eine funktionsfähige,
  betriebssichere Gesamtanlage vorzuführen und
  zu übergeben.

2.4.3 Vor Abnahme muß ein ausreichender Probebetrieb
  durch den Auftragnehmer erfolgt sein und zwar
  unter Betriebsbedingungen.

2.4.4 Vor Abnahme muß eine ausreichende Einweisung
  des Bedienungs- und Wartungspersonals erfolgt
  sein. Hierüber ist eine schriftliche Bestätigung vorzulegen.

2.4.5 Weitere generelle Voraussetzung für die förmliche Abnahme ist die Vorlage aller Prüfungszeugnisse und Werksatteste für alle Anlagenteile, die dies erfordern.

## 3. Anlagenverzeichnis
3. Anlagenverzeichnis
Der Ausschreibung liegen folgende Unterlagen zugrunde:

Grundrisse:
6-GR-00-KO Koordination vom 31.10.2025
6-GR-00-L Lüftung vom 31.10.2025
6-B-GR-00-KO Bestand Krippe Koordination vom 31.10.2025
6-GR-00-SUD Aussparungen vom 21.01.2026
6-GR-01-KO Koordination vom 31.10.2025
6-GR-01-L Lüftung vom 31.10.2025
6-GR-01-SUD Aussparungen vom 28.01.2026
6-GR-DA-KO Koordination vom 31.10.2025

Schemata:
6-SS-X-L Strangschema Lüftung vom 31.10.2025

Freiflächengestaltungsplan:
313-A-L-001 Freianlagen KiTa vom 17.12.2025

Gutachten:
Brandschutznachweis-komplett_Kita vom 04.08.2025
Gutachten_Bauakustik vom 12.06.2025
Gutachten_Raumakustik vom 12.06.2025

Baustelleneinrichtung:
KTB_L5_ARC_000Va_ Baustelleneinrichtung vom 29.01.2026

Bauzeitenplan:
Kita St. Nikolaus_Ausführungs-TPL_I_03 vom 09.02.2026

Die Unterlagen liegen in digitaler Form der Ausschreibung bei.
Im Auftragsfall werden die Pläne/Unterlagen zur Verfügung gestellt.
Die weitere Be-/Verarbeitung sowie Vervielfältigungen als auch die daraus resultierenden Kosten liegen im Verantwortungsbereich des AN.

## 08 LÜFTUNG - Neubau und Sanierung KiTa

### Titel 01 Neubau

#### Bereich 01.01 Raumlufttechnische Anlagen

##### Abschnitt 01.01.01 Lüftungsgeräte

*Hinweis: Standardbesch Bereitstellg Unterlagen Sanitär Gebäudeautomation Elektroinst.*
STLB-Bau 2024-10 075
Der AN für die RLT-Anlagen stellt für Nebengewerke technische Unterlagen/Angaben, unterteilt nach Bauelementen, zur Verfügung:
Sanitäre Ver- und Entsorgung:
vermaßte Anschlusszeichnungen, Verfahrensfließschemata, Massenströme in kg/h, Temperaturen in Grad C, Druckdifferenzen bzw. Vordrücke in kPa, Wasserqualität,
Gebäudeautomation: Anschlusspläne, Verfahrensfließschemata,
Funktionsbeschreibungen, Funktionslisten, Vorgaben der Einbauorte sowie Anschluss- oder Einbaubedingungen für Messwertgeber und Stellgeräte,
Elektroinstallation:
Bemessungsleistungen in kW, Vorgaben für Verkabelungen, Verbindungspläne/Tabellen.

*Hinweis: Standardbesch Leistungsdiagramme vorl Ventilatoren Pumpen*
STLB-Bau 2024-10 075
Dem AG sind vor der Ausführung vorzulegen: Leistungsdiagramme, mit eingetragenen Leistungspunkten. Für die Ventilatoren und Pumpen.

**01.01.01.1 Zentrales RLT-Kompaktgerät in flacher Bauweise**
Zentrales RLT-Kompaktgerät in flacher Bauweise, modular, zurDeckenmontage

Luftleistung:
Nennvolumenstrom: 400 m³/h
Regelbereich: 100-500 m³/h
Betriebsart: Druckkonstant mit variabler Volumenstromregelung (VAV)
Zuluftregelung über integrierten Drucksensor
Abluftventilator im Slave-Betrieb
Wärmerückgewinnung:
Gegenstrom-Plattenwärmetauscher
Wärmebereitstellungsgrad: =80% nach DIN EN 13141-7
Automatischer Bypass für Frostschutz und freie Kühlung
Kondensatwanne ausEdelstahl mit allseitigem Gefälle
Ventilatoren:
EC-Radialventilatoren mit rückwärts gekrümmten Schaufeln
Direkt angetrieben, wartungsfreie Kugellager
Motorwirkungsgrad: >IE4
Schutzart: IP55, Isolationsklasse F
Gewuchtet nach DIN ISO 2190-11
Auf Auszügen montiert für einfache Wartung
Filterung:
Außenluft: ePM1 50% (F7)
Abluft: ePM10 50% (M5)
Differenzdruckmessung mit Filterwechselanzeige
Gehäuse:
Rahmenlose Stahlblechkonstruktion
Dämmung: 40mm Mineralwolle
Außen pulverbeschichtet RAL 7047
Innen verzinkt, glatte Oberflächen
Brandklasse: A1 nach DIN 4102
Separates Technikfach außenliegend
Revision von Unterseite, großzügige Revisionsöffnungen
Klappen:

Bypassklappe mit Stellantrieb (1,5W Betrieb, 0,4W Ruhe)
Optional: Außenluft-/Fortluftklappen, Dichtigkeitsklasse2 nach DIN EN 1751
Antriebe außerhalb Luftstrom (VDI 6022-konform)
Regelung und Steuerung:
Vollintegrierte Regeleinheit mit Hauptschalter
Schaltnetzteil230V AC/24V DC, 2,5A
Wochenzeitprogramm inkl. Ferien-/Feiertagsplanung
Automatische Sommer-/Winterzeitumstellung
Mehrsprachiges LCD-Bedienmodul (kabelgebunden)
Alarmliste mit Protokollierung
Schnittstellen:
Ethernet: Modbus TCP/IP, BACnet/IP (BACnet-AAC)
RS485: Modbus RTU
Elektrische Ausstattung:
Bemessungsspannung: 400V, 50Hz
Nennleistung: 140W
Schutzart: IP20
Motorschutzschalter mit Phasenausfallerkennung
Leitungsschutzschalter 230V, Klasse C
Industriell gefertigter Kabelbaum mit Kennzeichnung
Empfohlener FI-Schutzschalter: Klasse B/B+
Kanalanschlüsse:
Rechteckig: 300mm × 150mm
Für Rechteckkanal mit 20mm Profil
Dichtungsband erforderlich
Abmessungen:
B×H×T: 1.004 × 324 × 1.335 mm
Montage: Deckenmontage mit Gewindestangen M10
Akustik:
Schalldruckpegel Gehäuseabstrahlung: 34 dB(A) bei 3m Abstand
Normen und Richtlinien:
VDI 6022-konform
ErP-Verordnung 1253/2014(LOT6)
Maschinenrichtlinie 2006/42/EG
EMV-Richtlinie 2014/30/EU
RoHS 2 Richtlinie 2011/65/EU
Lieferumfang:
Kompaktgerät komplett montiert und verdrahtet
Wandbedienmodul mit Kabel
Montagematerial für Deckenbefestigung
Anschlussplan

Oder gleichwertig.

Hersteller und Typ '....................................................'
vom Bieter einzutragen.
Menge: 1,000 St

**01.01.01.2 Zentrales RLT-Kompaktgerät in flacher Bauweise**
Zentrales RLT-Kompaktgerät in flacher Bauweise, modular, zur Deckenmontage

Luftleistung:
Nennvolumenstrom: 700 m³/h
Regelbereich: 200-800 m³/h
Betriebsart: Druckkonstant mit variabler Volumenstromregelung (VAV)
Zuluftregelung über integrierten Drucksensor
Abluftventilator im Slave-Betrieb
Wärmerückgewinnung:
Kreuz-Gegenstrom-Plattenwärmetauscher
Wärmebereitstellungsgrad: =80% nach DIN EN 13141-7
Automatischer Bypass für Frostschutz und freie Kühlung
Kondensatwanne ausEdelstahl mit allseitigem Gefälle
Ventilatoren:
EC-Radialventilatoren mit rückwärts gekrümmten Schaufeln
Direkt angetrieben, wartungsfreie Kugellager
Motorwirkungsgrad: >IE4
Schutzart: IP55, Isolationsklasse F
Gewuchtet nach DIN ISO 2190-11
Auf Auszügen montiert für einfache Wartung
Filterung:
Außenluft: ePM1 50% (F7)
Abluft: ePM10 50% (M5)
Differenzdruckmessung mit Filterwechselanzeige
Gehäuse:
Rahmenlose Stahlblechkonstruktion
Dämmung: 40mm Mineralwolle
Außen pulverbeschichtet RAL 7047
Innen verzinkt, glatte Oberflächen
Brandklasse: A1 nach DIN 4102
Separates Technikfach außenliegend
Revision von Unterseite, großzügige Revisionsöffnungen
Klappen:
Bypassklappe mit Stellantrieb (1,5W Betrieb, 0,4W Ruhe)
Optional: Außenluft-/Fortluftklappen, Dichtigkeitsklasse2nach DIN EN 1751
Antriebe außerhalb Luftstrom (VDI 6022-konform)
Regelung und Steuerung:
Vollintegrierte Regeleinheit mit Hauptschalter
Schaltnetzteil230V AC/24V DC, 2,5A
Wochenzeitprogramm inkl. Ferien-/Feiertagsplanung
Automatische Sommer-/Winterzeitumstellung
Mehrsprachiges LCD-Bedienmodul (kabelgebunden)
Alarmliste mit Protokollierung
Schnittstellen:
Ethernet: Modbus TCP/IP, BACnet/IP (BACnet-AAC)
RS485: Modbus RTU
Elektrische Ausstattung:
Bemessungsspannung: 400V, 50Hz
Nennleistung: 250W
Schutzart: IP20
Motorschutzschalter mit Phasenausfallerkennung
Leitungsschutzschalter 230V, Klasse C
Industriell gefertigter Kabelbaum mit Kennzeichnung
Empfohlener FI-Schutzschalter: Klasse B/B+
Kanalanschlüsse:
Rechteckig: 370mm × 150mm
Für Rechteckkanal mit20mm Profil
Dichtungsband erforderlich
Abmessungen:
B×H×T: 1.309 × 324 × 1.335 mm
Montage: Deckenmontage mit Gewindestangen M10
Akustik:
Schalldruckpegel Gehäuseabstrahlung: 35 dB(A) bei 3m Abstand
Normen und Richtlinien:
VDI 6022-konform
ErP-Verordnung 1253/2014(LOT6)
Maschinenrichtlinie 2006/42/EG
EMV-Richtlinie 2014/30/EU
RoHS 2 Richtlinie 2011/65/EU
Lieferumfang:
Kompaktgerät komplett montiert und verdrahtet
Wandbedienmodul mit Kabel
Montagematerial für Deckenbefestigung
Anschlussplan

Oder gleichwertig.

Hersteller und Typ '....................................................'
vom Bieter einzutragen.
Menge: 1,000 St

**01.01.01.3 Zentrales RLT-Kompaktgerät in flacher Bauweise**
Zentrales RLT-Kompaktgerät in flacher Bauweise, modular, zur Deckenmontage

Luftleistung:
Nennvolumenstrom: 1.200 m³/h
Regelbereich: 300-1.400 m³/h
Betriebsart: Volumenstromkonstant mit2integrierten Sensoren
Konstanter Luftvolumenstrom parametriert
Wärmerückgewinnung:
Kreuz-Gegenstrom-Plattenwärmetauscher
Wärmebereitstellungsgrad: =80% nach DIN EN 13141-7
Automatischer Bypass für Frostschutz und freie Kühlung
Kondensatwanne aus Edelstahl mit allseitigem Gefälle
Ventilatoren:
EC-Radialventilatoren mit rückwärts gekrümmten Schaufeln
Direkt angetrieben, wartungsfreie Kugellager
Motorwirkungsgrad: >IE4
Schutzart: IP55, Isolationsklasse F
Gewuchtet nach DIN ISO 2190-11
Auf Auszügen montiert für einfache Wartung
Filterung:
Außenluft: ePM1 50% (F7)
Abluft: ePM10 50% (M5)
Differenzdruckmessung mit Filterwechselanzeige
Gehäuse:
Rahmenlose Stahlblechkonstruktion
Dämmung: 40mm Mineralwolle
Außen pulverbeschichtet RAL 7047
Innen verzinkt, glatte Oberflächen
Brandklasse: A1 nach DIN 4102
Separates Technikfach außenliegend
Revision von Unterseite, großzügige Revisionsöffnungen
Klappen:
Bypassklappe mit Stellantrieb (1,5W Betrieb, 0,4W Ruhe)
Optional: Außenluft-/Fortluftklappen, Dichtigkeitsklasse2 nach DIN EN 1751
Antriebe außerhalb Luftstrom (VDI 6022-konform)
Regelung und Steuerung:
Vollintegrierte Regeleinheit mit Hauptschalter
Schaltnetzteil230V AC/24V DC, 2,5A
Wochenzeitprogramm inkl. Ferien-/Feiertagsplanung
Automatische Sommer-/Winterzeitumstellung
Mehrsprachiges LCD-Bedienmodul (kabelgebunden)
Alarmliste mit Protokollierung
Schnittstellen:
Ethernet: Modbus TCP/IP, BACnet/IP (BACnet-AAC)
RS485: Modbus RTU
Elektrische Ausstattung:
Bemessungsspannung: 400V, 50Hz
Nennleistung: 530W
Schutzart: IP20
Motorschutzschalter mit Phasenausfallerkennung
Leitungsschutzschalter 230V, Klasse C
Industriell gefertigter Kabelbaum mit Kennzeichnung
Empfohlener FI-Schutzschalter: Klasse B/B+
Kanalanschlüsse:
Rechteckig: 500mm × 200mm
Für Rechteckkanal mit20mm Profil
Dichtungsband erforderlich
Ausführung: Linksausführung (Zuluft- und Abluftanschluss links)
Abmessungen und Gewicht:
B×H×T: 1.405 × 365 × 1.425 mm
Gewicht: 132 kg
Montage: Deckenmontage mit Gewindestangen M10
Akustik:
Schalldruckpegel Gehäuseabstrahlung: 42 dB(A) bei 3m Abstand
Normen und Richtlinien:
VDI 6022-konform
ErP-Verordnung 1253/2014(LOT6)
Maschinenrichtlinie 2006/42/EG
EMV-Richtlinie 2014/30/EU
RoHS 2 Richtlinie 2011/65/EU
Lieferumfang:
Kompaktgerät komplett montiert und verdrahtet
Wandbedienmodul mit Kabel
Montagematerial fürDeckenbefestigung
Anschlussplan

Oder gleichwertig.

Hersteller und Typ '....................................................'
vom Bieter einzutragen.
Menge: 1,000 St

**01.01.01.4 Standgerät GR**
Zentrales Kompakt-Lüftungsgerät mit Wärmerückgewinnung. Dieses Lüftungsgerät wird in stehender Ausführung installiert. Zudem kann bei der Inbetriebnahme über das Bedienteil die Luftrichtung festgelegt werden.

Standardmäßig ist das Gerät inkl. Regelung und Bypass ausgestattet. Alle zusätzlichen Optionen werden dem Gerät lose beigelegt und vor Ort installiert.

Das Gehäuse des Lüftungsgerätes besteht aus einer kältebrückenfreien rahmenlosen Konstruktion aus ISO-Paneelen. Diese Paneele, mit einer Wandstärke von 30 mm, sind von Außen nach Innen folgendermaßen aufgebaut:
· Außenwand aus pulverbeschichtetem Stahlblech. EN 10327 DX51D+Z275 MB, Farbe: weiß (RAL 9010), Stärke: 0,75 mm
· Mineralwollfüllung
· Innenwandung bestehend aus beschichtetem Stahlblech 0,45 mm

Gehäuseeigenschaften gemäß DIN EN 1886:
- Mechanische Stabilität: D1
- Gehäuseleckage: L2
- Thermische Isolierung: T2
- Wärmebrückenklasse: TB2

Baustoffklasse gemäß DIN EN 13501: B-s1-d0

Kondensatwanne mit integriertem Gefälle aus rostfreiem Edelstahl (316L)

Anzahl der Kondensatstutzen: 1
Die 2-teilige Revisionstür mit Scharnieren, erlaubt freien Zugang zu allen eingebauten Aggregaten, dem Wärmetauscher, den Filtereinschüben, den Ventilatoren, etc.

Das Gerät wird nach den Vorgaben der VDI6022 produziert. Inklusive Schrägrohrmanometer zur visuellen Anzeige der Filterverschmutzung.

Oder gleichwertig.

Hersteller und Typ '....................................................'
vom Bieter einzutragen.
Menge: 4,000 St

**01.01.01.5 Raumluftsteuerung**
Raumluftsteuerung
Einstellung und Abfrage der Parameter sowie Bedienung über Touchscreen. Graphische Visualisierung des aktuellen Betriebszustands und detaillierte Anzeige aller Betriebsparameter im Touchscreen-Displayr. Alarmmeldungen und Störungsanzeige werden detailliert dargestellt. Zeit-Manager für Tag, Woche, Ferien zur Schaltung von optionalen Heiz- oder Kühlfunktionen sowie zur freien Kühlung mittels Bypass. Montagemöglichkeiten: mittels Schraubbefestigung an der Wand. Zum Anschluss an die RLT-Geräte liegt ein Anschlusskabel bei und ist bis max. 100 m verlängerbar.

Technische Daten:
Spannungsart: Wechselstrom
Bemessungsspannung: 24 V AC / DC
Netzfrequenz: 50 Hz
Einbauort: innen
Einbauart: Aufputz
Material: Kunststoff
Kunststoffangaben: Polystyrol, PVC-frei
Material Gehäuse: Kunststoff
Breite: 144 mm
Höhe: 96 mm
Tiefe: 14 mm

Oder gleichwertig.

Hersteller und Typ '....................................................'
vom Bieter einzutragen.
Menge: 3,000 St

**01.01.01.6 Elastische Verbindung L 100 rechteckige Luftleitg Kanten-L bis 250mm**
STLB-Bau 2024-10 075
Elastisches Verbindungsstück mit Zulassungsbescheid, DIN EN 12101-7, Baustoffklasse DIN 4102-1 B1 (schwerentflammbar), aerosolatdicht, Luftdichtheitsklasse ATC3 DIN EN 16798-3, gestreckte Länge bis 100 mm, flexibler Bereich 40 mm, für rechteckige Luftleitung, größte Kantenlänge bis 250 mm, mit Anschlussrahmen aus verzinktem Stahl, einschl. Gegenrahmen, mit Schrauben aus nichtrostendem Stahl, aerosolatdicht DIN EN 16282-5.
Menge: 16,000 St

**01.01.01.7 Elastische Verbindung L 100 rechteckige Luftleitg Kanten-L 250-500mm**
STLB-Bau 2024-10 075
Elastisches Verbindungsstück mit Zulassungsbescheid, DIN EN 12101-7, Baustoffklasse DIN 4102-1 B1 (schwerentflammbar), aerosolatdicht, Luftdichtheitsklasse ATC3 DIN EN 16798-3, gestreckte Länge bis 100 mm, flexibler Bereich 40 mm, für rechteckige Luftleitung, größte Kantenlänge über 250 bis 500 mm, mit Anschlussrahmen aus verzinktem Stahl, einschl. Gegenrahmen, mit Schrauben aus nichtrostendem Stahl, aerosolatdicht DIN EN 16282-5.
Menge: 12,000 St

**01.01.01.8 Geruchverschluss Kondensatabl. saugseitig Zulauf DN40 DN50 Schraubdeckel**
STLB-Bau 2024-10 075
Geruchverschluss für Kondensatableitung von Klima-Innengeräten mit eingelegter Schwimmerkugel als Rückschlagventil, zum saugseitigen Anschluss, aus PP, Zulaufanschluss für Geräteablauf DN 40, Ablaufdurchmesser DN 50, Schraubdeckel als Wartungsöffnung.
Menge: 7,000 St

**01.01.01.9 Kondensatpumpe**
Kondensatpumpe zur Ableitung von Kondensat aus raumlufttechnischen Anlagen

Leistungsdaten:
Förderhöhe: min. 3-5 m (je nach Anforderung)
Förderleistung: min. 10-15 l/h
Sammelbehälter: min. 0,5-1,Liter
Betriebsart: Automatisch, niveaugesteuert
Pumpentyp:
Tauchpumpe oder Kreiselpumpe
Selbstansaugend
Wartungsarm
Für Dauerbetrieb geeignet
Gehäuse:
Material: Kunststoff (ABS, PP) oder Edelstahl
Transparent oder mit Füllstandsanzeige
Kondensatwanne integriert
Reinigungsöffnung vorhanden
Steuerung:
Automatische Niveauschaltung über Schwimmerschalter
Ein-/Ausschaltautomatik
Optional: Störmeldekontakt (potenzialfrei)
Optional: Überlaufsicherung mit Alarm
Elektrische Ausstattung:
Anschlussspannung: 230V AC, 50Hz
Leistungsaufnahme: max. 15-25Watt
Schutzart: min. IP20(bei Innenaufstellung)
Schutzklasse: I oder II
Anschlusskabel: min. 1,5 m mit Schukostecker
Anschlüsse:
Kondensatzulauf: Schlauchtülle Ø 10-20 mm
Druckseite: Schlauchtülle Ø 8-16 mm
Rückschlagsicherung integriert oder separat vorzusehen
Entlüftungsöffnung vorhanden
Betriebsbedingungen:
Fördermedium: Kondensat aus Lüftungsanlagen
Temperaturbereich: +5°C bis +40°C
Geräuschpegel: max. 35-40 dB(A)
Sicherheitseinrichtungen:
Trockenlaufschutz
Thermischer Motorschutz
Rückschlagventil zur Verhinderung von Rückfluss
Optional: Überlaufschutz mit Signalkontakt
Montage:
Wandmontage oder freistehend
Befestigungsmaterial im Lieferumfang
Montage in frostfreiem Bereich
Zugänglichkeit für Wartung gewährleisten
Ausführung:
Kompaktbauweise
Geräuscharmer Betrieb
Einfache Wartung und Reinigung
Langlebige Konstruktion
Normen und Richtlinien:

DIN EN 60335-2-41 (Sicherheit elektrischer Geräte - Pumpen)
VDE-konform
CE-Kennzeichnung
Lieferumfang:
Kondensatpumpe komplett montiert
Sammelbehälter
Anschlusskabel mit Stecker
Befestigungsmaterial
Bedienungsanleitung

Oder gleichwertig.

Hersteller und Typ '....................................................'
vom Bieter einzutragen.
Menge: 1,000 St

**01.01.01.10 Lüftungsgerät Federfüße**
Profilstahlkonstruktion, Fertigelemente
für Stütz-, Hänge-, Trag- und Sonderbefestigungen aus vorgefertigten Installationsbausteinen (IB),
incl. Verschraubung komplett feuerverzinkt,
incl. statischen Nachweis nach Erfordernis,
Abrechnung mit den Einheitsgewichten der zutreffenden DIN-Normen bzw. nach Handelsgewichten mit entsprechendem Nachweis gemäß
Katalog. Das Verbindungsmaterial (Schrauben,
Beilagscheiben, Muttern etc. sind in den
Einheitspreis für den Profilstahl der IB 's mit
einzurechnen).

Die Grund-Befestigungskonstruktionen sind so
zu erstellen, daß eine Schallübertragung an
das Bauwerk vermieden wird. Dazu sind bei den
Befestigungen
* an den Wänden
* an den Decken
schalldämmende Einlagen, schalldämmende
Zwischenbauteile oder Komponenten mit
schalldämmender Wirkung vorzusehen.
Die Kosten dafür sind in den Einheitspreisen
der Stahlgrundkonstruktionen enthalten.

Die Grundkonstruktionen sind durch Dübeln mit
dem Bauwerk zu verbinden. Dazu sind nur
zugelassene Metalldübel zu verwenden.

Oder gleichwertig.

Hersteller und Typ'
'.........'
vom Bieter einzutragen.
Menge: 16,000 St

**01.01.01.11 Dezentrale Lüftungseinheit mit Wärmerückgewinnung für Wanddurchführung**
Dezentrale Lüftungseinheit mit Wärmerückgewinnung für Wanddurchführung (gerade), DIN 1946-6-konform

Luftleistung:
Volumenstrom: 17-43 m³/h
Leistungsregelung: 5-stufig
Betriebsmodi:
Dauerlüftung
Stoßlüftung
Querlüftung
Sensorlüftung

Wärmerückgewinnung:
HEX-Keramikwärmetauscher
Wärmebereitstellungsgrad: bis ca. 90%
Werkzeuglos revisionierbar

Ventilator:
EC-Gleichstromventilator 12V DC
Prozessorgesteuert
Wartungsfreie Lagerung
Dauerbetriebsauslegung
Leistungsaufnahme: 1,4-3,4 Watt

Filterung:
Standard: ISO Coarse 50% (G3)
Optional: ISO ePM10 65% (M6)

Steuerung:
Prozessorgesteuerte Gerätefunktionen
Bedienung über integriertes Bedienfeld
Kommunikation über Stromnetz (Powerline)
Keine zusätzliche Verkabelung zwischen Geräten erforderlich
GEG-konforme Luftmengenregulierung
Raumseitige Abdeckung:

Designblende aus ABS-Kunststoff, weiß
Schlagfest
Luftaustausch wahlweise oben oder unten
Abmessungen mit Abdeckung: 218 × 280 × 55 mm (B×H×T)
Grundgehäuse: 200 × 260 mm (B×H)

Elektrische Ausstattung:
Anschlussspannung: 85-260V AC, 50Hz
Niedervolt-Betrieb: 12V DC

Akustik:
Schalldruckpegel: ca. 15-33 dB(A)
Bewertete Normschallpegeldifferenz Dn,e,w: 42 dB
Prüfbericht: ift Rosenheim nach EN ISO 10140-1:2010+A1:2012, EN ISO 10140-2:2010, EN ISO 717-1:2013

Rohbau-Ringmodul-Set:
Thermisch getrennte Komponenten (PC-ABS-Kunststoff)
Wärmebrückenfrei
Für Rohbauöffnung: Ø 200 mm
Mindest-Nennlänge: =380 mm
Lieferumfang:
Putzdeckel innen
Elektro-Anschluss-Schablone
Schallschutzausführung: LAW // 42 dB
Verlängerungselement:

Ringmodul zur Erweiterung
Verlängerung: je 80 mm pro Element
Bei Bedarf mehrfach einsetzbar
Montage:

Prüfberichtskonform auszuführen
Gerade Wanddurchführung
Fassadenabschluss systemkonform (separate Position)
Normen:

DIN 1946-6 (Lüftung von Wohnungen)
GEG-konform
EN ISO 10140 (Schallschutzprüfung)
EN ISO 717-1 (Schallschutzbewertung)

Lieferumfang:
Lüftungseinheit komplett mit:
EC-Ventilator
Keramikwärmetauscher
Designabdeckung
Filter
Steuerung
Rohbau-Ringmodul-Set mit:
Ringmodul-Komponenten
Putzdeckel
Anschluss-Schablone
Verlängerungselement
Montagezubehör

Oder gleichwertig.

Hersteller und Typ '....................................................'
vom Bieter einzutragen.
Menge: 1,000 St

**01.01.01.12 Abluftdurchlass Wohnungslüftung Stahl verz Tellerventil rund Gr.100 min 40 m3/h max 80 m3/h**
STLB-Bau 2024-10 075
Abluftdurchlass DIN 1946-6, DIN 18017-3 für Wohnungslüftung, aus verzinktem Stahl, als Tellerventil, rund, Nenngröße Anschlussdurchmesser DN 100,
Farbton 'RAL 9010'

Einbau in Decke, Filterklasse Coarse DIN EN ISO 16890-1, gravimetrischer Anfangsabscheidegrad größer gleich 30 %,
min. Luftvolumenstrom '40' m3/h,
max. Luftvolumenstrom '80' m3/h, Volumenstrom einstellbar,
max. zulässige Druckdifferenz '81' Pa,
Hersteller und Typ '....................................................'
vom Bieter einzutragen.
Menge: 3,000 St

**01.01.01.13 Zuluftdurchlass Wohnungslüftung Stahl verz Tellerventil rund Gr.100 min 40 m3/h max 80 m3/h**
STLB-Bau 2024-10 075
Zuluftdurchlass DIN 1946-6, DIN 18017-3 für Wohnungslüftung, aus verzinktem Stahl, als Tellerventil, rund, Nenngröße Anschlussdurchmesser DN 100,
Farbton 'RAL 9010'

Einbau in Decke,
min. Luftvolumenstrom '40' m3/h,
max. Luftvolumenstrom '80' m3/h, Volumenstrom einstellbar,
max. zulässige Druckdifferenz '81' Pa,
Hersteller und Typ '....................................................'
vom Bieter einzutragen.
Menge: 3,000 St

**01.01.01.14 Abluftdurchlass Wohnungslüftung Stahl verz Tellerventil rund Gr.125 min 145 m3/h max 145 m3/h**
STLB-Bau 2024-10 075
Abluftdurchlass DIN 1946-6, DIN 18017-3 für Wohnungslüftung, aus verzinktem Stahl, als Tellerventil, rund, Nenngröße Anschlussdurchmesser DN 125,
Farbton 'RAL 9010'

Einbau in Decke, Filterklasse Coarse DIN EN ISO 16890-1, gravimetrischer Anfangsabscheidegrad größer gleich 30 %,
min. Luftvolumenstrom '145' m3/h,
max. Luftvolumenstrom '145' m3/h, Volumenstrom einstellbar,
max. zulässige Druckdifferenz '81' Pa,
Hersteller und Typ '....................................................'
vom Bieter einzutragen.
Menge: 4,000 St

**01.01.01.15 Zuluftdurchlass Wohnungslüftung Stahl verz Tellerventil rund Gr.125 min 145 m3/h max 145 m3/h**
STLB-Bau 2024-10 075
Zuluftdurchlass DIN 1946-6, DIN 18017-3 für Wohnungslüftung, aus verzinktem Stahl, als Tellerventil, rund, Nenngröße Anschlussdurchmesser DN 125,
Farbton 'RAL 9010'

Einbau in Decke,
min. Luftvolumenstrom '145' m3/h,
max. Luftvolumenstrom '145' m3/h, Volumenstrom einstellbar,
max. zulässige Druckdifferenz '70' Pa,
Hersteller und Typ '....................................................'
vom Bieter einzutragen.
Menge: 4,000 St

**01.01.01.16 Zuluftdurchlass Wohnungslüftung Stahl verz Schlitzdurchlass rechteckig nicht verschließbar max 63 m3/h**
STLB-Bau 2024-10 075
Zuluftdurchlass DIN 1946-6, DIN 18017-3 für Wohnungslüftung, aus verzinktem Stahl, als Schlitzdurchlass, rechteckig, Einbau in Decke, mit Anschlusskasten und -stutzen, nicht verschließbar,
max. Luftvolumenstrom '63' m3/h,
max. zulässige Druckdifferenz '50' Pa,
Hersteller und Typ '....................................................'
vom Bieter einzutragen.
Menge: 32,000 St

**01.01.01.17 Abluftdurchlass Wohnungslüftung Stahl verz Gitter rechteckig nicht verschließbar max 125 m3/h**
STLB-Bau 2024-10 075
Abluftdurchlass DIN 1946-6, DIN 18017-3 für Wohnungslüftung, aus verzinktem Stahl, als Gitter, rechteckig,
Farbton 'RAL 9010'

Einbau in Decke, Filterklasse Coarse DIN EN ISO 16890-1, gravimetrischer Anfangsabscheidegrad größer gleich 30 %, mit Anschlusskasten und -stutzen, nicht verschließbar,
max. Luftvolumenstrom '125' m3/h,
max. zulässige Druckdifferenz '5' Pa,
Hersteller und Typ '....................................................'
vom Bieter einzutragen.
Menge: 4,000 St

**01.01.01.18 Abluftdurchlass Wohnungslüftung Stahl verz Gitter rechteckig nicht verschließbar max 375 m3/h**
STLB-Bau 2024-10 075
Abluftdurchlass DIN 1946-6, DIN 18017-3 für Wohnungslüftung, aus verzinktem Stahl, als Gitter, rechteckig,
Farbton 'RAL 9010'

Einbau in Decke, Filterklasse Coarse DIN EN ISO 16890-1, gravimetrischer Anfangsabscheidegrad größer gleich 30 %, mit Anschlusskasten und -stutzen, nicht verschließbar,
max. Luftvolumenstrom '375' m3/h,
max. zulässige Druckdifferenz '5' Pa,
Hersteller und Typ '....................................................'
vom Bieter einzutragen.
Menge: 4,000 St

**01.01.01.19 Decken-Drallluftdurchlass Luftstrahl nicht verstellbar Frontpl rund Gr.600**
STLB-Bau 2024-10 075
Decken-Drallluftdurchlass, Luftstrahl nicht verstellbar, für Montage unterkantenbündig in Rasterdecke,
Hersteller und Typ '....................................................'
vom Bieter einzutragen,
Frontplatte rund, mit feststehendem Lamelleneinsatz, Frontplatte aus beschichtetem Stahl, Luftleitelemente aus Kunststoff,
Farbton 'RAL 9010'

Nenngröße 600, mit Luftleitungsanschluss,
Anschlussstutzendurchmesser in mm '315'

max. Einbauhöhe bis UK Unterdecke in mm '400'

Zuluftvolumenstrom in m3/h '700'
.
Menge: 2,000 St

**01.01.01.20 Decken-Drallluftdurchlass Abluft Gr.600**
STLB-Bau 2024-10 075
Decken-Drallluftdurchlass, für Abluft, für Montage unterkantenbündig in Rasterdecke,
Hersteller und Typ '....................................................'
vom Bieter einzutragen,
Nenngröße 600, mit Luftleitungsanschluss,
Anschlussstutzendurchmesser in mm '315'

max. Einbauhöhe bis UK Unterdecke in mm '400'

max. Abluftvolumenstrom in m3/h '1400'
.
Menge: 1,000 St

**01.01.01.21 Außenwandblende Stahl niro rechteckig Gr.200 max 700 m3/h Schutzgitter**
STLB-Bau 2024-10 075
Außenwandblende für Außen- oder Fortluftleitung, für Wohnungslüftung, aus nichtrostendem Stahl, beschichtet, rechteckig, Nenngröße Anschlussdurchmesser DN 200,
Farbton 'Edelstahl gebürstet'

max. Luftvolumenstrom '700' m3/h,
max. zulässige Druckdifferenz '30' Pa, mit Schutzgitter, mit Dicht- und Befestigungsmitteln,
Hersteller und Typ '....................................................'
vom Bieter einzutragen.
Menge: 9,000 St

**01.01.01.22 Wetterschutzgitter rund Gr.200 Alu**
STLB-Bau 10/2024 075 TB
Wetterschutzgitter, für Außenluft, rund, Nenndurchmesser 200 mm, mit Profillamellen, Rahmen und Lamellen aus Aluminium, naturfarben eloxiert, mit Vogelschutzgitter aus verzinktem Stahl, Mauereinbaurahmen und Lamellenbefestigungsleisten aus verzinktem Stahl,
Hersteller und Typ '....................................................'
vom Bieter einzutragen.
Menge: 2,000 St

**01.01.01.23 Wetterschutzgitter rund Gr.200 Alu**
STLB-Bau 2024-10 075
Wetterschutzgitter, für Fortluft, rund, Nenndurchmesser 200 mm, mit Profillamellen, Rahmen und Lamellen aus Aluminium, naturfarben eloxiert, mit Vogelschutzgitter aus verzinktem Stahl, Mauereinbaurahmen und Lamellenbefestigungsleisten aus verzinktem Stahl,
Hersteller und Typ '....................................................'
vom Bieter einzutragen.
Menge: 2,000 St

**01.01.01.24 Wetterschutzgitter rechteckig B 325mm H 325mm Alu**
STLB-Bau 10/2024 075
Wetterschutzgitter, für Fortluft, rechteckig, Nennbreite 325 mm, Nennhöhe 325 mm, Rahmen und Lamellen aus Aluminium, naturfarben eloxiert, Anordnung Lamellen waagerecht, mit Vogelschutzgitter aus verzinktem Stahl, Mauereinbaurahmen und Lamellenbefestigungsleisten aus verzinktem Stahl.
Hersteller und Typ '....................................................'
vom Bieter einzutragen.
Menge: 1,000 St

**01.01.01.25 Wetterschutzgitter rechteckig B 325mm H 325mm Alu**
STLB-Bau 10/2024 075
Wetterschutzgitter, für Außenluft, rechteckig, Nennbreite 325 mm, Nennhöhe 325 mm, Rahmen und Lamellen aus Aluminium, naturfarben eloxiert, Anordnung Lamellen waagerecht, mit Vogelschutzgitter aus verzinktem Stahl, Mauereinbaurahmen und Lamellenbefestigungsleisten aus verzinktem Stahl.
Hersteller und Typ '....................................................'
vom Bieter einzutragen.
Menge: 1,000 St

##### Abschnitt 01.01.02 Lüftungsrohre mit Zubehör, Einbauteile

**01.01.02.1 Wickelfalzrohr Stahl verz DN80 -750-2000Pa H bis 3,5m Aufhänge-Auflagekonstruktion**
*** Bezugsbeschreibung
STLB-Bau 2024-10 075
Wickelfalzrohr aus verzinktem Stahl, aerosolatdicht, Luftdichtheitsklasse ATC3 DIN EN 16798-3, Maße DIN EN 1506, DN 80, mit Einsteckende, mit Lippendichtung, geschraubt/genietet, Form- und Verbindungsstücke werden gesondert vergütet, min./max. Temperatur der geförderten Luft -15 bis 80 Grad C, Druckbereich von -750 bis 2000 Pa, Montagehöhe über Gelände/Fußboden bis 3,5 m, mit Aufhänge-/Auflagekonstruktion DIN EN 12236, befestigen mit Befestigungsmitteln mit bauaufsichtlichem Nachweis einschl. Bohrungen, Befestigungsuntergrund Holz.
Menge: 22,000 m

**01.01.02.2 Zuschlag für Montagehöhe über 3,5 m**
*** wie Position 01.01.02.1
Zuschlag für Montagearbeiten in Höhen über 3,5 m
bis6,0 m über Oberkante Fertigfußboden/Gelände.
Vorhaltung Gerüst von AN.
Menge: 12,000 m

**01.01.02.3 Wickelfalzrohr Stahl verz DN100 -750-2000Pa H bis 3,5m Aufhänge-Auflagekonstruktion**
*** Bezugsbeschreibung
STLB-Bau 2024-10 075
Wickelfalzrohr aus verzinktem Stahl, aerosolatdicht, Luftdichtheitsklasse ATC3 DIN EN 16798-3, Maße DIN EN 1506, DN 100, mit Einsteckende, mit Lippendichtung, geschraubt/genietet, Form- und Verbindungsstücke werden gesondert vergütet, min./max. Temperatur der geförderten Luft -15 bis 80 Grad C, Druckbereich von -750 bis 2000 Pa, Montagehöhe über Gelände/Fußboden bis 3,5 m, mit Aufhänge-/Auflagekonstruktion DIN EN 12236, befestigen mit Befestigungsmitteln mit bauaufsichtlichem Nachweis einschl. Bohrungen, Befestigungsuntergrund Holz.
Menge: 17,000 m

**01.01.02.4 Zuschlag für Montagehöhe über 3,5 m**
*** wie Position 01.01.02.3
Zuschlag für Montagearbeiten in Höhen über 3,5 m
bis6,0 m über Oberkante Fertigfußboden/Gelände.
Vorhaltung Gerüst von AN.
Menge: 4,000 m

**01.01.02.5 Wickelfalzrohr Stahl verz DN125 -750-2000Pa H bis 3,5m Aufhänge-Auflagekonstruktion**
*** Bezugsbeschreibung
STLB-Bau 2024-10 075
Wickelfalzrohr aus verzinktem Stahl, aerosolatdicht, Luftdichtheitsklasse ATC3 DIN EN 16798-3, Maße DIN EN 1506, DN 125, mit Einsteckende, mit Lippendichtung, geschraubt/genietet, Form- und Verbindungsstücke werden gesondert vergütet, min./max. Temperatur der geförderten Luft -15 bis 80 Grad C, Druckbereich von -750 bis 2000 Pa, Montagehöhe über Gelände/Fußboden bis 3,5 m, mit Aufhänge-/Auflagekonstruktion DIN EN 12236, befestigen mit Befestigungsmitteln mit bauaufsichtlichem Nachweis einschl. Bohrungen, Befestigungsuntergrund Holz.
Menge: 9,000 m

**01.01.02.6 Zuschlag für Montagehöhe über 3,5 m**
*** wie Position 01.01.02.5
Zuschlag für Montagearbeiten in Höhen über 3,5 m
bis6,0 m über Oberkante Fertigfußboden/Gelände.
Vorhaltung Gerüst von AN.
Menge: 1,000 m

**01.01.02.7 Wickelfalzrohr Stahl verz DN160 -750-2000Pa H bis 3,5m Aufhänge-Auflagekonstruktion**
*** Bezugsbeschreibung
STLB-Bau 2024-10 075
Wickelfalzrohr aus verzinktem Stahl, aerosolatdicht, Luftdichtheitsklasse ATC3 DIN EN 16798-3, Maße DIN EN 1506, DN 160, mit Einsteckende, mit Lippendichtung, geschraubt/genietet, Form- und Verbindungsstücke werden gesondert vergütet, min./max. Temperatur der geförderten Luft -15 bis 80 Grad C, Druckbereich von -750 bis 2000 Pa, Montagehöhe über Gelände/Fußboden bis 3,5 m, mit Aufhänge-/Auflagekonstruktion DIN EN 12236, befestigen mit Befestigungsmitteln mit bauaufsichtlichem Nachweis einschl. Bohrungen, Befestigungsuntergrund Holz.
Menge: 37,000 m

**01.01.02.8 Zuschlag für Montagehöhe über 3,5 m**
*** wie Position 01.01.02.7
Zuschlag für Montagearbeiten in Höhen über 3,5 m
bis6,0 m über Oberkante Fertigfußboden/Gelände.
Vorhaltung Gerüst von AN.
Menge: 9,000 m

**01.01.02.9 Wickelfalzrohr Stahl verz DN180 -750-2000Pa H bis 3,5m Aufhänge-Auflagekonstruktion**
*** Bezugsbeschreibung
STLB-Bau 2024-10 075
Wickelfalzrohr aus verzinktem Stahl, aerosolatdicht, Luftdichtheitsklasse ATC3 DIN EN 16798-3, Maße DIN EN 1506, DN 180, mit Einsteckende, mit Lippendichtung, geschraubt/genietet, Form- und Verbindungsstücke werden gesondert vergütet, min./max. Temperatur der geförderten Luft -15 bis 80 Grad C, Druckbereich von -750 bis 2000 Pa, Montagehöhe über Gelände/Fußboden bis 3,5 m, mit Aufhänge-/Auflagekonstruktion DIN EN 12236, befestigen mit Befestigungsmitteln mit bauaufsichtlichem Nachweis einschl. Bohrungen, Befestigungsuntergrund Holz.
Menge: 9,000 m

**01.01.02.10 Zuschlag für Montagehöhe über 3,5 m**
*** wie Position 01.01.02.9
Zuschlag für Montagearbeiten in Höhen über 3,5 m
bis6,0 m über Oberkante Fertigfußboden/Gelände.
Vorhaltung Gerüst von AN.
Menge: 3,000 m

**01.01.02.11 Wickelfalzrohr Stahl verz DN200 -750-2000Pa H bis 3,5m Aufhänge-Auflagekonstruktion**
*** Bezugsbeschreibung
STLB-Bau 2024-10 075
Wickelfalzrohr aus verzinktem Stahl, aerosolatdicht, Luftdichtheitsklasse ATC3 DIN EN 16798-3, Maße DIN EN 1506, DN 200, mit Einsteckende, mit Lippendichtung, geschraubt/genietet, Form- und Verbindungsstücke werden gesondert vergütet, min./max. Temperatur der geförderten Luft -15 bis 80 Grad C, Druckbereich von -750 bis 2000 Pa, Montagehöhe über Gelände/Fußboden bis 3,5 m, mit Aufhänge-/Auflagekonstruktion DIN EN 12236, befestigen mit Befestigungsmitteln mit bauaufsichtlichem Nachweis einschl. Bohrungen, Befestigungsuntergrund Holz.
Menge: 18,000 m

**01.01.02.12 Zuschlag für Montagehöhe über 3,5 m**
*** wie Position 01.01.02.11
Zuschlag für Montagearbeiten in Höhen über 3,5 m
bis6,0 m über Oberkante Fertigfußboden/Gelände.
Vorhaltung Gerüst von AN.
Menge: 6,500 m

**01.01.02.13 Wickelfalzrohr Stahl verz DN250 -750-2000Pa H bis 3,5m Aufhänge-Auflagekonstruktion**
STLB-Bau 2024-10 075
Wickelfalzrohr aus verzinktem Stahl, aerosolatdicht, Luftdichtheitsklasse ATC3 DIN EN 16798-3, Maße DIN EN 1506, DN 250, mit Einsteckende, mit Lippendichtung, geschraubt/genietet, Form- und Verbindungsstücke werden gesondert vergütet, min./max. Temperatur der geförderten Luft -15 bis 80 Grad C, Druckbereich von -750 bis 2000 Pa, Montagehöhe über Gelände/Fußboden bis 3,5 m, mit Aufhänge-/Auflagekonstruktion DIN EN 12236, befestigen mit Befestigungsmitteln mit bauaufsichtlichem Nachweis einschl. Bohrungen, Befestigungsuntergrund Holz.
Menge: 8,000 m

**01.01.02.14 Wickelfalzrohr Stahl verz DN315 -750-2000Pa H bis 3,5m Aufhänge-Auflagekonstruktion**
STLB-Bau 2024-10 075
Wickelfalzrohr aus verzinktem Stahl, aerosolatdicht, Luftdichtheitsklasse ATC3 DIN EN 16798-3, Maße DIN EN 1506, DN 315, mit Einsteckende, mit Lippendichtung, geschraubt/genietet, Form- und Verbindungsstücke werden gesondert vergütet, min./max. Temperatur der geförderten Luft -15 bis 80 Grad C, Druckbereich von -750 bis 2000 Pa, Montagehöhe über Gelände/Fußboden bis 3,5 m, mit Aufhänge-/Auflagekonstruktion DIN EN 12236, befestigen mit Befestigungsmitteln mit bauaufsichtlichem Nachweis einschl. Bohrungen, Befestigungsuntergrund Holz.
Menge: 6,000 m

**01.01.02.15 Bogen Luftleitg rund 15Grad Stahl verz DN80 glatt H bis 3,5m**
STLB-Bau 2024-10 075
Bogen, für Luftleitung, rund, aerosolatdicht, Luftdichtheitsklasse ATC3 DIN EN 16798-3, 15 Grad, aus verzinktem Stahl, DN 80, glatt, mit Einsteckenden, mit Lippendichtung, geschraubt/genietet, min./max. Temperatur der geförderten Luft -15 bis 80 Grad C, Druckbereich von -750 bis 1000 Pa, Montagehöhe über Gelände/Fußboden bis 3,5 m, mit Aufhänge-/Auflagekonstruktion DIN EN 12236, befestigen mit Befestigungsmitteln mit bauaufsichtlichem Nachweis einschl. Bohrungen, Befestigungsuntergrund Holz.
Menge: 1,000 St

**01.01.02.16 Bogen Luftleitg rund 45Grad Stahl verz DN80 glatt H bis 3,5m**
STLB-Bau 2024-10 075
Bogen, für Luftleitung, rund, aerosolatdicht, Luftdichtheitsklasse ATC3 DIN EN 16798-3, 45 Grad, aus verzinktem Stahl, DN 80, glatt, mit Einsteckenden, mit Lippendichtung, geschraubt/genietet, min./max. Temperatur der geförderten Luft -15 bis 80 Grad C, Druckbereich von -750 bis 1000 Pa, Montagehöhe über Gelände/Fußboden bis 3,5 m, mit Aufhänge-/Auflagekonstruktion DIN EN 12236, befestigen mit Befestigungsmitteln mit bauaufsichtlichem Nachweis einschl. Bohrungen, Befestigungsuntergrund Holz.
Menge: 4,000 St

**01.01.02.17 Bogen Luftleitg rund 90Grad Stahl verz DN80 glatt H bis 3,5m**
STLB-Bau 2024-10 075
Bogen, für Luftleitung, rund, aerosolatdicht, Luftdichtheitsklasse ATC3 DIN EN 16798-3, 90 Grad, aus verzinktem Stahl, DN 80, glatt, mit Einsteckenden, mit Lippendichtung, geschraubt/genietet, min./max. Temperatur der geförderten Luft -15 bis 80 Grad C, Druckbereich von -750 bis 1000 Pa, Montagehöhe über Gelände/Fußboden bis 3,5 m, mit Aufhänge-/Auflagekonstruktion DIN EN 12236, befestigen mit Befestigungsmitteln mit bauaufsichtlichem Nachweis einschl. Bohrungen, Befestigungsuntergrund Holz.
Menge: 5,000 St

**01.01.02.18 Bogen Luftleitg rund 45Grad Stahl verz DN100 glatt H bis 3,5m**
STLB-Bau 2024-10 075
Bogen, für Luftleitung, rund, aerosolatdicht, Luftdichtheitsklasse ATC3 DIN EN 16798-3, 45 Grad, aus verzinktem Stahl, DN 100, glatt, mit Einsteckenden, mit Lippendichtung, geschraubt/genietet, min./max. Temperatur der geförderten Luft -15 bis 80 Grad C, Druckbereich von -750 bis 1000 Pa, Montagehöhe über Gelände/Fußboden bis 3,5 m, mit Aufhänge-/Auflagekonstruktion DIN EN 12236, befestigen mit Befestigungsmitteln mit bauaufsichtlichem Nachweis einschl. Bohrungen, Befestigungsuntergrund Holz.
Menge: 24,000 St

**01.01.02.19 Bogen Luftleitg rund 90Grad Stahl verz DN100 glatt H bis 3,5m**
STLB-Bau 2024-10 075
Bogen, für Luftleitung, rund, aerosolatdicht, Luftdichtheitsklasse ATC3 DIN EN 16798-3, 90 Grad, aus verzinktem Stahl, DN 100, glatt, mit Einsteckenden, mit Lippendichtung, geschraubt/genietet, min./max. Temperatur der geförderten Luft -15 bis 80 Grad C, Druckbereich von -750 bis 1000 Pa, Montagehöhe über Gelände/Fußboden bis 3,5 m, mit Aufhänge-/Auflagekonstruktion DIN EN 12236, befestigen mit Befestigungsmitteln mit bauaufsichtlichem Nachweis einschl. Bohrungen, Befestigungsuntergrund Holz.
Menge: 2,000 St

**01.01.02.20 Bogen Luftleitg rund 15Grad Stahl verz DN125 glatt H bis 3,5m**
STLB-Bau 2024-10 075
Bogen, für Luftleitung, rund, aerosolatdicht, Luftdichtheitsklasse ATC3 DIN EN 16798-3, 15 Grad, aus verzinktem Stahl, DN 125, glatt, mit Einsteckenden, mit Lippendichtung, geschraubt/genietet, min./max. Temperatur der geförderten Luft -15 bis 80 Grad C, Druckbereich von -750 bis 1000 Pa, Montagehöhe über Gelände/Fußboden bis 3,5 m, mit Aufhänge-/Auflagekonstruktion DIN EN 12236, befestigen mit Befestigungsmitteln mit bauaufsichtlichem Nachweis einschl. Bohrungen, Befestigungsuntergrund Holz.
Menge: 1,000 St

**01.01.02.21 Bogen Luftleitg rund 45Grad Stahl verz DN125 glatt H bis 3,5m**
STLB-Bau 2024-10 075
Bogen, für Luftleitung, rund, aerosolatdicht, Luftdichtheitsklasse ATC3 DIN EN 16798-3, 45 Grad, aus verzinktem Stahl, DN 125, glatt, mit Einsteckenden, mit Lippendichtung, geschraubt/genietet, min./max. Temperatur der geförderten Luft -15 bis 80 Grad C, Druckbereich von -750 bis 1000 Pa, Montagehöhe über Gelände/Fußboden bis 3,5 m, mit Aufhänge-/Auflagekonstruktion DIN EN 12236, befestigen mit Befestigungsmitteln mit bauaufsichtlichem Nachweis einschl. Bohrungen, Befestigungsuntergrund Holz.
Menge: 1,000 St

**01.01.02.22 Bogen Luftleitg rund 90Grad Stahl verz DN125 glatt H bis 3,5m**
STLB-Bau 2024-10 075
Bogen, für Luftleitung, rund, aerosolatdicht, Luftdichtheitsklasse ATC3 DIN EN 16798-3, 90 Grad, aus verzinktem Stahl, DN 125, glatt, mit Einsteckenden, mit Lippendichtung, geschraubt/genietet, min./max. Temperatur der geförderten Luft -15 bis 80 Grad C, Druckbereich von -750 bis 1000 Pa, Montagehöhe über Gelände/Fußboden bis 3,5 m, mit Aufhänge-/Auflagekonstruktion DIN EN 12236, befestigen mit Befestigungsmitteln mit bauaufsichtlichem Nachweis einschl. Bohrungen, Befestigungsuntergrund Holz.
Menge: 1,000 St

**01.01.02.23 Bogen Sonderbauteil Luftleitg rund 10Grad Stahl verz DN160 glatt H bis 3,5m**
Bogen Sonderbauteil, für Luftleitung, rund, aerosolatdicht, Luftdichtheitsklasse ATC3 DIN EN 16798-3, 10 Grad, aus verzinktem Stahl, DN 160, glatt, mit Einsteckenden, mit Lippendichtung, geschraubt/genietet, min./max. Temperatur der geförderten Luft -15 bis 80 Grad C, Druckbereich von -750 bis 1000 Pa, Montagehöhe über Gelände/Fußboden bis 3,5 m, mit Aufhänge-/Auflagekonstruktion DIN EN 12236, befestigen mit Befestigungsmitteln mit bauaufsichtlichem Nachweis einschl. Bohrungen, Befestigungsuntergrund Holz.
Menge: 3,000 St

**01.01.02.24 Bogen Luftleitg rund 45Grad Stahl verz DN160 glatt H bis 3,5m**
STLB-Bau 2024-10 075
Bogen, für Luftleitung, rund, aerosolatdicht, Luftdichtheitsklasse ATC3 DIN EN 16798-3, 45 Grad, aus verzinktem Stahl, DN 160, glatt, mit Einsteckenden, mit Lippendichtung, geschraubt/genietet, min./max. Temperatur der geförderten Luft -15 bis 80 Grad C, Druckbereich von -750 bis 1000 Pa, Montagehöhe über Gelände/Fußboden bis 3,5 m, mit Aufhänge-/Auflagekonstruktion DIN EN 12236, befestigen mit Befestigungsmitteln mit bauaufsichtlichem Nachweis einschl. Bohrungen, Befestigungsuntergrund Holz.
Menge: 9,000 St

**01.01.02.25 Bogen Luftleitg rund 60Grad Stahl verz DN160 glatt H bis 3,5m**
STLB-Bau 2024-10 075
Bogen, für Luftleitung, rund, aerosolatdicht, Luftdichtheitsklasse ATC3 DIN EN 16798-3, 60 Grad, aus verzinktem Stahl, DN 160, glatt, mit Einsteckenden, mit Lippendichtung, geschraubt/genietet, min./max. Temperatur der geförderten Luft -15 bis 80 Grad C, Druckbereich von -750 bis 1000 Pa, Montagehöhe über Gelände/Fußboden bis 3,5 m, mit Aufhänge-/Auflagekonstruktion DIN EN 12236, befestigen mit Befestigungsmitteln mit bauaufsichtlichem Nachweis einschl. Bohrungen, Befestigungsuntergrund Holz.
Menge: 1,000 St

**01.01.02.26 Bogen Luftleitg rund 90Grad Stahl verz DN160 glatt H bis 3,5m**
STLB-Bau 2024-10 075
Bogen, für Luftleitung, rund, aerosolatdicht, Luftdichtheitsklasse ATC3 DIN EN 16798-3, 90 Grad, aus verzinktem Stahl, DN 160, glatt, mit Einsteckenden, mit Lippendichtung, geschraubt/genietet, min./max. Temperatur der geförderten Luft -15 bis 80 Grad C, Druckbereich von -750 bis 1000 Pa, Montagehöhe über Gelände/Fußboden bis 3,5 m, mit Aufhänge-/Auflagekonstruktion DIN EN 12236, befestigen mit Befestigungsmitteln mit bauaufsichtlichem Nachweis einschl. Bohrungen, Befestigungsuntergrund Holz.
Menge: 12,000 St

**01.01.02.27 Bogen Luftleitg rund 15Grad Stahl verz DN180 glatt H bis 3,5m**
STLB-Bau 2024-10 075
Bogen, für Luftleitung, rund, aerosolatdicht, Luftdichtheitsklasse ATC3 DIN EN 16798-3, 15 Grad, aus verzinktem Stahl, DN 180, glatt, mit Einsteckenden, mit Lippendichtung, geschraubt/genietet, min./max. Temperatur der geförderten Luft -15 bis 80 Grad C, Druckbereich von -750 bis 1000 Pa, Montagehöhe über Gelände/Fußboden bis 3,5 m, mit Aufhänge-/Auflagekonstruktion DIN EN 12236, befestigen mit Befestigungsmitteln mit bauaufsichtlichem Nachweis einschl. Bohrungen, Befestigungsuntergrund Holz.
Menge: 2,000 St

**01.01.02.28 Bogen Luftleitg rund 45Grad Stahl verz DN180 glatt H bis 3,5m**
STLB-Bau 2024-10 075
Bogen, für Luftleitung, rund, aerosolatdicht, Luftdichtheitsklasse ATC3 DIN EN 16798-3, 45 Grad, aus verzinktem Stahl, DN 180, glatt, mit Einsteckenden, mit Lippendichtung, geschraubt/genietet, min./max. Temperatur der geförderten Luft -15 bis 80 Grad C, Druckbereich von -750 bis 1000 Pa, Montagehöhe über Gelände/Fußboden bis 3,5 m, mit Aufhänge-/Auflagekonstruktion DIN EN 12236, befestigen mit Befestigungsmitteln mit bauaufsichtlichem Nachweis einschl. Bohrungen, Befestigungsuntergrund Holz.
Menge: 1,000 St

**01.01.02.29 Bogen Luftleitg rund 90Grad Stahl verz DN180 glatt H bis 3,5m**
STLB-Bau 2024-10 075
Bogen, für Luftleitung, rund, aerosolatdicht, Luftdichtheitsklasse ATC3 DIN EN 16798-3, 90 Grad, aus verzinktem Stahl, DN 180, glatt, mit Einsteckenden, mit Lippendichtung, geschraubt/genietet, min./max. Temperatur der geförderten Luft -15 bis 80 Grad C, Druckbereich von -750 bis 1000 Pa, Montagehöhe über Gelände/Fußboden bis 3,5 m, mit Aufhänge-/Auflagekonstruktion DIN EN 12236, befestigen mit Befestigungsmitteln mit bauaufsichtlichem Nachweis einschl. Bohrungen, Befestigungsuntergrund Holz.
Menge: 4,000 St

**01.01.02.30 Bogen Sonderbauteil Luftleitg rund 53Grad Stahl verz DN200 glatt H bis 3,5m**
Bogen Sonderbauteil, für Luftleitung, rund, aerosolatdicht, Luftdichtheitsklasse ATC3 DIN EN 16798-3, 53 Grad, aus verzinktem Stahl, DN 200, glatt, mit Einsteckenden, mit Lippendichtung, geschraubt/genietet, min./max. Temperatur der geförderten Luft -15 bis 80 Grad C, Druckbereich von -750 bis 1000 Pa, Montagehöhe über Gelände/Fußboden bis 3,5 m, mit Aufhänge-/Auflagekonstruktion DIN EN 12236, befestigen mit Befestigungsmitteln mit bauaufsichtlichem Nachweis einschl. Bohrungen, Befestigungsuntergrund Holz.
Menge: 1,000 St

**01.01.02.31 Bogen Luftleitg rund 15Grad Stahl verz DN200 glatt H bis 3,5m**
STLB-Bau 2024-10 075
Bogen, für Luftleitung, rund, aerosolatdicht, Luftdichtheitsklasse ATC3 DIN EN 16798-3, 15 Grad, aus verzinktem Stahl, DN 200, glatt, mit Einsteckenden, mit Lippendichtung, geschraubt/genietet, min./max. Temperatur der geförderten Luft -15 bis 80 Grad C, Druckbereich von -750 bis 1000 Pa, Montagehöhe über Gelände/Fußboden bis 3,5 m, mit Aufhänge-/Auflagekonstruktion DIN EN 12236, befestigen mit Befestigungsmitteln mit bauaufsichtlichem Nachweis einschl. Bohrungen, Befestigungsuntergrund Holz.
Menge: 6,000 St

**01.01.02.32 Bogen Luftleitg rund 45Grad Stahl verz DN200 glatt H bis 3,5m**
STLB-Bau 2024-10 075
Bogen, für Luftleitung, rund, aerosolatdicht, Luftdichtheitsklasse ATC3 DIN EN 16798-3, 45 Grad, aus verzinktem Stahl, DN 200, glatt, mit Einsteckenden, mit Lippendichtung, geschraubt/genietet, min./max. Temperatur der geförderten Luft -15 bis 80 Grad C, Druckbereich von -750 bis 1000 Pa, Montagehöhe über Gelände/Fußboden bis 3,5 m, mit Aufhänge-/Auflagekonstruktion DIN EN 12236, befestigen mit Befestigungsmitteln mit bauaufsichtlichem Nachweis einschl. Bohrungen, Befestigungsuntergrund Holz.
Menge: 1,000 St

**01.01.02.33 Bogen Luftleitg rund 90Grad Stahl verz DN200 glatt H bis 3,5m**
STLB-Bau 2024-10 075
Bogen, für Luftleitung, rund, aerosolatdicht, Luftdichtheitsklasse ATC3 DIN EN 16798-3, 90 Grad, aus verzinktem Stahl, DN 200, glatt, mit Einsteckenden, mit Lippendichtung, geschraubt/genietet, min./max. Temperatur der geförderten Luft -15 bis 80 Grad C, Druckbereich von -750 bis 1000 Pa, Montagehöhe über Gelände/Fußboden bis 3,5 m, mit Aufhänge-/Auflagekonstruktion DIN EN 12236, befestigen mit Befestigungsmitteln mit bauaufsichtlichem Nachweis einschl. Bohrungen, Befestigungsuntergrund Holz.
Menge: 5,000 St

**01.01.02.34 Bogen Luftleitg rund 45Grad Stahl verz DN250 glatt H bis 3,5m**
STLB-Bau 2024-10 075
Bogen, für Luftleitung, rund, aerosolatdicht, Luftdichtheitsklasse ATC3 DIN EN 16798-3, 45 Grad, aus verzinktem Stahl, DN 250, glatt, mit Einsteckenden, mit Lippendichtung, geschraubt/genietet, min./max. Temperatur der geförderten Luft -15 bis 80 Grad C, Druckbereich von -750 bis 1000 Pa, Montagehöhe über Gelände/Fußboden bis 3,5 m, mit Aufhänge-/Auflagekonstruktion DIN EN 12236, befestigen mit Befestigungsmitteln mit bauaufsichtlichem Nachweis einschl. Bohrungen, Befestigungsuntergrund Holz.
Menge: 4,000 St

**01.01.02.35 Abzweigstück Luftleitg rund 90Grad Stahl verz DN80 symmetrisch H bis 3,5m**
STLB-Bau 2024-10 075
Abzweigstück, für Luftleitung, rund, aerosolatdicht, Luftdichtheitsklasse ATC3 DIN EN 16798-3, 90 Grad, aus verzinktem Stahl, größter DN 80, symmetrisch, mit Einsteckenden, mit Lippendichtung, geschraubt/genietet, min./max. Temperatur der geförderten Luft -15 bis 80 Grad C, Druckbereich von -750 bis 1000 Pa, Montagehöhe über Gelände/Fußboden bis 3,5 m, mit Aufhänge-/Auflagekonstruktion DIN EN 12236, befestigen mit Befestigungsmitteln mit bauaufsichtlichem Nachweis einschl. Bohrungen, Befestigungsuntergrund Holz.
Menge: 2,000 St

**01.01.02.36 Abzweigstück Luftleitg rund 90Grad Stahl verz DN125 symmetrisch H bis 3,5m**
STLB-Bau 2024-10 075
Abzweigstück, für Luftleitung, rund, aerosolatdicht, Luftdichtheitsklasse ATC3 DIN EN 16798-3, 90 Grad, aus verzinktem Stahl, größter DN 125, symmetrisch, mit Einsteckenden, mit Lippendichtung, geschraubt/genietet, min./max. Temperatur der geförderten Luft -15 bis 80 Grad C, Druckbereich von -750 bis 1000 Pa, Montagehöhe über Gelände/Fußboden bis 3,5 m, mit Aufhänge-/Auflagekonstruktion DIN EN 12236, befestigen mit Befestigungsmitteln mit bauaufsichtlichem Nachweis einschl. Bohrungen, Befestigungsuntergrund Holz.
Menge: 1,000 St

**01.01.02.37 Abzweigstück Luftleitg rund 90Grad Stahl verz DN160 symmetrisch H bis 3,5m**
STLB-Bau 2024-10 075
Abzweigstück, für Luftleitung, rund, aerosolatdicht, Luftdichtheitsklasse ATC3 DIN EN 16798-3, 90 Grad, aus verzinktem Stahl, größter DN 160, symmetrisch, mit Einsteckenden, mit Lippendichtung, geschraubt/genietet, min./max. Temperatur der geförderten Luft -15 bis 80 Grad C, Druckbereich von -750 bis 1000 Pa, Montagehöhe über Gelände/Fußboden bis 3,5 m, mit Aufhänge-/Auflagekonstruktion DIN EN 12236, befestigen mit Befestigungsmitteln mit bauaufsichtlichem Nachweis einschl. Bohrungen, Befestigungsuntergrund Holz.
Menge: 3,000 St

**01.01.02.38 Abzweigstück Luftleitg rund 90Grad Stahl verz DN315 symmetrisch H bis 3,5m**
STLB-Bau 2024-10 075
Abzweigstück, für Luftleitung, rund, aerosolatdicht, Luftdichtheitsklasse ATC3 DIN EN 16798-3, 90 Grad, aus verzinktem Stahl, größter DN 315, symmetrisch, mit Einsteckenden, mit Lippendichtung, geschraubt/genietet, min./max. Temperatur der geförderten Luft -15 bis 80 Grad C, Druckbereich von -750 bis 1000 Pa, Montagehöhe über Gelände/Fußboden bis 3,5 m, mit Aufhänge-/Auflagekonstruktion DIN EN 12236, befestigen mit Befestigungsmitteln mit bauaufsichtlichem Nachweis einschl. Bohrungen, Befestigungsuntergrund Holz.
Menge: 1,000 St

**01.01.02.39 Abzweigreduzierstück Luftleitg rund 90Grad konisch Stahl verz DN125 symmetrisch H bis 3,5m**
STLB-Bau 2024-10 075
Abzweigreduzierstück, für Luftleitung, rund, aerosolatdicht, Luftdichtheitsklasse ATC3 DIN EN 16798-3, 90 Grad, konisch, aus verzinktem Stahl, größter DN 125, symmetrisch, mit Einsteckenden, mit Lippendichtung, mit Flanschverbinder, mit Spannschelle und Spannschloss, aus Stahl, mit Schrauben und Dichtung, min./max. Temperatur der geförderten Luft -15 bis 80 Grad C, Druckbereich von -750 bis 1000 Pa, Montagehöhe über Gelände/Fußboden bis 3,5 m, mit Aufhänge-/Auflagekonstruktion DIN EN 12236, befestigen mit Befestigungsmitteln mit bauaufsichtlichem Nachweis einschl. Bohrungen, Befestigungsuntergrund Holz.
Menge: 6,000 St

**01.01.02.40 Abzweigreduzierstück Luftleitg rund 90Grad konisch Stahl verz DN160 symmetrisch H bis 3,5m**
STLB-Bau 2024-10 075
Abzweigreduzierstück, für Luftleitung, rund, aerosolatdicht, Luftdichtheitsklasse ATC3 DIN EN 16798-3, 90 Grad, konisch, aus verzinktem Stahl, größter DN 160, symmetrisch, mit Einsteckenden, mit Lippendichtung, mit Flanschverbinder, mit Spannschelle und Spannschloss, aus Stahl, mit Schrauben und Dichtung, min./max. Temperatur der geförderten Luft -15 bis 80 Grad C, Druckbereich von -750 bis 1000 Pa, Montagehöhe über Gelände/Fußboden bis 3,5 m, mit Aufhänge-/Auflagekonstruktion DIN EN 12236, befestigen mit Befestigungsmitteln mit bauaufsichtlichem Nachweis einschl. Bohrungen, Befestigungsuntergrund Holz.
Menge: 7,000 St

**01.01.02.41 Abzweigreduzierstück Luftleitg rund 90Grad konisch Stahl verz DN200 symmetrisch H bis 3,5m**
STLB-Bau 2024-10 075
Abzweigreduzierstück, für Luftleitung, rund, aerosolatdicht, Luftdichtheitsklasse ATC3 DIN EN 16798-3, 90 Grad, konisch, aus verzinktem Stahl, größter DN 200, symmetrisch, mit Einsteckenden, mit Lippendichtung, mit Flanschverbinder, mit Spannschelle und Spannschloss, aus Stahl, mit Schrauben und Dichtung, min./max. Temperatur der geförderten Luft -15 bis 80 Grad C, Druckbereich von -750 bis 1000 Pa, Montagehöhe über Gelände/Fußboden bis 3,5 m, mit Aufhänge-/Auflagekonstruktion DIN EN 12236, befestigen mit Befestigungsmitteln mit bauaufsichtlichem Nachweis einschl. Bohrungen, Befestigungsuntergrund Holz.
Menge: 3,000 St

**01.01.02.42 Muffe Luftleitg rund Stahl verz DN80 H bis 3,5m**
STLB-Bau 2024-10 075
Muffe, für Luftleitung, rund aerosolatdicht, Luftdichtheitsklasse ATC3 DIN EN 16798-3, aus verzinktem Stahl, DN 80, mit Flansch, geschraubt/genietet, min./max. Temperatur der geförderten Luft -15 bis 80 Grad C, Druckbereich von -750 bis 1000 Pa, Montagehöhe über Gelände/Fußboden bis 3,5 m, mit Aufhänge-/Auflagekonstruktion DIN EN 12236, befestigen mit Befestigungsmitteln mit bauaufsichtlichem Nachweis einschl. Bohrungen, Befestigungsuntergrund Holz.
Menge: 9,000 St

**01.01.02.43 Muffe Luftleitg rund Stahl verz DN100 H bis 3,5m**
STLB-Bau 2024-10 075
Muffe, für Luftleitung, rund aerosolatdicht, Luftdichtheitsklasse ATC3 DIN EN 16798-3, aus verzinktem Stahl, DN 100, mit Flansch, geschraubt/genietet, min./max. Temperatur der geförderten Luft -15 bis 80 Grad C, Druckbereich von -750 bis 1000 Pa, Montagehöhe über Gelände/Fußboden bis 3,5 m, mit Aufhänge-/Auflagekonstruktion DIN EN 12236, befestigen mit Befestigungsmitteln mit bauaufsichtlichem Nachweis einschl. Bohrungen, Befestigungsuntergrund Holz.
Menge: 7,000 St

**01.01.02.44 Muffe Luftleitg rund Stahl verz DN125 H bis 3,5m**
STLB-Bau 2024-10 075
Muffe, für Luftleitung, rund aerosolatdicht, Luftdichtheitsklasse ATC3 DIN EN 16798-3, aus verzinktem Stahl, DN 125, mit Flansch, geschraubt/genietet, min./max. Temperatur der geförderten Luft -15 bis 80 Grad C, Druckbereich von -750 bis 1000 Pa, Montagehöhe über Gelände/Fußboden bis 3,5 m, mit Aufhänge-/Auflagekonstruktion DIN EN 12236, befestigen mit Befestigungsmitteln mit bauaufsichtlichem Nachweis einschl. Bohrungen, Befestigungsuntergrund Holz.
Menge: 6,000 St

**01.01.02.45 Muffe Luftleitg rund Stahl verz DN160 H bis 3,5m**
STLB-Bau 2024-10 075
Muffe, für Luftleitung, rund aerosolatdicht, Luftdichtheitsklasse ATC3 DIN EN 16798-3, aus verzinktem Stahl, DN 160, mit Flansch, geschraubt/genietet, min./max. Temperatur der geförderten Luft -15 bis 80 Grad C, Druckbereich von -750 bis 1000 Pa, Montagehöhe über Gelände/Fußboden bis 3,5 m, mit Aufhänge-/Auflagekonstruktion DIN EN 12236, befestigen mit Befestigungsmitteln mit bauaufsichtlichem Nachweis einschl. Bohrungen, Befestigungsuntergrund Holz.
Menge: 27,000 St

**01.01.02.46 Muffe Luftleitg rund Stahl verz DN180 H bis 3,5m**
STLB-Bau 2024-10 075
Muffe, für Luftleitung, rund aerosolatdicht, Luftdichtheitsklasse ATC3 DIN EN 16798-3, aus verzinktem Stahl, DN 180, mit Flansch, geschraubt/genietet, min./max. Temperatur der geförderten Luft -15 bis 80 Grad C, Druckbereich von -750 bis 1000 Pa, Montagehöhe über Gelände/Fußboden bis 3,5 m, mit Aufhänge-/Auflagekonstruktion DIN EN 12236, befestigen mit Befestigungsmitteln mit bauaufsichtlichem Nachweis einschl. Bohrungen, Befestigungsuntergrund Holz.
Menge: 4,000 St

**01.01.02.47 Muffe Luftleitg rund Stahl verz DN200 H bis 3,5m**
STLB-Bau 2024-10 075
Muffe, für Luftleitung, rund aerosolatdicht, Luftdichtheitsklasse ATC3 DIN EN 16798-3, aus verzinktem Stahl, DN 200, mit Flansch, geschraubt/genietet, min./max. Temperatur der geförderten Luft -15 bis 80 Grad C, Druckbereich von -750 bis 1000 Pa, Montagehöhe über Gelände/Fußboden bis 3,5 m, mit Aufhänge-/Auflagekonstruktion DIN EN 12236, befestigen mit Befestigungsmitteln mit bauaufsichtlichem Nachweis einschl. Bohrungen, Befestigungsuntergrund Holz.
Menge: 8,000 St

**01.01.02.48 Muffe Luftleitg rund Stahl verz DN250 H bis 3,5m**
STLB-Bau 2024-10 075
Muffe, für Luftleitung, rund aerosolatdicht, Luftdichtheitsklasse ATC3 DIN EN 16798-3, aus verzinktem Stahl, DN 250, mit Flansch, geschraubt/genietet, min./max. Temperatur der geförderten Luft -15 bis 80 Grad C, Druckbereich von -750 bis 1000 Pa, Montagehöhe über Gelände/Fußboden bis 3,5 m, mit Aufhänge-/Auflagekonstruktion DIN EN 12236, befestigen mit Befestigungsmitteln mit bauaufsichtlichem Nachweis einschl. Bohrungen, Befestigungsuntergrund Holz.
Menge: 3,000 St

**01.01.02.49 Muffe Luftleitg rund Stahl verz DN315 H bis 3,5m**
STLB-Bau 2024-10 075
Muffe, für Luftleitung, rund aerosolatdicht, Luftdichtheitsklasse ATC3 DIN EN 16798-3, aus verzinktem Stahl, DN 315, mit Flansch, geschraubt/genietet, min./max. Temperatur der geförderten Luft -15 bis 80 Grad C, Druckbereich von -750 bis 1000 Pa, Montagehöhe über Gelände/Fußboden bis 3,5 m, mit Aufhänge-/Auflagekonstruktion DIN EN 12236, befestigen mit Befestigungsmitteln mit bauaufsichtlichem Nachweis einschl. Bohrungen, Befestigungsuntergrund Holz.
Menge: 3,000 St

**01.01.02.50 Übergangsstück Luftleitg rund konisch Stahl verz DN100 symmetrisch H bis 3,5m**
STLB-Bau 2024-10 075
Übergangsstück, für Luftleitung, rund, aerosolatdicht, Luftdichtheitsklasse ATC3 DIN EN 16798-3, konisch, aus verzinktem Stahl, größter DN 100, symmetrisch, mit Einsteckenden, mit Lippendichtung, mit Flanschverbinder, mit Spannschelle und Spannschloss, aus Stahl, mit Schrauben und Dichtung, min./max. Temperatur der geförderten Luft -15 bis 80 Grad C, Druckbereich von -750 bis 1000 Pa, Montagehöhe über Gelände/Fußboden bis 3,5 m, mit Aufhänge-/Auflagekonstruktion DIN EN 12236, befestigen mit Befestigungsmitteln mit bauaufsichtlichem Nachweis einschl. Bohrungen, Befestigungsuntergrund Holz.
Menge: 10,000 St

**01.01.02.51 Übergangsstück Luftleitg rund konisch Stahl verz DN125 symmetrisch H bis 3,5m**
STLB-Bau 2024-10 075
Übergangsstück, für Luftleitung, rund, aerosolatdicht, Luftdichtheitsklasse ATC3 DIN EN 16798-3, konisch, aus verzinktem Stahl, größter DN 125, symmetrisch, mit Einsteckenden, mit Lippendichtung, mit Flanschverbinder, mit Spannschelle und Spannschloss, aus Stahl, mit Schrauben und Dichtung, min./max. Temperatur der geförderten Luft -15 bis 80 Grad C, Druckbereich von -750 bis 1000 Pa, Montagehöhe über Gelände/Fußboden bis 3,5 m, mit Aufhänge-/Auflagekonstruktion DIN EN 12236, befestigen mit Befestigungsmitteln mit bauaufsichtlichem Nachweis einschl. Bohrungen, Befestigungsuntergrund Holz.
Menge: 3,000 St

**01.01.02.52 Übergangsstück Luftleitg rund konisch Stahl verz DN160 symmetrisch H bis 3,5m**
STLB-Bau 2024-10 075
Übergangsstück, für Luftleitung, rund, aerosolatdicht, Luftdichtheitsklasse ATC3 DIN EN 16798-3, konisch, aus verzinktem Stahl, größter DN 160, symmetrisch, mit Einsteckenden, mit Lippendichtung, mit Flanschverbinder, mit Spannschelle und Spannschloss, aus Stahl, mit Schrauben und Dichtung, min./max. Temperatur der geförderten Luft -15 bis 80 Grad C, Druckbereich von -750 bis 1000 Pa, Montagehöhe über Gelände/Fußboden bis 3,5 m, mit Aufhänge-/Auflagekonstruktion DIN EN 12236, befestigen mit Befestigungsmitteln mit bauaufsichtlichem Nachweis einschl. Bohrungen, Befestigungsuntergrund Holz.
Menge: 9,000 St

**01.01.02.53 Übergangsstück Luftleitg rund konisch Stahl verz DN180 symmetrisch H bis 3,5m**
STLB-Bau 2024-10 075
Übergangsstück, für Luftleitung, rund, aerosolatdicht, Luftdichtheitsklasse ATC3 DIN EN 16798-3, konisch, aus verzinktem Stahl, größter DN 180, symmetrisch, mit Einsteckenden, mit Lippendichtung, mit Flanschverbinder, mit Spannschelle und Spannschloss, aus Stahl, mit Schrauben und Dichtung, min./max. Temperatur der geförderten Luft -15 bis 80 Grad C, Druckbereich von -750 bis 1000 Pa, Montagehöhe über Gelände/Fußboden bis 3,5 m, mit Aufhänge-/Auflagekonstruktion DIN EN 12236, befestigen mit Befestigungsmitteln mit bauaufsichtlichem Nachweis einschl. Bohrungen, Befestigungsuntergrund Holz.
Menge: 2,000 St

**01.01.02.54 Übergangsstück Luftleitg rund konisch Stahl verz DN200 symmetrisch H bis 3,5m**
STLB-Bau 2024-10 075
Übergangsstück, für Luftleitung, rund, aerosolatdicht, Luftdichtheitsklasse ATC3 DIN EN 16798-3, konisch, aus verzinktem Stahl, größter DN 200, symmetrisch, mit Einsteckenden, mit Lippendichtung, mit Flanschverbinder, mit Spannschelle und Spannschloss, aus Stahl, mit Schrauben und Dichtung, min./max. Temperatur der geförderten Luft -15 bis 80 Grad C, Druckbereich von -750 bis 1000 Pa, Montagehöhe über Gelände/Fußboden bis 3,5 m, mit Aufhänge-/Auflagekonstruktion DIN EN 12236, befestigen mit Befestigungsmitteln mit bauaufsichtlichem Nachweis einschl. Bohrungen, Befestigungsuntergrund Holz.
Menge: 8,000 St

**01.01.02.55 Übergangsstück Luftleitg rund konisch Stahl verz DN315 symmetrisch H bis 3,5m**
STLB-Bau 2024-10 075
Übergangsstück, für Luftleitung, rund, aerosolatdicht, Luftdichtheitsklasse ATC3 DIN EN 16798-3, konisch, aus verzinktem Stahl, größter DN 315, symmetrisch, mit Einsteckenden, mit Lippendichtung, mit Flanschverbinder, mit Spannschelle und Spannschloss, aus Stahl, mit Schrauben und Dichtung, min./max. Temperatur der geförderten Luft -15 bis 80 Grad C, Druckbereich von -750 bis 1000 Pa, Montagehöhe über Gelände/Fußboden bis 3,5 m, mit Aufhänge-/Auflagekonstruktion DIN EN 12236, befestigen mit Befestigungsmitteln mit bauaufsichtlichem Nachweis einschl. Bohrungen, Befestigungsuntergrund Holz.
Menge: 3,000 St

**01.01.02.56 Enddeckel Luftleitg rund Stahl verz DN125 H bis 3,5m**
STLB-Bau 2024-10 075
Enddeckel, für Luftleitung, rund aerosolatdicht, Luftdichtheitsklasse ATC3 DIN EN 16798-3, Maße DIN EN 1506, aus verzinktem Stahl, DN 125, zum Einstecken, min./max. Temperatur der geförderten Luft -15 bis 80 Grad C, Druckbereich von -750 bis 1000 Pa, Montagehöhe über Gelände/Fußboden bis 3,5 m, mit Aufhänge-/Auflagekonstruktion, befestigen mit Befestigungsmitteln mit bauaufsichtlichem Nachweis einschl. Bohrungen, Befestigungsuntergrund Holz.
Menge: 2,000 St

**01.01.02.57 Luftltg rund flexibel Alu DN100 ATC3 H bis 3,5m Aufhänge-Auflagekonstruktion**
STLB-Bau 2024-10 075
Luftleitung, rund, flexibel, aus Aluminium, Ausführung A DIN EN 13180, DN 100, Verbindung mit Einsteckende, geschraubt/genietet, mit Warmschrumpfband, Form- und Verbindungsstücke werden gesondert vergütet, min./max. Temperatur der geförderten Luft -15 bis 80 Grad C, aerosolatdicht, Luftdichtheitsklasse ATC3 DIN EN 16798-3, Montagehöhe über Gelände/Fußboden bis 3,5 m, mit Aufhänge-/Auflagekonstruktion, befestigen mit Befestigungsmitteln mit bauaufsichtlichem Nachweis einschl. Bohrungen, Befestigungsuntergrund Holz.
Menge: 22,000 m

**01.01.02.58 Luftltg rund flexibel Alu DN125 ATC3 H bis 3,5m Aufhänge-Auflagekonstruktion**
STLB-Bau 2024-10 075
Luftleitung, rund, flexibel, aus Aluminium, Ausführung A DIN EN 13180, DN 125, Verbindung mit Einsteckende, geschraubt/genietet, mit Warmschrumpfband, Form- und Verbindungsstücke werden gesondert vergütet, min./max. Temperatur der geförderten Luft -15 bis 80 Grad C, aerosolatdicht, Luftdichtheitsklasse ATC3 DIN EN 16798-3, Montagehöhe über Gelände/Fußboden bis 3,5 m, mit Aufhänge-/Auflagekonstruktion, befestigen mit Befestigungsmitteln mit bauaufsichtlichem Nachweis einschl. Bohrungen, Befestigungsuntergrund Holz.
Menge: 6,000 m

**01.01.02.59 Luftltg rund flexibel Alu DN160 ATC3 H bis 3,5m Aufhänge-Auflagekonstruktion**
STLB-Bau 2024-10 075
Luftleitung, rund, flexibel, aus Aluminium, Ausführung A DIN EN 13180, DN 160, Verbindung mit Einsteckende, geschraubt/genietet, mit Warmschrumpfband, Form- und Verbindungsstücke werden gesondert vergütet, min./max. Temperatur der geförderten Luft -15 bis 80 Grad C, aerosolatdicht, Luftdichtheitsklasse ATC3 DIN EN 16798-3, Montagehöhe über Gelände/Fußboden bis 3,5 m, mit Aufhänge-/Auflagekonstruktion, befestigen mit Befestigungsmitteln mit bauaufsichtlichem Nachweis einschl. Bohrungen, Befestigungsuntergrund Holz.
Menge: 2,000 m

**01.01.02.60 Luftltg rund flexibel Alu DN315 ATC3 H bis 3,5m Aufhänge-Auflagekonstruktion**
STLB-Bau 2024-10 075
Luftleitung, rund, flexibel, aus Aluminium, Ausführung A DIN EN 13180, DN 315, Verbindung mit Einsteckende, geschraubt/genietet, mit Warmschrumpfband, Form- und Verbindungsstücke werden gesondert vergütet, min./max. Temperatur der geförderten Luft -15 bis 80 Grad C, aerosolatdicht, Luftdichtheitsklasse ATC3 DIN EN 16798-3, Montagehöhe über Gelände/Fußboden bis 3,5 m, mit Aufhänge-/Auflagekonstruktion, befestigen mit Befestigungsmitteln mit bauaufsichtlichem Nachweis einschl. Bohrungen, Befestigungsuntergrund Holz.
Menge: 2,500 m

**01.01.02.61 Enddeckel Luftleitg rund Stahl verz DN125 H bis 3,5m**
STLB-Bau 10/2024 075
Enddeckel, für Luftleitung, rund aerosolatdicht, Luftdichtheitsklasse ATC3 DIN EN 16798-3, aus verzinktem Stahl, DN 125, zum Einstecken, mit Lippendichtung, min./max. Temperatur der geförderten Luft -15 bis 80 Grad C, Druckbereich von -750 bis 1000 Pa, Montagehöhe über Gelände/Fußboden bis 3,5 m, mit Aufhänge-/Auflagekonstruktion DIN EN 12236, befestigen mit Befestigungsmitteln mit bauaufsichtlichem Nachweis einschl. Bohrungen, Befestigungsuntergrund Holz.
Menge: 2,000 St

**01.01.02.62 Luftltg rechteckig Stahl verz gefalzt Kanten-L 1000-1500mm WD 0,6mm H bis 3,5m Aufhänge-Auflagekonstruktion**
*** Bezugsbeschreibung
STLB-Bau 10/2024 075
Luftleitung, rechteckig, aerosolatdicht, Luftdichtheitsklasse ATC3 DIN EN 16798-3, aus verzinktem Stahl, gefalzt, Kantenlänge über 1000 bis 1500 mm, Wanddicke 0,6 mm, Verbindung mit Flachflansch, aus verzinktem Stahl, mit Schrauben aus nichtrostendem Stahl und Dichtung, Form- und Verbindungsstücke werden gesondert vergütet, min./max. Temperatur der geförderten Luft -15 bis 80 Grad C, Montagehöhe über Gelände/Fußboden bis 3,5 m, mit Aufhänge-/Auflagekonstruktion DIN EN 12236, befestigen mit Befestigungsmitteln mit bauaufsichtlichem Nachweis einschl. Bohrungen, Befestigungsuntergrund Holz.
Menge: 94,000 m2

**01.01.02.63 Zuschlag für Montagehöhe über 3,5 m**
*** wie Position 01.01.02.62
Zuschlag für Montagearbeiten in Höhen über 3,5 m
bis6,0 m über Oberkante Fertigfußboden/Gelände.
Vorhaltung Gerüst von AN.
Menge: 50,000 m²

**01.01.02.64 Formstück Luftltg rechteckig Stahl verz gefalzt Kanten-L bis 500mm H bis 3,5m**
STLB-Bau 10/2024 075
Formstück für Luftleitung, rechteckig, aerosolatdicht, Luftdichtheitsklasse ATC3 DIN EN 16798-3, aus verzinktem Stahl, gefalzt, Kantenlänge bis 500 mm, Wanddicke 0,6 mm, Verbindung mit Flachflansch, aus verzinktem Stahl, mit Schrauben aus nichtrostendem Stahl und Dichtung, min./max. Temperatur der geförderten Luft -15 bis 80 Grad C, Montagehöhe über Gelände/Fußboden bis 3,5 m, mit Aufhänge-/Auflagekonstruktion DIN EN 12236, befestigen mit Befestigungsmitteln mit bauaufsichtlichem Nachweis einschl. Bohrungen, Befestigungsuntergrund Holz.
Menge: 108,000 m2

**01.01.02.65 Inspektionsöffnung oval Stahl verz 180/80mm**
STLB-Bau 2024-10 075
Inspektions- und Wartungsöffnung als Deckel mit Einbaurahmen und Dichtung, oval, aus verzinktem Stahl, Maße 180/80 mm, für Einbau in runde Luftleitung, mit Vorreiberverschluss, aerosolatdicht, Luftdichtheitsklasse ATC3 DIN EN 16798-3.
Menge: 8,000 St

**01.01.02.66 Inspektionsöffnung oval Stahl verz 200/100mm**
STLB-Bau 2024-10 075
Inspektions- und Wartungsöffnung als Deckel mit Einbaurahmen und Dichtung, oval, aus verzinktem Stahl, Maße 200/100 mm, für Einbau in runde Luftleitung, mit Vorreiberverschluss, aerosolatdicht, Luftdichtheitsklasse ATC3 DIN EN 16798-3.
Menge: 12,000 St

**01.01.02.67 Inspektionsöffnung oval Stahl verz 200/100mm**
STLB-Bau 2024-10 075
Inspektions- und Wartungsöffnung als Deckel mit Einbaurahmen und Dichtung, oval, aus verzinktem Stahl, Maße 200/100 mm, für Einbau in rechteckige Luftleitung, mit Vorreiberverschluss, aerosolatdicht, Luftdichtheitsklasse ATC3 DIN EN 16798-3.
Menge: 8,000 St

*Hinweis: VSR*

**01.01.02.68 Volumenstromregler DN80 Gehäuse Stahl verz**
STLB-Bau 2024-10 075
Volumenstromregler,
Volumenstrom '100' m3/h, Druckdifferenz 30 bis 300 Pa bei Sollvolumenstrom, mit Schalldämmung und Mantel aus verzinktem Stahl, mechanisch selbsttätig für konstante Volumenströme, rund, für horizontalen Einbau, DN 80, Gehäuse aus verzinktem Stahl, mit Einsteckenden, geschraubt/genietet, mit Dichtungsband, Klappenwellen wartungsfrei gelagert, Klappen/-blatt aus verzinktem Stahl, mit mechanischem Stellungsanzeiger,
Hersteller und Typ '....................................................'
vom Bieter einzutragen.
Menge: 2,000 St

**01.01.02.69 Volumenstromregler DN160 Gehäuse Stahl verz**
STLB-Bau 2024-10 075
Volumenstromregler,
Volumenstrom '370' m3/h, Druckdifferenz 30 bis 300 Pa bei Sollvolumenstrom, mit Schalldämmung und Mantel aus verzinktem Stahl, mechanisch selbsttätig für konstante Volumenströme, rund, für horizontalen Einbau, DN 160, Gehäuse aus verzinktem Stahl, mit Einsteckenden, geschraubt/genietet, mit Dichtungsband, Klappenwellen wartungsfrei gelagert, Klappen/-blatt aus verzinktem Stahl, mit mechanischem Stellungsanzeiger,
Hersteller und Typ '....................................................'
vom Bieter einzutragen.
Menge: 2,000 St

**01.01.02.70 Volumenstromregler DN160 Gehäuse Stahl verz**
STLB-Bau 2024-10 075
Volumenstromregler,
Volumenstrom '330' m3/h, Druckdifferenz 30 bis 300 Pa bei Sollvolumenstrom, mit Schalldämmung und Mantel aus verzinktem Stahl, mechanisch selbsttätig für konstante Volumenströme, rund, für horizontalen Einbau, DN 160, Gehäuse aus verzinktem Stahl, mit Einsteckenden, geschraubt/genietet, mit Dichtungsband, Klappenwellen wartungsfrei gelagert, Klappen/-blatt aus verzinktem Stahl, mit mechanischem Stellungsanzeiger,
Hersteller und Typ '....................................................'
vom Bieter einzutragen.
Menge: 2,000 St

*Hinweis: Brandschutzklappen*

**01.01.02.71 Brandschutzklappe EI90S Gehäuse Stahl verz DN100 elektr Antrieb Federrücklauf 24VAC/DC IP54**
STLB-Bau 10/2024 075
Brandschutzklappe DIN EN 15650, Funktion prüfbar im eingebauten Zustand, Klassifizierung EI 90 S DIN EN 13501-3, beidseitig geprüft DIN EN 1366-2, für vertikalen und horizontalen Einbau, Achslage waagerecht oder senkrecht, rauchdicht, Gehäuse aus verzinktem Stahl, rund, DN 100, Luftdichtheitsklasse C DIN EN 1751, Einbau in Massivholzdecke, Nasseinbau, mit Absperrklappenblatt aus mineralischem Baustoff, mit Schmelzlot und Auslösevorrichtung zur Funktionsprüfung, Nennauslösetemperatur max. 72 Grad C, mit elektrischem Antrieb mit Federrücklauf und integrierten Endlageschaltern, Dauerhaftigkeit der Betriebssicherheit: 10000 Zyklen DIN EN 15650, Bemessungsbetriebsspannung 24 V AC/DC, Schutzart IP 54 DIN EN 60529 (VDE 0470-1).
Menge: 2,000 St

**01.01.02.72 Brandschutzklappe EI90S Gehäuse Stahl verz DN180 elektr Antrieb Federrücklauf 24VAC/DC IP54**
STLB-Bau 10/2024 075
Brandschutzklappe DIN EN 15650, Funktion prüfbar im eingebauten Zustand, Klassifizierung EI 90 S DIN EN 13501-3, beidseitig geprüft DIN EN 1366-2, für vertikalen und horizontalen Einbau, Achslage waagerecht oder senkrecht, rauchdicht, Gehäuse aus verzinktem Stahl, rund, DN 180, Luftdichtheitsklasse C DIN EN 1751, Einbau in Massivholzdecke, Nasseinbau, mit Absperrklappenblatt aus mineralischem Baustoff, mit Schmelzlot und Auslösevorrichtung zur Funktionsprüfung, Nennauslösetemperatur max. 72 Grad C, mit elektrischem Antrieb mit Federrücklauf und integrierten Endlageschaltern, Dauerhaftigkeit der Betriebssicherheit: 10000 Zyklen DIN EN 15650, Bemessungsbetriebsspannung 24 V AC/DC, Schutzart IP 54 DIN EN 60529 (VDE 0470-1).
Menge: 2,000 St

*Hinweis: Kanalrauchmelder*

**01.01.02.73 Rauchmelder Luftltg-Einbau Ausgang schaltend Belastung 24VAC**
STLB-Bau 2024-10 070
Rauchmelder, mit allgemeiner bauaufsichtlicher Zulassung, für Luftleitung, geeignet für Geschwindigkeiten bis 20 m/s, mit Schaltzustandsanzeige am Einbauort, mit schaltendem Ausgang, Kontaktbelastung 24 V AC, 1 A, mit Meldekontakt für Rauchalarm, Umgebungstemperatur - 10 bis 60 Grad C, 5 bis 90 % relative Umgebungsfeuchte, Schutzart IP 42 DIN EN 60529 (VDE 0470-1), einschl. Anschluss der elektrischen Leitungen am Geber,
Hersteller und Typ '....................................................'
vom Bieter einzutragen.
Menge: 14,000 St

*Hinweis: Schalldämpfer*

**01.01.02.74 Schalldämpfer rund Druckdifferenz bis 30Pa DN80**
STLB-Bau 2024-10 075
Schalldämpfer, rund, für Luftleitungseinbau einschl. Gehäuse, Druckdifferenz bis 30 Pa,
Luftvolumenstrom in m3/h '100'

Mind.-Dämpfung bei den Oktavmittenfrequenzen 63/125/250/500/1000/2000/4000/8000 Hz in dB '2/8/18/24/44/50/39/23'

wirksame Schalldämpferlänge in mm '880'

DN 80, Absorptionsschicht biolöslich im Sinne der TRGS 905, Dicke 50 mm, mit Abdeckung aus Glasseidengewebe, aerosolatdicht, Luftdichtheitsklasse ATC3 DIN EN 16798-3, Außenrohr aus verzinktem Stahl, Innenrohr perforiert, aus verzinktem Stahl, Brandverhaltensklasse DIN EN 13501-1 A1 -s1, d0 (nichtbrennbar), Verbindung mit Einsteckenden, mit Lippendichtung, geschraubt/genietet,
Hersteller und Typ '....................................................'
vom Bieter einzutragen.
Menge: 2,000 St

**01.01.02.75 Schalldämpfer rund Druckdifferenz bis 30Pa DN160**
STLB-Bau 2024-10 075
Schalldämpfer, rund, für Luftleitungseinbau einschl. Gehäuse, Druckdifferenz bis 30 Pa,
Luftvolumenstrom in m3/h '330'

Mind.-Dämpfung bei den Oktavmittenfrequenzen 63/125/250/500/1000/2000/4000/8000 Hz in dB '1/3/7/13/24/35/25/15'

wirksame Schalldämpferlänge in mm '880'

DN 160, Absorptionsschicht biolöslich im Sinne der TRGS 905, Dicke 25 mm, mit Abdeckung aus Glasseidengewebe, aerosolatdicht, Luftdichtheitsklasse ATC3 DIN EN 16798-3, Außenrohr aus verzinktem Stahl, Innenrohr perforiert, aus verzinktem Stahl, Brandverhaltensklasse DIN EN 13501-1 A1 -s1, d0 (nichtbrennbar), Verbindung mit Einsteckenden, mit Lippendichtung, geschraubt/genietet,
Hersteller und Typ '....................................................'
vom Bieter einzutragen.
Menge: 10,000 St

**01.01.02.76 Schalldämpfer rund Druckdifferenz bis 30Pa DN160**
STLB-Bau 2024-10 075
Schalldämpfer, rund, für Luftleitungseinbau einschl. Gehäuse, Druckdifferenz bis 30 Pa,
Luftvolumenstrom in m3/h '370'

Mind.-Dämpfung bei den Oktavmittenfrequenzen 63/125/250/500/1000/2000/4000/8000 Hz in dB '3/5/10/20/34/33/21/16'

wirksame Schalldämpferlänge in mm '880'

DN 160, Absorptionsschicht biolöslich im Sinne der TRGS 905, Dicke 50 mm, mit Abdeckung aus Glasseidengewebe, aerosolatdicht, Luftdichtheitsklasse ATC3 DIN EN 16798-3, Außenrohr aus verzinktem Stahl, Innenrohr perforiert, aus verzinktem Stahl, Brandverhaltensklasse DIN EN 13501-1 A1 -s1, d0 (nichtbrennbar), Verbindung mit Einsteckenden, mit Lippendichtung, geschraubt/genietet,
Hersteller und Typ '....................................................'
vom Bieter einzutragen.
Menge: 6,000 St

**01.01.02.77 Kulissenschalldämpfer rechteckig Druckdifferenz bis 80Pa Gehäuse Stahl verz Kulissenrahmen Stahl verz**
STLB-Bau 2024-10 075
Kulissenschalldämpfer, rechteckig,
Einbaumaße L/B/H in mm '390/150/1500'

für Luftleitungseinbau einschl. Gehäuse, Druckdifferenz bis 80 Pa, für Zuluft,
Luftvolumenstrom in m3/h '500'

Mind.-Dämpfung bei den Oktavmittenfrequenzen 63/125/250/500/1000/2000/4000/8000 Hz in dB '6/17/30/43/50/45/28/18'

Absorptionsschicht biolöslich im Sinne der TRGS 905, Dicke 300 mm, mit Abdeckung aus Glasseidengewebe, Gehäuse aus verzinktem Stahl, Kulissenrahmen aus verzinktem Stahl, Luftdichtheitsklasse ATC3 DIN EN 16798-3, Baustoffklasse DIN 4102-1 A (nichtbrennbar); DIN EN 13501-1 A1, A2 s1 d0 (nichtbrennbar), mit Flanschverbinder einschl. Gegenflansche, Schrauben und Dichtungen,
Hersteller und Typ '....................................................'
vom Bieter einzutragen.
Menge: 4,000 St

**01.01.02.78 Kulissenschalldämpfer rechteckig Druckdifferenz bis 50Pa Gehäuse Stahl verz Kulissenrahmen Stahl verz**
STLB-Bau 2024-10 075
Kulissenschalldämpfer, rechteckig,
Einbaumaße L/B/H in mm '155/300/2000'

für Luftleitungseinbau einschl. Gehäuse, Druckdifferenz bis 50 Pa, für Fortluft,
Luftvolumenstrom in m3/h '500'

Mind.-Dämpfung bei den Oktavmittenfrequenzen 63/125/250/500/1000/2000/4000/8000 Hz in dB '7/16/32/36/45/48/41/34'

Absorptionsschicht biolöslich im Sinne der TRGS 905, Dicke 100 mm, mit Abdeckung aus Glasseidengewebe, Gehäuse aus verzinktem Stahl, Kulissenrahmen aus verzinktem Stahl, Luftdichtheitsklasse ATC3 DIN EN 16798-3, Baustoffklasse DIN 4102-1 A (nichtbrennbar); DIN EN 13501-1 A1, A2 s1 d0 (nichtbrennbar), mit Flanschverbinder einschl. Gegenflansche, Schrauben und Dichtungen,
Hersteller und Typ '....................................................'
vom Bieter einzutragen.
Menge: 2,000 St

**01.01.02.79 Kulissenschalldämpfer rechteckig Druckdifferenz bis 50Pa Gehäuse Stahl verz Kulissenrahmen Stahl verz**
STLB-Bau 2024-10 075
Kulissenschalldämpfer, rechteckig,
Einbaumaße L/B/H in mm '175/200/2500'

für Luftleitungseinbau einschl. Gehäuse, Druckdifferenz bis 50 Pa, für Fortluft,
Luftvolumenstrom in m3/h '500'

Mind.-Dämpfung bei den Oktavmittenfrequenzen 63/125/250/500/1000/2000/4000/8000 Hz in dB '7/17/31/37/49/48/37/29'

Absorptionsschicht biolöslich im Sinne der TRGS 905, Dicke 100 mm, mit Abdeckung aus Glasseidengewebe, Gehäuse aus verzinktem Stahl, Kulissenrahmen aus verzinktem Stahl, Luftdichtheitsklasse ATC3 DIN EN 16798-3, Baustoffklasse DIN 4102-1 A (nichtbrennbar); DIN EN 13501-1 A1, A2 s1 d0 (nichtbrennbar), mit Flanschverbinder einschl. Gegenflansche, Schrauben und Dichtungen,
Hersteller und Typ '....................................................'
vom Bieter einzutragen.
Menge: 2,000 St

*Hinweis: Befestigungen*

**01.01.02.80 Aufhänge-Stützkonstruktion Luftltg Stahl verz**
STLB-Bau 2024-10 075
Aufhänge- und Stützkonstruktion für Luftleitungen, aus verzinktem Stahl, mit schalldämmender Zwischenlage aus Profilgummi, einschl. Decken-/Mauerwerksbefestigung, befestigen mit Befestigungsmitteln mit bauaufsichtlichem Nachweis einschl. Bohrungen, Befestigungsuntergrund Holz.
Menge: 295,000 kg

*Hinweis: Dachdurchführungen*

**01.01.02.81 Dachhauben Kombination**
Dachhauben Kombination
für 2 Leitungen, einreihig, bestehend aus:
Sammelkasteneinheit aus Stahl, verzinkt einschließlich kompletter Innenisolierung aus PUR, B2.
Ebenfalls enthalten ist die obere Abdeckung, je nach Anordnung
auf dem Dach vorgesehen zur freistehenden Positionierung.
Bestückt wahlweise mit Dachhauben für Lüftungsleitungen mit
minimalem Druckverlust, sowie Kondensat Ableitung über Dach, in 4 Größen von DN 100 bis DN 200.
Alle Dachhauben bestehen aus verzinktem Stahl, einschließlich
Pulverbeschichtung. Der Übergang zwischen dem im Sammelkasten geführten
Standrohr und dem Dachhaubenkopf ist doppelwandig, einschließlich Isolierung. Der Rohranschluss unter dem Sammelkasten ist einwandig, 300 mm lang. Der Anschluss für Lüftungsleitungen besitzt Formteilmaß.

Position:
- Dämmung: EPS (B2)
- freistehend
ausgerüstet mit umlaufendem Flansch 120 mm breit
zur Aufnahme der Dichtungsbahn und obere Abdeckung aus verzinktem Stahl
mit umlaufendem Regenkragen, der den Anschluss der Dichtungsbahn überdeckt.
Farbe Dachhaube: Grau (RAL 7042)
Kasten-Abmessungen: 680 x 300 x 650 mm
Sammelkasten mit folgender Belegung:
- Dachdurchführung 160 FDD DN 160 mm (135° Bogen)
- Dachdurchführung 160 FDD DN 160 mm (135° Bogen)
Montage für Steildach Dachneigung 10° inkl. Zubehör

Hersteller und Typ '....................................................'
vom Bieter einzutragen.
Menge: 2,000 St

*Hinweis: Kondensat Lüftungsgeräte*
Anschluss der Kondensatleitung an den WC-Spülkasten wird an der Schnittstelle in  der Vorwand kurz vor dem Anschlusspunkt durch den Sanitärbauer ausgeführt.

**01.01.02.82 Abwasserltg PP schallgedämmt mehrschichtig DN/OD50 Gebäude**
STLB-Bau 2024-10 044
Abwasserleitung aus PP-Rohr, schallgedämmt, mit mehrschichtigem Aufbau, DN/OD 50, Verbindung mit Steckmuffe, einschl. Dichtringen, Verlegung in Gebäuden, Form- und Verbindungsstücke werden gesondert vergütet, Rohrbefestigungen werden gesondert vergütet,
Hersteller und Typ '....................................................'
vom Bieter einzutragen.
Menge: 20,000 m

**01.01.02.83 Bogen 45Grad Abwasserleitung PP heißwasserbest. schallgedämmt DN/OD50**
STLB-Bau 2024-10 044
Bogen, 45 Grad, für Abwasserleitung, aus PP-Rohr DIN EN 1451-1, heißwasserbeständig (bis 95 Grad C) und schallgedämmt, DN/OD 50.
Menge: 24,000 St

##### Abschnitt 01.01.03 Wärmedämmung

*Hinweis: Wärmedämmung / Isolierung*
Wärmedämmung von Lüftungsleitungen rund/eckig

Wärmedämmung von Lüftungsleitungen mit einer Steinwolle Lamellenmatte, Mehrschichtverbundfolie in Aluminiumoptik.

Die Montage erfolgt ohne weitere zusätzliche Ummantelungssysteme.

Ausführung;
Montage der auf den Umfang des Luftkanals zugeschnittenen  Lamellenmatte, auf Fugendichtheit der Stoß- und Längsnähte ist dabei zu achten.

Brandverhalten: C-s1, d0 gemäß DIN EN 13501
Schmelzpunkt: > 1000°C nach DIN 4102-17
Wärmeleitfähigkeit: ?10 = 0,039 W/m·K
Oberfläche: glasfaserverstärkte Mehrschichtverbundfolie
AS-Qualität: Chlorid-Ionen < 10 ppm (0,001 %)

Kanaldurchmesser in mm:

Dämmdicke in mm:

Menge in m²

Einheit : m²

oder gleichwertig, liefern und betriebsfertig montieren.

**01.01.03.1 Wärmedämmung Luftltg DN80 Gebäude Mineralwolle Rohrschale D 30mm**
STLB-Bau 2024-10 047
Wärmedämmung ohne Ummantelung DIN 4140 an haus- und betriebstechnischen Anlagen, an Luftleitung, rund, Maße DIN EN 1506, DN 80, im Gebäude, Dämmung aus Mineralwolle DIN EN 14303, als Rohrschale, Dämmschichtdicke 30 mm, Brandverhaltensklasse DIN EN 13501-1 A1 (nichtbrennbar), Wärmeleitfähigkeit 0,035 W/(mK) bei 40 Grad C Mitteltemperatur DIN EN 12667, kaschiert mit Alufolie, Arbeitshöhe des Montageortes bis 3,5 m über der Standfläche des hierfür erforderlichen Gerüstes,
Hersteller und Typ '....................................................'
vom Bieter einzutragen.
Menge: 22,000 m

**01.01.03.2 Wärmedämmung Luftltg DN100 Gebäude Mineralwolle Rohrschale D 30mm**
STLB-Bau 2024-10 047
Wärmedämmung ohne Ummantelung DIN 4140 an haus- und betriebstechnischen Anlagen, an Luftleitung, rund, Maße DIN EN 1506, DN 100, im Gebäude, Dämmung aus Mineralwolle DIN EN 14303, als Rohrschale, Dämmschichtdicke 30 mm, Brandverhaltensklasse DIN EN 13501-1 A1 (nichtbrennbar), Wärmeleitfähigkeit 0,035 W/(mK) bei 40 Grad C Mitteltemperatur DIN EN 12667, kaschiert mit Alufolie, Arbeitshöhe des Montageortes bis 3,5 m über der Standfläche des hierfür erforderlichen Gerüstes.
Menge: 17,000 m

**01.01.03.3 Wärmedämmung Luftltg DN125 Gebäude Mineralwolle Rohrschale D 30mm**
STLB-Bau 2024-10 047
Wärmedämmung ohne Ummantelung DIN 4140 an haus- und betriebstechnischen Anlagen, an Luftleitung, rund, Maße DIN EN 1506, DN 125, im Gebäude, Dämmung aus Mineralwolle DIN EN 14303, als Rohrschale, Dämmschichtdicke 30 mm, Brandverhaltensklasse DIN EN 13501-1 A1 (nichtbrennbar), Wärmeleitfähigkeit 0,035 W/(mK) bei 40 Grad C Mitteltemperatur DIN EN 12667, kaschiert mit Alufolie, Arbeitshöhe des Montageortes bis 3,5 m über der Standfläche des hierfür erforderlichen Gerüstes.
Menge: 9,000 m

**01.01.03.4 Wärmedämmung Luftltg DN160 Gebäude Mineralwolle Rohrschale D 30mm**
STLB-Bau 2024-10 047
Wärmedämmung ohne Ummantelung DIN 4140 an haus- und betriebstechnischen Anlagen, an Luftleitung, rund, Maße DIN EN 1506, DN 160, im Gebäude, Dämmung aus Mineralwolle DIN EN 14303, als Rohrschale, Dämmschichtdicke 30 mm, Brandverhaltensklasse DIN EN 13501-1 A1 (nichtbrennbar), Wärmeleitfähigkeit 0,035 W/(mK) bei 40 Grad C Mitteltemperatur DIN EN 12667, kaschiert mit Alufolie, Arbeitshöhe des Montageortes bis 3,5 m über der Standfläche des hierfür erforderlichen Gerüstes.
Menge: 37,000 m

**01.01.03.5 Wärmedämmung Luftltg DN180 Gebäude Mineralwolle Rohrschale D 30mm**
STLB-Bau 2024-10 047
Wärmedämmung ohne Ummantelung DIN 4140 an haus- und betriebstechnischen Anlagen, an Luftleitung, rund, Maße DIN EN 1506, DN 180, im Gebäude, Dämmung aus Mineralwolle DIN EN 14303, als Rohrschale, Dämmschichtdicke 30 mm, Brandverhaltensklasse DIN EN 13501-1 A1 (nichtbrennbar), Wärmeleitfähigkeit 0,035 W/(mK) bei 40 Grad C Mitteltemperatur DIN EN 12667, kaschiert mit Alufolie, Arbeitshöhe des Montageortes bis 3,5 m über der Standfläche des hierfür erforderlichen Gerüstes.
Menge: 9,000 m

**01.01.03.6 Wärmedämmung Luftltg DN200 Gebäude Mineralwolle Rohrschale D 30mm**
STLB-Bau 2024-10 047
Wärmedämmung ohne Ummantelung DIN 4140 an haus- und betriebstechnischen Anlagen, an Luftleitung, rund, Maße DIN EN 1506, DN 200, im Gebäude, Dämmung aus Mineralwolle DIN EN 14303, als Rohrschale, Dämmschichtdicke 30 mm, Brandverhaltensklasse DIN EN 13501-1 A1 (nichtbrennbar), Wärmeleitfähigkeit 0,035 W/(mK) bei 40 Grad C Mitteltemperatur DIN EN 12667, kaschiert mit Alufolie, Arbeitshöhe des Montageortes bis 3,5 m über der Standfläche des hierfür erforderlichen Gerüstes.
Menge: 18,000 m

**01.01.03.7 Wärmedämmung Luftltg DN250 Gebäude Mineralwolle Rohrschale D 30mm**
STLB-Bau 2024-10 047
Wärmedämmung ohne Ummantelung DIN 4140 an haus- und betriebstechnischen Anlagen, an Luftleitung, rund, Maße DIN EN 1506, DN 250, im Gebäude, Dämmung aus Mineralwolle DIN EN 14303, als Rohrschale, Dämmschichtdicke 30 mm, Brandverhaltensklasse DIN EN 13501-1 A1 (nichtbrennbar), Wärmeleitfähigkeit 0,035 W/(mK) bei 40 Grad C Mitteltemperatur DIN EN 12667, kaschiert mit Alufolie, Arbeitshöhe des Montageortes bis 3,5 m über der Standfläche des hierfür erforderlichen Gerüstes.
Menge: 8,000 m

**01.01.03.8 Wärmedämmung Luftltg DN315 Gebäude Mineralwolle Rohrschale D 30mm**
STLB-Bau 2024-10 047
Wärmedämmung ohne Ummantelung DIN 4140 an haus- und betriebstechnischen Anlagen, an Luftleitung, rund, Maße DIN EN 1506, DN 315, im Gebäude, Dämmung aus Mineralwolle DIN EN 14303, als Rohrschale, Dämmschichtdicke 30 mm, Brandverhaltensklasse DIN EN 13501-1 A1 (nichtbrennbar), Wärmeleitfähigkeit 0,035 W/(mK) bei 40 Grad C Mitteltemperatur DIN EN 12667, kaschiert mit Alufolie, Arbeitshöhe des Montageortes bis 3,5 m über der Standfläche des hierfür erforderlichen Gerüstes.
Menge: 6,000 m

**01.01.03.9 Bogen Mineralwolle Wärmedämmung Luftltg DN80 Gebäude 0,035W/(mK) einlagig D 30mm kaschiert Alu-Folie**
STLB-Bau 2024-10 047
Bogen aus Mineralwolle DIN EN 14303, Wärmedämmung DIN 4140 an haus- und betriebstechnischen Anlagen, an Luftleitung, rund, DN 80, Maße DIN EN 1506, im Gebäude, Brandverhaltensklasse DIN EN 13501-1 A1 (nichtbrennbar), Wärmeleitfähigkeit 0,035 W/(mK) bei 40 Grad C Mitteltemperatur DIN EN 12667, einlagig, Dämmschichtdicke 30 mm, kaschiert mit Aluminiumfolie, Arbeitshöhe des Montageortes bis 3,5 m über der Standfläche des hierfür erforderlichen Gerüstes.
Menge: 10,000 St

**01.01.03.10 Bogen Mineralwolle Wärmedämmung Luftltg DN100 Gebäude 0,035W/(mK) einlagig D 30mm kaschiert Alu-Folie**
STLB-Bau 2024-10 047
Bogen aus Mineralwolle DIN EN 14303, Wärmedämmung DIN 4140 an haus- und betriebstechnischen Anlagen, an Luftleitung, rund, DN 100, Maße DIN EN 1506, im Gebäude, Brandverhaltensklasse DIN EN 13501-1 A1 (nichtbrennbar), Wärmeleitfähigkeit 0,035 W/(mK) bei 40 Grad C Mitteltemperatur DIN EN 12667, einlagig, Dämmschichtdicke 30 mm, kaschiert mit Aluminiumfolie, Arbeitshöhe des Montageortes bis 3,5 m über der Standfläche des hierfür erforderlichen Gerüstes.
Menge: 26,000 St

**01.01.03.11 Bogen Mineralwolle Wärmedämmung Luftltg DN125 Gebäude 0,035W/(mK) einlagig D 30mm kaschiert Alu-Folie**
STLB-Bau 2024-10 047
Bogen aus Mineralwolle DIN EN 14303, Wärmedämmung DIN 4140 an haus- und betriebstechnischen Anlagen, an Luftleitung, rund, DN 125, Maße DIN EN 1506, im Gebäude, Brandverhaltensklasse DIN EN 13501-1 A1 (nichtbrennbar), Wärmeleitfähigkeit 0,035 W/(mK) bei 40 Grad C Mitteltemperatur DIN EN 12667, einlagig, Dämmschichtdicke 30 mm, kaschiert mit Aluminiumfolie, Arbeitshöhe des Montageortes bis 3,5 m über der Standfläche des hierfür erforderlichen Gerüstes.
Menge: 3,000 St

**01.01.03.12 Bogen Mineralwolle Wärmedämmung Luftltg DN160 Gebäude 0,035W/(mK) einlagig D 30mm kaschiert Alu-Folie**
STLB-Bau 2024-10 047
Bogen aus Mineralwolle DIN EN 14303, Wärmedämmung DIN 4140 an haus- und betriebstechnischen Anlagen, an Luftleitung, rund, DN 160, Maße DIN EN 1506, im Gebäude, Brandverhaltensklasse DIN EN 13501-1 A1 (nichtbrennbar), Wärmeleitfähigkeit 0,035 W/(mK) bei 40 Grad C Mitteltemperatur DIN EN 12667, einlagig, Dämmschichtdicke 30 mm, kaschiert mit Aluminiumfolie, Arbeitshöhe des Montageortes bis 3,5 m über der Standfläche des hierfür erforderlichen Gerüstes.
Menge: 25,000 St

**01.01.03.13 Bogen Mineralwolle Wärmedämmung Luftltg DN180 Gebäude 0,035W/(mK) einlagig D 30mm kaschiert Alu-Folie**
STLB-Bau 2024-10 047
Bogen aus Mineralwolle DIN EN 14303, Wärmedämmung DIN 4140 an haus- und betriebstechnischen Anlagen, an Luftleitung, rund, DN 180, Maße DIN EN 1506, im Gebäude, Brandverhaltensklasse DIN EN 13501-1 A1 (nichtbrennbar), Wärmeleitfähigkeit 0,035 W/(mK) bei 40 Grad C Mitteltemperatur DIN EN 12667, einlagig, Dämmschichtdicke 30 mm, kaschiert mit Aluminiumfolie, Arbeitshöhe des Montageortes bis 3,5 m über der Standfläche des hierfür erforderlichen Gerüstes.
Menge: 7,000 St

**01.01.03.14 Bogen Mineralwolle Wärmedämmung Luftltg DN200 Gebäude 0,035W/(mK) einlagig D 30mm kaschiert Alu-Folie**
STLB-Bau 2024-10 047
Bogen aus Mineralwolle DIN EN 14303, Wärmedämmung DIN 4140 an haus- und betriebstechnischen Anlagen, an Luftleitung, rund, DN 200, Maße DIN EN 1506, im Gebäude, Brandverhaltensklasse DIN EN 13501-1 A1 (nichtbrennbar), Wärmeleitfähigkeit 0,035 W/(mK) bei 40 Grad C Mitteltemperatur DIN EN 12667, einlagig, Dämmschichtdicke 30 mm, kaschiert mit Aluminiumfolie, Arbeitshöhe des Montageortes bis 3,5 m über der Standfläche des hierfür erforderlichen Gerüstes.
Menge: 13,000 St

**01.01.03.15 Bogen Mineralwolle Wärmedämmung Luftltg DN250 Gebäude 0,035W/(mK) einlagig D 30mm kaschiert Alu-Folie**
STLB-Bau 2024-10 047
Bogen aus Mineralwolle DIN EN 14303, Wärmedämmung DIN 4140 an haus- und betriebstechnischen Anlagen, an Luftleitung, rund, DN 250, Maße DIN EN 1506, im Gebäude, Brandverhaltensklasse DIN EN 13501-1 A1 (nichtbrennbar), Wärmeleitfähigkeit 0,035 W/(mK) bei 40 Grad C Mitteltemperatur DIN EN 12667, einlagig, Dämmschichtdicke 30 mm, kaschiert mit Aluminiumfolie, Arbeitshöhe des Montageortes bis 3,5 m über der Standfläche des hierfür erforderlichen Gerüstes.
Menge: 4,000 St

**01.01.03.16 Abzweig Mineralwolle Wärmedämmung Luftltg DN80 Gebäude 0,035W/(mK) einlagig D 30mm kaschiert Alu-Folie**
STLB-Bau 2024-10 047
Abzweig aus Mineralwolle DIN EN 14303, Wärmedämmung DIN 4140 an haus- und betriebstechnischen Anlagen, an Luftleitung, rund, DN 80, Maße DIN EN 1506, im Gebäude, Brandverhaltensklasse DIN EN 13501-1 A1 (nichtbrennbar), Wärmeleitfähigkeit 0,035 W/(mK) bei 40 Grad C Mitteltemperatur DIN EN 12667, einlagig, Dämmschichtdicke 30 mm, kaschiert mit Aluminiumfolie, Arbeitshöhe des Montageortes bis 3,5 m über der Standfläche des hierfür erforderlichen Gerüstes.
Menge: 2,000 St

**01.01.03.17 Abzweig Mineralwolle Wärmedämmung Luftltg DN125 Gebäude 0,035W/(mK) einlagig D 30mm kaschiert Alu-Folie**
STLB-Bau 2024-10 047
Abzweig aus Mineralwolle DIN EN 14303, Wärmedämmung DIN 4140 an haus- und betriebstechnischen Anlagen, an Luftleitung, rund, DN 125, Maße DIN EN 1506, im Gebäude, Brandverhaltensklasse DIN EN 13501-1 A1 (nichtbrennbar), Wärmeleitfähigkeit 0,035 W/(mK) bei 40 Grad C Mitteltemperatur DIN EN 12667, einlagig, Dämmschichtdicke 30 mm, kaschiert mit Aluminiumfolie, Arbeitshöhe des Montageortes bis 3,5 m über der Standfläche des hierfür erforderlichen Gerüstes.
Menge: 7,000 St

**01.01.03.18 Abzweig Mineralwolle Wärmedämmung Luftltg DN160 Gebäude 0,035W/(mK) einlagig D 30mm kaschiert Alu-Folie**
STLB-Bau 2024-10 047
Abzweig aus Mineralwolle DIN EN 14303, Wärmedämmung DIN 4140 an haus- und betriebstechnischen Anlagen, an Luftleitung, rund, DN 160, Maße DIN EN 1506, im Gebäude, Brandverhaltensklasse DIN EN 13501-1 A1 (nichtbrennbar), Wärmeleitfähigkeit 0,035 W/(mK) bei 40 Grad C Mitteltemperatur DIN EN 12667, einlagig, Dämmschichtdicke 30 mm, kaschiert mit Aluminiumfolie, Arbeitshöhe des Montageortes bis 3,5 m über der Standfläche des hierfür erforderlichen Gerüstes.
Menge: 10,000 St

**01.01.03.19 Abzweig Mineralwolle Wärmedämmung Luftltg DN200 Gebäude 0,035W/(mK) einlagig D 30mm kaschiert Alu-Folie**
STLB-Bau 2024-10 047
Abzweig aus Mineralwolle DIN EN 14303, Wärmedämmung DIN 4140 an haus- und betriebstechnischen Anlagen, an Luftleitung, rund, DN 200, Maße DIN EN 1506, im Gebäude, Brandverhaltensklasse DIN EN 13501-1 A1 (nichtbrennbar), Wärmeleitfähigkeit 0,035 W/(mK) bei 40 Grad C Mitteltemperatur DIN EN 12667, einlagig, Dämmschichtdicke 30 mm, kaschiert mit Aluminiumfolie, Arbeitshöhe des Montageortes bis 3,5 m über der Standfläche des hierfür erforderlichen Gerüstes.
Menge: 3,000 St

**01.01.03.20 Abzweig Mineralwolle Wärmedämmung Luftltg DN315 Gebäude 0,035W/(mK) einlagig D 30mm kaschiert Alu-Folie**
STLB-Bau 2024-10 047
Abzweig aus Mineralwolle DIN EN 14303, Wärmedämmung DIN 4140 an haus- und betriebstechnischen Anlagen, an Luftleitung, rund, DN 315, Maße DIN EN 1506, im Gebäude, Brandverhaltensklasse DIN EN 13501-1 A1 (nichtbrennbar), Wärmeleitfähigkeit 0,035 W/(mK) bei 40 Grad C Mitteltemperatur DIN EN 12667, einlagig, Dämmschichtdicke 30 mm, kaschiert mit Aluminiumfolie, Arbeitshöhe des Montageortes bis 3,5 m über der Standfläche des hierfür erforderlichen Gerüstes.
Menge: 1,000 St

**01.01.03.21 Übergangsstück Mineralwolle Wärmedämmung Luftltg DN100 Gebäude 0,035W/(mK) einlagig D 30mm kaschiert Alu-Folie**
STLB-Bau 2024-10 047
Übergangsstück aus Mineralwolle DIN EN 14303, Wärmedämmung DIN 4140 an haus- und betriebstechnischen Anlagen, an Luftleitung, rund, DN 100, Maße DIN EN 1506, im Gebäude, Brandverhaltensklasse DIN EN 13501-1 A1 (nichtbrennbar), Wärmeleitfähigkeit 0,035 W/(mK) bei 40 Grad C Mitteltemperatur DIN EN 12667, einlagig, Dämmschichtdicke 30 mm, kaschiert mit Aluminiumfolie, Arbeitshöhe des Montageortes bis 3,5 m über der Standfläche des hierfür erforderlichen Gerüstes.
Menge: 10,000 St

**01.01.03.22 Übergangsstück Mineralwolle Wärmedämmung Luftltg DN125 Gebäude 0,035W/(mK) einlagig D 30mm kaschiert Alu-Folie**
STLB-Bau 2024-10 047
Übergangsstück aus Mineralwolle DIN EN 14303, Wärmedämmung DIN 4140 an haus- und betriebstechnischen Anlagen, an Luftleitung, rund, DN 125, Maße DIN EN 1506, im Gebäude, Brandverhaltensklasse DIN EN 13501-1 A1 (nichtbrennbar), Wärmeleitfähigkeit 0,035 W/(mK) bei 40 Grad C Mitteltemperatur DIN EN 12667, einlagig, Dämmschichtdicke 30 mm, kaschiert mit Aluminiumfolie, Arbeitshöhe des Montageortes bis 3,5 m über der Standfläche des hierfür erforderlichen Gerüstes.
Menge: 3,000 St

**01.01.03.23 Übergangsstück Mineralwolle Wärmedämmung Luftltg DN160 Gebäude 0,035W/(mK) einlagig D 30mm kaschiert Alu-Folie**
STLB-Bau 2024-10 047
Übergangsstück aus Mineralwolle DIN EN 14303, Wärmedämmung DIN 4140 an haus- und betriebstechnischen Anlagen, an Luftleitung, rund, DN 160, Maße DIN EN 1506, im Gebäude, Brandverhaltensklasse DIN EN 13501-1 A1 (nichtbrennbar), Wärmeleitfähigkeit 0,035 W/(mK) bei 40 Grad C Mitteltemperatur DIN EN 12667, einlagig, Dämmschichtdicke 30 mm, kaschiert mit Aluminiumfolie, Arbeitshöhe des Montageortes bis 3,5 m über der Standfläche des hierfür erforderlichen Gerüstes.
Menge: 9,000 St

**01.01.03.24 Übergangsstück Mineralwolle Wärmedämmung Luftltg DN180 Gebäude 0,035W/(mK) einlagig D 30mm kaschiert Alu-Folie**
STLB-Bau 2024-10 047
Übergangsstück aus Mineralwolle DIN EN 14303, Wärmedämmung DIN 4140 an haus- und betriebstechnischen Anlagen, an Luftleitung, rund, DN 180, Maße DIN EN 1506, im Gebäude, Brandverhaltensklasse DIN EN 13501-1 A1 (nichtbrennbar), Wärmeleitfähigkeit 0,035 W/(mK) bei 40 Grad C Mitteltemperatur DIN EN 12667, einlagig, Dämmschichtdicke 30 mm, kaschiert mit Aluminiumfolie, Arbeitshöhe des Montageortes bis 3,5 m über der Standfläche des hierfür erforderlichen Gerüstes.
Menge: 2,000 St

**01.01.03.25 Übergangsstück Mineralwolle Wärmedämmung Luftltg DN200 Gebäude 0,035W/(mK) einlagig D 30mm kaschiert Alu-Folie**
STLB-Bau 2024-10 047
Übergangsstück aus Mineralwolle DIN EN 14303, Wärmedämmung DIN 4140 an haus- und betriebstechnischen Anlagen, an Luftleitung, rund, DN 200, Maße DIN EN 1506, im Gebäude, Brandverhaltensklasse DIN EN 13501-1 A1 (nichtbrennbar), Wärmeleitfähigkeit 0,035 W/(mK) bei 40 Grad C Mitteltemperatur DIN EN 12667, einlagig, Dämmschichtdicke 30 mm, kaschiert mit Aluminiumfolie, Arbeitshöhe des Montageortes bis 3,5 m über der Standfläche des hierfür erforderlichen Gerüstes.
Menge: 8,000 St

**01.01.03.26 Übergangsstück Mineralwolle Wärmedämmung Luftltg DN315 Gebäude 0,035W/(mK) einlagig D 30mm kaschiert Alu-Folie**
STLB-Bau 2024-10 047
Übergangsstück aus Mineralwolle DIN EN 14303, Wärmedämmung DIN 4140 an haus- und betriebstechnischen Anlagen, an Luftleitung, rund, DN 315, Maße DIN EN 1506, im Gebäude, Brandverhaltensklasse DIN EN 13501-1 A1 (nichtbrennbar), Wärmeleitfähigkeit 0,035 W/(mK) bei 40 Grad C Mitteltemperatur DIN EN 12667, einlagig, Dämmschichtdicke 30 mm, kaschiert mit Aluminiumfolie, Arbeitshöhe des Montageortes bis 3,5 m über der Standfläche des hierfür erforderlichen Gerüstes.
Menge: 3,000 St

**01.01.03.27 Kältedämmung Ummantelung Luftltg DN200 Gebäude flexibler Elastomerschaum D 19mm Mantel Blech Stahl aluminiert**
STLB-Bau 2024-10 047
Kältedämmung einschl. Ummantelung DIN 4140, an Luftleitung, rund, Maße DIN EN 1506, DN 200, im Gebäude, Dämmung aus flexiblem Elastomerschaum DIN EN 14304, Dämmschichtdicke 19 mm, Baustoffklasse DIN 4102-1 B1 (schwerentflammbar), Wärmeleitfähigkeit 0,036 W/(mK) bei 0 Grad C Mitteltemperatur DIN EN 12667, Wasserdampfdiffusionswiderstandszahl 3000 DIN EN ISO 12629, DIN EN 12086,
Hersteller und Typ '....................................................'
vom Bieter einzutragen,
Ummantelung aus nichtprofiliertem Blech, Stahl, aluminiert, Blechdicke 0,6 mm, ohne Luftspalt, Überlappungen vernieten, Arbeitshöhe des Montageortes bis 3,5 m über der Standfläche des hierfür erforderlichen Gerüstes.
Menge: 7,000 m

**01.01.03.28 Kältedämmung Ummantelung Luftltg DN200 Gebäude flexibler Elastomerschaum D 40mm Mantel Blech Stahl aluminiert**
STLB-Bau 2024-10 047
Kältedämmung einschl. Ummantelung DIN 4140, an Luftleitung, rund, Maße DIN EN 1506, DN 200, im Gebäude, Dämmung aus flexiblem Elastomerschaum DIN EN 14304, Dämmschichtdicke 40 mm, Baustoffklasse DIN 4102-1 B1 (schwerentflammbar), Wärmeleitfähigkeit 0,036 W/(mK) bei 0 Grad C Mitteltemperatur DIN EN 12667, Wasserdampfdiffusionswiderstandszahl 3000 DIN EN ISO 12629, DIN EN 12086, Ummantelung aus nichtprofiliertem Blech, Stahl, aluminiert, Blechdicke 0,6 mm, ohne Luftspalt, Überlappungen vernieten, Arbeitshöhe des Montageortes bis 3,5 m über der Standfläche des hierfür erforderlichen Gerüstes.
Menge: 2,000 m

*Hinweis: Wärmedämmung rechteckige Lüftungskanäle*
Lüftungsleitungen eckigedelstahl 45 Grad bogen dn 32 geberit
Wärmedämmung von rechteckigen Lüftungskanälen

Anforderung:
Dämmung zur Vermeidung von Wärmeverlusten

Ausführung
Dämmarbeiten nach DIN 4140

Fabrikat: ROCKWOOL
Produkt: Rockwool Klimarock
Baustoffklasse: A1 nach DIN 13501-1
Schmelzpunkt: > 1000 °C nach DIN 4102-17
Wärmeleitfähigkeit: Lambda10 0,036 W/(m·K) nach DIN EN ISO 8497 (am Plattengerät)
Diffusionsäquivalente Luftschichtdicke Sd > 200 m nach DIN EN 12086
Oberfläche: gitternetzverstärkte Aluminiumfolie

Einbau:
Dämmmatten ROCKWOOL Klimarock auf den vorhandenen Leitungsumfang zuschneiden und gemäß DIN 4140 mit 6 Schweiß-/Klebestiften je m² (bzw. mit 10 Stiften je m² an der Kanalunterseite) sowie Sicherungsscheiben befestigt.

Alle Dämmstofffugen mit 100 mm breitem, selbstklebendem ROCKWOOL Alufix Klebeband dicht verkleben.

Zusätzl. Anforderungen:
Transport- und Durchgangsbereich, Dämmung mit einer Ummantelung aus verzinktem Stahl- bzw. Aluminiumblech nach DIN 4140versehen.1)

Außenbereich, Dämmung mit einer Ummantelung aus verzinktem Stahl- bzw. Aluminiumblech incl. Luftschicht nach DIN 4140 versehen.1)

Kanalbreite [mm]:

Kanalhöhe [mm]:

Dämmstärke [mm]:

Einheit: Stk
Artikelnr.: WDLURKR

**01.01.03.29 Wärmedämmung Luftltg Kanten-L 1000-1500mm Gebäude Mineralwolle Lamellenmatte druckfest D 30mm**
STLB-Bau 2024-10 047
Wärmedämmung ohne Ummantelung DIN 4140 an haus- und betriebstechnischen Anlagen, an Luftleitung, rechteckig, Kantenlänge über 1000 bis 1500 mm, im Gebäude, Dämmung aus Mineralwolle DIN EN 14303, als Lamellenmatte, druckfest, Dämmschichtdicke 30 mm, Brandverhaltensklasse DIN EN 13501-1 A1 (nichtbrennbar), Wärmeleitfähigkeit 0,035 W/(mK) bei 40 Grad C Mitteltemperatur DIN EN 12667, kaschiert mit Alufolie, Arbeitshöhe des Montageortes bis 3,5 m über der Standfläche des hierfür erforderlichen Gerüstes, Vorhaltung des Gerüsts für Arbeiten anderer AN wird gesondert vergütet,
Hersteller und Typ '....................................................'
vom Bieter einzutragen.
Menge: 94,000 m2

**01.01.03.30 Formstück Mineralwolle Wärmedämmung Luftltg Kanten-L 500-1000mm Gebäude 0,035W/(mK) D 30mm kaschiert Alu-Folie**
STLB-Bau 2024-10 047
Formstück aus Mineralwolle DIN EN 14303, Wärmedämmung DIN 4140 an haus- und betriebstechnischen Anlagen, an Luftleitung, rechteckig, Kantenlänge über 500 bis 1000 mm, im Gebäude, Brandverhaltensklasse DIN EN 13501-1 A1 (nichtbrennbar), Wärmeleitfähigkeit 0,035 W/(mK) bei 40 Grad C Mitteltemperatur DIN EN 12667, Dämmschichtdicke 30 mm, kaschiert mit Aluminiumfolie, Arbeitshöhe des Montageortes bis 3,5 m über der Standfläche des hierfür erforderlichen Gerüstes, Vorhaltung des Gerüsts für Arbeiten anderer AN wird gesondert vergütet.
Menge: 108,000 m2

**01.01.03.31 Kältedämmung Ummantelung Luftltg Kanten-L 500-1000mm Gebäude flexibler Elastomerschaum D 19mm Mantel Blech Stahl aluminiert**
STLB-Bau 2024-10 047
Kältedämmung einschl. Ummantelung DIN 4140, an Luftleitung, rechteckig, Kantenlänge über 500 bis 1000 mm, im Gebäude, Dämmung aus flexiblem Elastomerschaum DIN EN 14304, Dämmschichtdicke 19 mm, Baustoffklasse DIN 4102-1 B1 (schwerentflammbar), Wärmeleitfähigkeit 0,036 W/(mK) bei 0 Grad C Mitteltemperatur DIN EN 12667, Wasserdampfdiffusionswiderstandszahl 3000 DIN EN ISO 12629, DIN EN 12086,
Hersteller und Typ '....................................................'
vom Bieter einzutragen,
Ummantelung aus nichtprofiliertem Blech, Stahl, aluminiert, Blechdicke 0,6 mm, ohne Luftspalt, Überlappungen vernieten, Arbeitshöhe des Montageortes bis 3,5 m über der Standfläche des hierfür erforderlichen Gerüstes.
Menge: 9,000 m2

**01.01.03.32 Schließen Fuge BSK EI90 Gebäude Decke D 240mm B 40-60mm U 1000-2500mm Mörtel MGIII**
STLB-Bau 2024-10 047
Schließen der Fuge um Brandschutzklappe, gemäß allgemeiner bauaufsichtlicher Zulassung der Brandschutzklappe, Klassifizierung EI 90 DIN EN 13501-3, beidseitig geprüft DIN EN 1366-2, für vertikalen und horizontalen Einbau, rauchdicht S, im Gebäude, Arbeitshöhe des Montageortes bis 3,5 m über der Standfläche des hierfür erforderlichen Gerüstes, Vorhaltung des Gerüsts für Arbeiten anderer AN wird gesondert vergütet, Decke aus Beton, Dicke 240 mm, Fugenbreite über 40 bis 60 mm, äußerer Umfang der Fuge über 1000 bis 2500 mm, mit Mörtel DIN 18580, Mörtelgruppe III, Abrechnung nach äußerem Umfang der Fuge.
Menge: 4,000 m

### Titel 02 Sanierung

#### Bereich 02.01 Raumlufttechnische Anlagen

##### Abschnitt 02.01.01 Lüftungsgeräte

*Hinweis: Standardbesch Bereitstellg Unterlagen Gebäudeautomation Elektroinst.*
STLB-Bau 2024-10 075
Der AN für die RLT-Anlagen stellt für Nebengewerke technische Unterlagen/Angaben, unterteilt nach Bauelementen, zur Verfügung:
Gebäudeautomation: Anschlusspläne, Verfahrensfließschemata,
Funktionsbeschreibungen, Funktionslisten, Vorgaben der Einbauorte sowie Anschluss- oder Einbaubedingungen für Messwertgeber und Stellgeräte,
Elektroinstallation:
Bemessungsleistungen in kW, Vorgaben für Verkabelungen, Verbindungspläne/Tabellen.

*Hinweis: Standardbesch Leistungsdiagramme vorl Ventilatoren Pumpen*
STLB-Bau 2024-10 075
Dem AG sind vor der Ausführung vorzulegen: Leistungsdiagramme, mit eingetragenen Leistungspunkten. Für die Ventilatoren und Pumpen.

**02.01.01.1 Dezentrales Komfort-Lüftungsgerät**
Dezentrales Komfort-Lüftungsgerät mit hoher Wärmerückgewinnung inkl. Bypass, Fort- und Außenluft-Klappen

Geräteaufbau:
Das Gehäuse besteht aus verzinktem Stahlblech, außen pulverbeschichtet. Isolierung innen besteht aus recyceltem Schaumstoff aus 100 % Polyurethan-Granulat. Die Wartung und der Filterwechsel erfolgen über die von unten zugängige Revisionsklappe. Durch einen Kill-Schalter wird beim Öffnen des Deckels der Strom automatisch abgeschaltet. Kabeldurchführungen erleichtern das Entfernen elektrischer Komponenten aus dem Gerät. Der Gegenstromwärmetauscher aus Aluminium ist nach DIN EN 308 geprüft und anerkannt. Der Wärmebereitstellungsgrad beträgt bis zu 95%. (85% nach EN 308, trocken). Die Dichtheitsklasse (Luftleckage) gem. EN1886:2007/ EN13141-7:2010 entspricht Klasse L2 / A1. Die Energieklasse gem. EU-Verordnung 1254/2014 entspricht Klasse A. Luftförderung über zwei geräuscharme, energiesparende und wartungsfreie EC-Motoren. Die Ansteuerung erfolgt stufenlos. Um Zugerscheinungen bei abgeschaltetem Gerät zu vermeiden ist in der Außenluft eine motorische Klappe installiert. Das Gerät verfügt ebenfalls über eine motorische Fortluftklappe. Die Dichtheitsklasse der Klappen entspricht der Klasse 3 gem. EN1751:2014. Das Gerät ist standardmäßig mit einer Kondensatwanne inkl. Schwimmer ausgestattet.

Die Hauptfunktionen:
- Überwachung Filter, Kondensat und Ventilatoren.
- Alarmanzeige
- Automatische Nachtauskühlung
- Einfach zu bedienende Wochenschaltuhr mit 7 individuell konfigurierbaren Zeitprogrammen. (Luftmenge, Einblastemperatur, Tage, Zeiten, etc.)
- Automatische Steuerung der Bypass- und Verschlussklappen
- Regelung von Vor- und Nachheizregister (Elektro/Wasser)
- Intelligenter Frostschutz
- Hardware-Schnittstelle zur externen Regelung von Betriebszeiten, Luftmenge und Einblastemperatur
- Kontinuierliches Speichern aller wesentlichen Betriebsdaten (Datenlogging)
- Notaus-Kontakt zur kontrollierten Abschaltung des Gerätes (Ventilatoren aus, Klappen zu) durch Rauchmelder, BMA, etc.
- 2 Eingänge (analog/digital) zur bedarfsgerechten Steuerung des Gerätes. Die Eingänge können für einen vollautomatischen Betrieb individuell programmiert werden.
- Folgende Bus-Module können als Zubehör installiert werden: KNX, MODBUS.

Technische Daten:
Max. Volumenstrom: 315 m³/h Wurfweite/ Eindringtiefe bis 6,00 m, Stromanschluss: 230 V + N + PE, 50 Hz,
Max. Leistungsaufnahme: 175 W

Ausführungsvariante:
Fortluft/ Außenluft horizontal
Zuluft/ Abluft unten

Oder gleichwertig.

Hersteller und Typ '....................................................'
vom Bieter einzutragen.
Menge: 1,000 St

**02.01.01.2 Abluftfilter, ePM10 - 50% (M5)**
Abluftfilter, ePM10 - 50% (M5)
Zubehör für dezentrales Komfort-Lüftungsgerät mit hoher Wärmerückgewinnung inkl. Bypass, max. Volumenstrom: 315 m³/h.
Oder gleichwertig.
Menge: 1,000 St

**02.01.01.3 Außenluftfilter**
Außenluftfilter ePM1 - 55%
Zubehör für dezentrales Komfort-Lüftungsgerät mit hoher Wärmerückgewinnung inkl. Bypass, max. Volumenstrom: 315 m³/h.
Oder gleichwertig.
Menge: 1,000 St

**02.01.01.4 Deckenrahmen**
Deckenrahmen
Zubehör für dezentrales Komfort-Lüftungsgerät mit hoher Wärmerückgewinnung inkl. Bypass, max. Volumenstrom: 315 m³/h.
Oder gleichwertig.
Menge: 1,000 St

**02.01.01.5 Steuerungsdisplay**
Steuerungsdisplay
Berührungssensitives Display zur komfortablen Einstellung der wichtigsten Betriebsparameter. Die Einstellung der Luftmenge wird direkt über das Display vorgenommen.  Die weiteren Paramater werden komfortabel über die integrierte USB- Schnittstelle via PC eingegeben. Zusätzlich werden Warnungen bzw. Störungen über ein Symbol am Display angezeigt. Mit einer Software können mittels PC sehr übersichtlich und detailliert auf alle Daten zugegriffen werden. Darüber hinaus gibt es eine Software für den Servicetechniker um eine schnelle und kostengünstige Inbetriebnahme und Auswertung durchzuführen. Funktionen, Eigenschaften - Einstellen der Zuluftmenge - Manueller Start/Stopp des Gerätes - Warnhinweise und Alarme als Symbol - Automatische Bediensperre - Kindersicherung - Urlaubsmodus für Basislüftung

Zubehör für dezentrales Komfort-Lüftungsgerät mit hoher Wärmerückgewinnung inkl. Bypass, max. Volumenstrom: 315 m³/h.

Oder gleichwertig.
Menge: 1,000 St

**02.01.01.6 Elektronachheizregister 500 W / 2,17 A**
Elektronachheizregister 500 W / 2,17 A
Thermosicherung: aut. Reset 50°C / man. Reset 75°C
Das integrierte Elektronachheizregister erhöht die Zulufttemperatur auf den gewünschten Wert.

Zubehör für dezentrales Komfort-Lüftungsgerät mit hoher Wärmerückgewinnung inkl. Bypass, max. Volumenstrom: 315 m³/h.

Oder gleichwertig.
Menge: 1,000 St

**02.01.01.7 Kombinierter Gegenstrom- und Enthalpiewärmetauscher**
Kombinierter Gegenstrom- und Enthalpiewärmetauscher Einzigartiger Kombi- Plattenwärmetauscher zur Nutzung der in der Abluft enthaltenen sensiblen und latenten Wärmeenergie. Rückwärmezahl trocken mind. 77% Rückfeuchtezahl mind. 30% Luftströme getrennt durch dampfdurchlässige Spezialpolymer Max. Leckagerate < 0,5% Eurovent zertifiziert, ISO 846, VDI6022 Brandklasse E nach EN 13501-1 Dicht gegen Keime, Viren und Gerüche Frostsicherheit

Zubehör für dezentrales Komfort-Lüftungsgerät mit hoher Wärmerückgewinnung inkl. Bypass, max. Volumenstrom: 315 m³/h.

Oder gleichwertig.
Menge: 1,000 St

**02.01.01.8 Dezentrales Komfort-Lüftungsgerät mit hoher**
Dezentrales Komfort-Lüftungsgerät mit hoher Wärmerückgewinnung inkl. Bypass, Außen-/Fortluft horizontal

Das Gerät ist standardmäßig mit runden Stutzen (Ø250 mm) ausgestattet. Die Anschlüsse befinden sich an der Geräterückseite. Das extrem leise Gerät erzeugt bei Nennleistung 495 m3/h lediglich einen Schallpegel von <= 35 dB(A). Bei 80% Leistung beträgt der Schallpegel <= 30 dB(A).

Geräteaufbau:
Das Gehäuse besteht aus verzinktem Stahlblech, außen pulverbeschichtet. Innen ist es mit einer wärme- und schalldämmender Isolation ausgestattet. Die Wartung und der Filterwechsel erfolgen über die von unten zugängige Revisionsklappe. Der Gegenstromwärmetauscher aus Aluminium ist nach DIN EN 308 geprüft und anerkannt. Der Wärmebereitstellungsgrad beträgt bis zu 95%. (85% nach EN 308, trocken). Luftförderung über zwei geräuscharme, energiesparende und wartungsfreie EC-Motoren. Die Ansteuerung erfolgt stufenlos. Um Zugerscheinungen bei abgeschaltetem Gerät zu vermeiden ist in der Außenluft und in Fortluft eine motorische Klappe installiert. Diese können bei Bedarf auch mit einer automatischen Rückstell- Funktion ausgerüstet werden. Das Gerät ist standartmäßig mit einer Kondensatwanne inkl. Schwimmer und Ablaufstutzen ausgestattet. Kondensatablauf Ø 6/9mm Die vollautomatische Regelung sorgt für einen intelligenten und energieeffizienten Betrieb, mit einer Vielzahl an Bedienmöglichkeiten. Die Regelung mit dem entsprechenden Bedienteil ist separat zu bestellen.

Die Hauptfunktionen:
- Überwachung Konstant- Volumenstrom, Filter, Kondensat und Ventilatoren.
- Alarme werden angezeigt und bei Bedarf an die GLT weitergeleitet.
- Automatische Nachtauskühlung
- Einfach zu bedienende Wochenschaltuhr mit 7 individuell konfigurierbaren Zeitprogrammen. (Luftmenge, Einblastemperatur, Tage, Zeiten, Nachtauskühlung, etc.)
- Automatische Steuerung der Bypass- und Verschlussklappen
- Regelung von Vor- und Nachheizregister (Elektro/Wasser)
- Regelung von Kühlregister
- Intelligenter Frostschutz
- Hardware-Schnittstelle zur externen Regelung von Betriebszeiten, Luftmenge und Einblastemperatur
- Kontinuierliches Speichern aller wesentlichen Betriebsdaten (Datenlogging)
- Notaus-Kontakt zur kontrollierten Abschaltung des Gerätes (Ventilatoren aus, Klappen zu) durch Brandmelder, Rauchmelder, etc.
- 3 analoge und 3 digitale Sensor- Eingänge zur bedarfsgerechten Steuerung des Gerätes. Die Eingänge können für einen vollautomatischen Betrieb individuell programmiert werden.
- Folgende Bus-Module können als Zubehör installiert werden: KNX, MODBUS.
- Betriebsstundenzähler

Technische Daten:
Max. Volumenstrom: 550 m³/h Volumenstrom bei 30 dB(A) Schallpegel: 430 m3/h Wurfweite / Eindringtiefe bei 344 m3/h: 4,8 m bei 440 m3/h: 6,0 m bei 550 m3/h: 7,5 m Stromanschluss: 1~230 V, 50 Hz, N+PE Max. Leistungsaufnahme: 132 W

Oder gleichwertig.

Hersteller und Typ '....................................................'
vom Bieter einzutragen.
Menge: 1,000 St

**02.01.01.9 B Zuluft, untere Reihe**
B Zuluft, untere Reihe
Zubehör für dezentrales Komfort-Lüftungsgerät mit hoher Wärmerückgewinnung inkl. Bypass, max. Volumenstrom: 550 m³/h.

Oder gleichwertig.
Menge: 1,000 St

**02.01.01.10 Paneelsatz, obere Reihe**
Paneelsatz, obere Reihe
Außen pulverbeschichtet in weiss
(RAL 9010)

Zubehör für dezentrales Komfort-Lüftungsgerät mit hoher Wärmerückgewinnung inkl. Bypass, max. Volumenstrom: 550 m³/h.
Oder gleichwertig.
Menge: 1,000 St

**02.01.01.11 Paneelsatz, mittlere Reihe**
Paneelsatz, mittlere Reihe
Außen pulverbeschichtet in weiss
(RAL 9010)

Zubehör für dezentrales Komfort-Lüftungsgerät mit hoher Wärmerückgewinnung inkl. Bypass, max. Volumenstrom: 550 m³/h.

Oder gleichwertig.
Menge: 1,000 St

**02.01.01.12 Paneelsatz, untere Reihe,**
Paneelsatz, untere Reihe,
mit Zu- und Abluftgitter
Außen pulverbeschichtet in weiss
(RAL 9010)

Zubehör für dezentrales Komfort-Lüftungsgerät mit hoher Wärmerückgewinnung inkl. Bypass, max. Volumenstrom: 550 m³/h.

Oder gleichwertig.
Menge: 1,000 St

**02.01.01.13 Abluftfilter ePM10 - 50% (M5)**
Abluftfilter ePM10 - 50% (M5)

Zubehör für dezentrales Komfort-Lüftungsgerät mit hoher Wärmerückgewinnung inkl. Bypass, max. Volumenstrom: 550 m³/h.
Oder gleichwertig.
Menge: 1,000 St

**02.01.01.14 Außenluftfilter ePM1 - 55% für H**
Außenluftfilter ePM1 - 55% für H
Zubehör für dezentrales Komfort-Lüftungsgerät mit hoher Wärmerückgewinnung inkl. Bypass, max. Volumenstrom: 550 m³/h.

Oder gleichwertig.
Menge: 1,000 St

**02.01.01.15 Steuerungsdisplay**
Steuerungsdisplay
Berührungssensitives Display zur komfortablen Einstellung der wichtigsten Betriebsparameter. Die Einstellung der Luftmenge wird direkt über das Display vorgenommen.  Die weiteren Paramater werden komfortabel über die integrierte USB- Schnittstelle via PC eingegeben. Zusätzlich werden Warnungen bzw. Störungen über ein Symbol am Display angezeigt. Mit einer Software können mittels PC sehr übersichtlich und detailliert auf alle Daten zugegriffen werden. Darüber hinaus gibt es eine Software für den Servicetechniker um eine schnelle und kostengünstige Inbetriebnahme und Auswertung durchzuführen. Funktionen, Eigenschaften - Einstellen der Zuluftmenge - Manueller Start/Stopp des Gerätes - Warnhinweise und Alarme als Symbol - Automatische Bediensperre - Kindersicherung - Urlaubsmodus für Basislüftung

Zubehör für dezentrales Komfort-Lüftungsgerät mit hoher Wärmerückgewinnung inkl. Bypass, max. Volumenstrom: 550 m³/h.

Oder gleichwertig.
Menge: 1,000 St

**02.01.01.16 Montagewinkel für Deckenmontage, inkl. Schrauben**
Montagewinkel für Deckenmontage, inkl. Schrauben Montageschiene und Befestigungsmaterial sind bauseitig zu stellen. Bei Geräten mit Kühlmodul sind 8 Winkel erforderlich.

Zubehör für dezentrales Komfort-Lüftungsgerät mit hoher Wärmerückgewinnung inkl. Bypass, max. Volumenstrom: 550 m³/h.

Oder gleichwertig.
Menge: 1,000 St

**02.01.01.17 Elektronachheizregister 630 W / 2,6 A**
Elektronachheizregister 630 W / 2,6 A
Thermosicherung: aut. Reset 50°C / man. Reset 75°C Das integrierte Elektronachheizregister erhöht die Zulufttemperatur auf den gewünschten Wert.

Zubehör für dezentrales Komfort-Lüftungsgerät mit hoher Wärmerückgewinnung inkl. Bypass, max. Volumenstrom: 550 m³/h.

Oder gleichwertig.
Menge: 1,000 St

**02.01.01.18 Kombinierter Gegenstrom- und Enthalpiewärmetauscher**
Kombinierter Gegenstrom- und Enthalpiewärmetauscher

Einzigartiger Kombi- Plattenwärmetauscher
zur Nutzung der in der Abluft enthaltenen
sensiblen und latenten
Wärmeenergie.

Rückwärmezahl trocken mind. 77%
Rückfeuchtezahl mind. 30%
Luftströme getrennt durch dampfdurchlässige
Spezialpolymer
Max. Leckagerate < 0,5%
Eurovent zertifiziert, ISO 846, VDI6022
Brandklasse E nach EN 13501-1
Dicht gegen Keime, Viren und Gerüche
Frostsicherheit
Zubehör für dezentrales Komfort-Lüftungsgerät mit hoher Wärmerückgewinnung inkl. Bypass, max. Volumenstrom: 550 m³/h.
Oder gleichwertig.
Menge: 1,000 St

**02.01.01.19 Dezentrales Komfort-Lüftungsgerät mit hoher**
Dezentrales Komfort-Lüftungsgerät mit hoher Wärmerückgewinnung nach VDI6022 inkl. Bypass, Außen-/Fortluft horizontal

Das Gerät ist standardmäßig mit runden Stutzen (Ø315 mm) ausgestattet. Optional sind eckige Stutzen wählbar. Die Anschlüsse befinden sich an der Geräterückseite. Das extrem leise Gerät erzeugt bei Nennleistung 650 m3/h lediglich einen Schallpegel von <= 35 dB(A). Bei 80% Leistung beträgt der Schallpegel <= 30 dB(A).

Geräteaufbau:
Das Gehäuse besteht aus verzinktem Stahlblech, außen pulverbeschichtet. Innen ist es mit einer wärme- und schalldämmender Isolation ausgestattet. Die Wartung und der Filterwechsel erfolgen über die von unten zugängige Revisionsklappe. Der Gegenstromwärmetauscher aus Aluminium ist nach DIN EN 308 geprüft und anerkannt. Der Wärmebereitstellungsgrad beträgt bis zu 95%. (85% nach EN 308, trocken). Luftförderung über zwei geräuscharme, energiesparende und wartungsfreie EC-Motoren. Die Ansteuerung erfolgt stufenlos. Um Zugerscheinungen bei abgeschaltetem Gerät zu vermeiden ist in der Außenluft und in Fortluft eine motorische Klappe installiert. Diese können bei Bedarf auch mit einer automatischen Rückstell- Funktion ausgerüstet werden. Das Gerät ist standardmäßig mit einer Kondensatwanne inkl. Schwimmer und Ablaufstutzen ausgestattet. Kondensatablauf Ø 6/9mm

Die Hauptfunktionen:
- Überwachung Konstant- Volumenstrom, Filter, Kondensat und Ventilatoren.
- Alarme werden angezeigt und bei Bedarf an die GLT weitergeleitet. - Automatische Nachtauskühlung
- Einfach zu bedienende Wochenschaltuhr mit 7 individuell konfigurierbaren Zeitprogrammen. (Luftmenge, Einblastemperatur, Tage, Zeiten, Nachtauskühlung, etc.)
- Automatische Steuerung der Bypass- und Verschlussklappen
- Regelung von Vor- und Nachheizregister (Elektro/Wasser)
- Regelung von Kühlregister - Intelligenter Frostschutz
- Hardware-Schnittstelle zur externen Regelung von Betriebszeiten, Luftmenge und Einblastemperatur
- Kontinuierliches Speichern aller wesentlichen Betriebsdaten (Datenlogging) - Notaus-Kontakt zur kontrollierten Abschaltung des Gerätes (Ventilatoren aus, Klappen zu) durch Brandmelder, Rauchmelder, etc.
- 3 analoge und 3 digitale Sensor
- Eingänge zur bedarfsgerechten Steuerung des Gerätes. Die Eingänge können für einen vollautomatischen Betrieb individuell programmiert werden.
- Folgende Bus-Module können als Zubehör installiert werden: KNX, MODBUS.
- Betriebsstundenzähler

Technische Daten:
Max. Volumenstrom: 725 m³/h Volumenstrom bei 30 dB(A) Schallpegel: 650 m3/h Wurfweite / Eindringtiefe bei 520 m3/h: 6,7 m bei 650 m3/h: 7,7 m bei 725 m3/h: 8,3 m Stromanschluss: 1~230 V, 50 Hz, N+PE Max Leistungsaufnahme: 156 W

Oder gleichwertig.

Hersteller und Typ '....................................................'
vom Bieter einzutragen.
Menge: 1,000 St

**02.01.01.20 B Zuluft, untere Reihe**
B Zuluft, untere Reihe
Zubehör für dezentrales Komfort-Lüftungsgerät mit hoher Wärmerückgewinnung nach VDI6022 inkl. Bypass, max. Volumenstrom: 725 m³/h.

Oder gleichwertig.
Menge: 1,000 St

**02.01.01.21 Paneelsatz, obere Reihe**
Paneelsatz, obere Reihe
Außen pulverbeschichtet in weiss
(RAL 9010).
Zubehör für dezentrales Komfort-Lüftungsgerät mit hoher Wärmerückgewinnung nach VDI6022 inkl. Bypass, max. Volumenstrom: 725 m³/h.

Oder gleichwertig.
Menge: 1,000 St

**02.01.01.22 Paneelsatz, mittlere Reihe**
Paneelsatz, mittlere Reihe
Außen pulverbeschichtet in weiss
(RAL 9010).

Zubehör für dezentrales Komfort-Lüftungsgerät mit hoher Wärmerückgewinnung nach VDI6022 inkl. Bypass, max. Volumenstrom: 725 m³/h.
Oder gleichwertig.
Menge: 1,000 St

**02.01.01.23 Paneelsatz, untere Reihe, mit Zu- und Abluftgitter**
Paneelsatz, untere Reihe, mit Zu- und Abluftgitter
Außen pulverbeschichtet in weiss
(RAL 9010).
Zubehör für dezentrales Komfort-Lüftungsgerät mit hoher Wärmerückgewinnung nach VDI6022 inkl. Bypass, max. Volumenstrom: 725 m³/h.

Oder gleichwertig.
Menge: 1,000 St

**02.01.01.24 Abluftfilter/1000 Außenluftfilter S1S2, ePM10 - 50%**
Abluftfilter/1000 Außenluftfilter S1S2, ePM10 - 50%

Zubehör für dezentrales Komfort-Lüftungsgerät mit hoher Wärmerückgewinnung nach VDI6022 inkl. Bypass, max. Volumenstrom: 725 m³/h.

Oder gleichwertig.
Menge: 1,000 St

**02.01.01.25 Außenluftfilter ePM1 - 55% für H**
Außenluftfilter ePM1 - 55% für H

Zubehör für dezentrales Komfort-Lüftungsgerät mit hoher Wärmerückgewinnung nach VDI6022 inkl. Bypass, max. Volumenstrom: 725 m³/h.
Oder gleichwertig.
Menge: 1,000 St

**02.01.01.26 Steuerungsdisplay**
Steuerungsdisplay
Berührungssensitives Display zur komfortablen Einstellung der wichtigsten Betriebsparameter. Die Einstellung der Luftmenge wird direkt über das Display vorgenommen.  Die weiteren Paramater werden komfortabel über die integrierte USB- Schnittstelle via PC eingegeben. Zusätzlich werden Warnungen bzw. Störungen über ein Symbol am Display angezeigt. Mit einer Software können mittels PC sehr übersichtlich und detailliert auf alle Daten zugegriffen werden. Darüber hinaus gibt es eine Software für den Servicetechniker um eine schnelle und kostengünstige Inbetriebnahme und Auswertung durchzuführen. Funktionen, Eigenschaften - Einstellen der Zuluftmenge - Manueller Start/Stopp des Gerätes - Warnhinweise und Alarme als Symbol - Automatische Bediensperre - Kindersicherung - Urlaubsmodus für Basislüftung

Zubehör für dezentrales Komfort-Lüftungsgerät mit hoher Wärmerückgewinnung nach VDI6022 inkl. Bypass, max. Volumenstrom: 725 m³/h.

Oder gleichwertig.
Menge: 1,000 St

**02.01.01.27 Montagewinkel für Deckenmontage, inkl. Schrauben**
Montagewinkel für Deckenmontage, inkl. Schrauben

Montageschiene und Befestigungsmaterial sind bauseitig zu stellen.

Bei Geräten mit Kühlmodul sind
8 Winkel erforderlich.

Zubehör für dezentrales Komfort-Lüftungsgerät mit hoher Wärmerückgewinnung nach VDI6022 inkl. Bypass, max. Volumenstrom: 725 m³/h.

Oder gleichwertig.
Menge: 1,000 St

**02.01.01.28 Elektronachheizregister 1.000 W / 4,4 A**
Elektronachheizregister 1.000 W / 4,4 A
Thermosicherung:
aut. Reset 50°C / man. Reset 75°C
Das integrierte Elektronachheizregister
erhöht die Zulufttemperatur auf den
gewünschten Wert.

Zubehör für dezentrales Komfort-Lüftungsgerät mit hoher Wärmerückgewinnung nach VDI6022 inkl. Bypass, max. Volumenstrom: 725 m³/h.
Oder gleichwertig.
Menge: 1,000 St

**02.01.01.29 Kombinierter Gegenstrom- und Enthalpiewärmetauscher**
Kombinierter Gegenstrom- und Enthalpiewärmetauscher Einzigartiger Kombi- Plattenwärmetauscher zur Nutzung der in der Abluft enthaltenen sensiblen und latenten Wärmeenergie. Rückwärmezahl trocken mind. 77% Rückfeuchtezahl mind. 30% Luftströme getrennt durch dampfdurchlässige Spezialpolymer Max. Leckagerate < 0,5% Eurovent zertifiziert, ISO 846, VDI6022 Brandklasse E nach EN 13501-1 Dicht gegen Keime, Viren und Gerüche Frostsicherheit

Zubehör für dezentrales Komfort-Lüftungsgerät mit hoher Wärmerückgewinnung nach VDI6022 inkl. Bypass, max. Volumenstrom: 725 m³/h.

Oder gleichwertig.
Menge: 1,000 St

**02.01.01.30 Inbetriebnahme**
Inbetriebnahme
dezentrales Komfort-Lüftungsgerät mit hoher Wärmerückgewinnung inkl. Bypass
inkl. aller Reisekosten.

Überprüfung der Einbausituation des Lüftungsgerätes, Kontrolle der elektrischen Anschlüsse vom Gerät, Fühler, Regler, Stellglieder usw., Einbaulage der Ventile und deren hydraulische Schaltung. Sicherheits-, Verriegelungssowie Klappenfunktionen überprüfen, Einstellen der Sollwerte, Ermittlung der Parameter, Todzeiten usw., Überprüfen des dynamischen Betriebsverhaltens, Funktionsprüfung der Regelgeräte, Funktionskontrolle der Regelkreise, Erstellung eines Protokolls über die verrichteten Arbeiten und einmaliges Einweisen des zuständigen Sachbearbeiters Ihres Unternehmens.

Oder gleichwertig.
Menge: 3,000 St

##### Abschnitt 02.01.02 Lüftungsrohre mit Zubehör

**02.01.02.1 Wickelfalzrohr Stahl verz DN160 -750-2000Pa H bis 3,5m Aufhänge-Auflagekonstruktion**
STLB-Bau 2024-10 075
Wickelfalzrohr aus verzinktem Stahl, aerosolatdicht, Luftdichtheitsklasse ATC3 DIN EN 16798-3, Maße DIN EN 1506, DN 160, mit Einsteckende, mit Lippendichtung, geschraubt/genietet, Form- und Verbindungsstücke werden gesondert vergütet, min./max. Temperatur der geförderten Luft -15 bis 80 Grad C, Druckbereich von -750 bis 2000 Pa, Montagehöhe über Gelände/Fußboden bis 3,5 m, mit Aufhänge-/Auflagekonstruktion DIN EN 12236, befestigen mit Befestigungsmitteln mit bauaufsichtlichem Nachweis einschl. Bohrungen, Befestigungsuntergrund Holz.
Menge: 1,000 m

**02.01.02.2 Wickelfalzrohr Stahl verz DN250 -750-2000Pa H bis 3,5m Aufhänge-Auflagekonstruktion**
STLB-Bau 2024-10 075
Wickelfalzrohr aus verzinktem Stahl, aerosolatdicht, Luftdichtheitsklasse ATC3 DIN EN 16798-3, Maße DIN EN 1506, DN 250, mit Einsteckende, mit Lippendichtung, geschraubt/genietet, Form- und Verbindungsstücke werden gesondert vergütet, min./max. Temperatur der geförderten Luft -15 bis 80 Grad C, Druckbereich von -750 bis 2000 Pa, Montagehöhe über Gelände/Fußboden bis 3,5 m, mit Aufhänge-/Auflagekonstruktion DIN EN 12236, befestigen mit Befestigungsmitteln mit bauaufsichtlichem Nachweis einschl. Bohrungen, Befestigungsuntergrund Holz.
Menge: 8,000 m

**02.01.02.3 Wickelfalzrohr Stahl verz DN315 -750-2000Pa H bis 3,5m Aufhänge-Auflagekonstruktion**
STLB-Bau 2024-10 075
Wickelfalzrohr aus verzinktem Stahl, aerosolatdicht, Luftdichtheitsklasse ATC3 DIN EN 16798-3, Maße DIN EN 1506, DN 315, mit Einsteckende, mit Lippendichtung, geschraubt/genietet, Form- und Verbindungsstücke werden gesondert vergütet, min./max. Temperatur der geförderten Luft -15 bis 80 Grad C, Druckbereich von -750 bis 2000 Pa, Montagehöhe über Gelände/Fußboden bis 3,5 m, mit Aufhänge-/Auflagekonstruktion DIN EN 12236, befestigen mit Befestigungsmitteln mit bauaufsichtlichem Nachweis einschl. Bohrungen, Befestigungsuntergrund Holz.
Menge: 6,000 m

**02.01.02.4 Bogen Luftleitg rund 45Grad Stahl verz DN250 glatt H bis 3,5m**
STLB-Bau 2024-10 075
Bogen, für Luftleitung, rund, aerosolatdicht, Luftdichtheitsklasse ATC3 DIN EN 16798-3, 45 Grad, aus verzinktem Stahl, DN 250, glatt, mit Einsteckenden, mit Lippendichtung, geschraubt/genietet, min./max. Temperatur der geförderten Luft -15 bis 80 Grad C, Druckbereich von -750 bis 1000 Pa, Montagehöhe über Gelände/Fußboden bis 3,5 m, mit Aufhänge-/Auflagekonstruktion DIN EN 12236, befestigen mit Befestigungsmitteln mit bauaufsichtlichem Nachweis einschl. Bohrungen, Befestigungsuntergrund Holz.
Menge: 4,000 St

**02.01.02.5 Muffe Luftleitg rund Stahl verz DN160 H bis 3,5m**
STLB-Bau 2024-10 075
Muffe, für Luftleitung, rund aerosolatdicht, Luftdichtheitsklasse ATC3 DIN EN 16798-3, aus verzinktem Stahl, DN 160, mit Flansch, geschraubt/genietet, min./max. Temperatur der geförderten Luft -15 bis 80 Grad C, Druckbereich von -750 bis 1000 Pa, Montagehöhe über Gelände/Fußboden bis 3,5 m, mit Aufhänge-/Auflagekonstruktion DIN EN 12236, befestigen mit Befestigungsmitteln mit bauaufsichtlichem Nachweis einschl. Bohrungen, Befestigungsuntergrund Holz.
Menge: 2,000 St

**02.01.02.6 Muffe Luftleitg rund Stahl verz DN250 H bis 3,5m**
STLB-Bau 2024-10 075
Muffe, für Luftleitung, rund aerosolatdicht, Luftdichtheitsklasse ATC3 DIN EN 16798-3, aus verzinktem Stahl, DN 250, mit Flansch, geschraubt/genietet, min./max. Temperatur der geförderten Luft -15 bis 80 Grad C, Druckbereich von -750 bis 1000 Pa, Montagehöhe über Gelände/Fußboden bis 3,5 m, mit Aufhänge-/Auflagekonstruktion DIN EN 12236, befestigen mit Befestigungsmitteln mit bauaufsichtlichem Nachweis einschl. Bohrungen, Befestigungsuntergrund Holz.
Menge: 6,000 St

**02.01.02.7 Muffe Luftleitg rund Stahl verz DN315 H bis 3,5m**
STLB-Bau 2024-10 075
Muffe, für Luftleitung, rund aerosolatdicht, Luftdichtheitsklasse ATC3 DIN EN 16798-3, aus verzinktem Stahl, DN 315, mit Flansch, geschraubt/genietet, min./max. Temperatur der geförderten Luft -15 bis 80 Grad C, Druckbereich von -750 bis 1000 Pa, Montagehöhe über Gelände/Fußboden bis 3,5 m, mit Aufhänge-/Auflagekonstruktion DIN EN 12236, befestigen mit Befestigungsmitteln mit bauaufsichtlichem Nachweis einschl. Bohrungen, Befestigungsuntergrund Holz.
Menge: 2,000 St

**02.01.02.8 Fassadengitter Ø160-1**
Fassadengitter Ø160-1
Fassadengitter aus seewasserbeständigem
Aluminium mit integriertem Tropfenabscheider

Zubehör für dezentrales Komfort-Lüftungsgerät mit hoher Wärmerückgewinnung inkl. Bypass, max. Volumenstrom: 315 m³/h.

Oder gleichwertig.

Hersteller und Typ '....................................................'
vom Bieter einzutragen.
Menge: 2,000 St

**02.01.02.9 Fassadengitter Ø250-1**
Fassadengitter Ø250-1
Fassadengitter aus seewasserbeständigem Aluminium mit integriertem Tropfenabscheider

Zubehör für dezentrales Komfort-Lüftungsgerät mit hoher Wärmerückgewinnung inkl. Bypass, max. Volumenstrom: 550 m³/h.

Oder gleichwertig.

Hersteller und Typ '....................................................'
vom Bieter einzutragen.
Menge: 2,000 St

**02.01.02.10 Fassadengitter Ø315-1**
Fassadengitter Ø315-1
Fassadengitter aus seewasserbeständigem Aluminium mit integriertem Tropfenabscheider

Zubehör für dezentrales Komfort-Lüftungsgerät mit hoher Wärmerückgewinnung nach VDI6022 inkl. Bypass, max. Volumenstrom: 725 m³/h.

Oder gleichwertig.

Hersteller und Typ '....................................................'
vom Bieter einzutragen.
Menge: 2,000 St

##### Abschnitt 02.01.03 Wärmedämmung

**02.01.03.1 Kältedämmung Ummantelung Luftltg DN160 Gebäude flexibler Elastomerschaum D 19mm Mantel Blech Stahl aluminiert**
STLB-Bau 2024-10 047
Kältedämmung einschl. Ummantelung DIN 4140, an Luftleitung, rund, Maße DIN EN 1506, DN 160, im Gebäude, Dämmung aus flexiblem Elastomerschaum DIN EN 14304, Dämmschichtdicke 19 mm, Baustoffklasse DIN 4102-1 B1 (schwerentflammbar), Wärmeleitfähigkeit 0,036 W/(mK) bei 0 Grad C Mitteltemperatur DIN EN 12667, Wasserdampfdiffusionswiderstandszahl 3000 DIN EN ISO 12629, DIN EN 12086,
Hersteller und Typ '....................................................'
vom Bieter einzutragen,
Ummantelung aus nichtprofiliertem Blech, Stahl, aluminiert, Blechdicke 0,6 mm, ohne Luftspalt, Überlappungen vernieten, Arbeitshöhe des Montageortes bis 3,5 m über der Standfläche des hierfür erforderlichen Gerüstes.
Menge: 0,500 m

**02.01.03.2 Wärmedämmung Ummantelung Luftltg DN160 Gebäude flexibler Elastomerschaum D 19mm Mantel Blech Stahl aluminiert**
STLB-Bau 2024-10 047
Wärmedämmung einschl. Ummantelung DIN 4140 an haus- und betriebstechnischen Anlagen, an Luftleitung, rund, Maße DIN EN 1506, DN 160, im Gebäude, Dämmung aus flexiblem Elastomerschaum DIN EN 14304, Dämmschichtdicke 19 mm, Baustoffklasse DIN 4102-1 B1 (schwerentflammbar), Wärmeleitfähigkeit 0,036 W/(mK) bei 40 Grad C Mitteltemperatur DIN EN 12667, Ummantelung aus nichtprofiliertem Blech, Stahl, aluminiert, Blechdicke 0,6 mm, Überlappungen vernieten, Arbeitshöhe des Montageortes bis 3,5 m über der Standfläche des hierfür erforderlichen Gerüstes,
Hersteller und Typ '....................................................'
vom Bieter einzutragen.
Menge: 0,500 m

**02.01.03.3 Kältedämmung Ummantelung Luftltg DN250 Gebäude flexibler Elastomerschaum D 19mm Mantel Blech Stahl aluminiert**
STLB-Bau 2024-10 047
Kältedämmung einschl. Ummantelung DIN 4140, an Luftleitung, rund, Maße DIN EN 1506, DN 250, im Gebäude, Dämmung aus flexiblem Elastomerschaum DIN EN 14304, Dämmschichtdicke 19 mm, Baustoffklasse DIN 4102-1 B1 (schwerentflammbar), Wärmeleitfähigkeit 0,036 W/(mK) bei 0 Grad C Mitteltemperatur DIN EN 12667, Wasserdampfdiffusionswiderstandszahl 3000 DIN EN ISO 12629, DIN EN 12086, Ummantelung aus nichtprofiliertem Blech, Stahl, aluminiert, Blechdicke 0,6 mm, ohne Luftspalt, Überlappungen vernieten, Arbeitshöhe des Montageortes bis 3,5 m über der Standfläche des hierfür erforderlichen Gerüstes.
Menge: 4,200 m

**02.01.03.4 Wärmedämmung Ummantelung Luftltg DN250 Gebäude flexibler Elastomerschaum D 19mm Mantel Blech Stahl aluminiert**
STLB-Bau 2024-10 047
Wärmedämmung einschl. Ummantelung DIN 4140 an haus- und betriebstechnischen Anlagen, an Luftleitung, rund, Maße DIN EN 1506, DN 250, im Gebäude, Dämmung aus flexiblem Elastomerschaum DIN EN 14304, Dämmschichtdicke 19 mm, Baustoffklasse DIN 4102-1 B1 (schwerentflammbar), Wärmeleitfähigkeit 0,036 W/(mK) bei 40 Grad C Mitteltemperatur DIN EN 12667, Ummantelung aus nichtprofiliertem Blech, Stahl, aluminiert, Blechdicke 0,6 mm, Überlappungen vernieten, Arbeitshöhe des Montageortes bis 3,5 m über der Standfläche des hierfür erforderlichen Gerüstes.
Menge: 4,200 m

**02.01.03.5 Kältedämmung Ummantelung Luftltg DN315 Gebäude flexibler Elastomerschaum D 19mm Mantel Blech Stahl aluminiert**
STLB-Bau 2024-10 047
Kältedämmung einschl. Ummantelung DIN 4140, an Luftleitung, rund, Maße DIN EN 1506, DN 315, im Gebäude, Dämmung aus flexiblem Elastomerschaum DIN EN 14304, Dämmschichtdicke 19 mm, Baustoffklasse DIN 4102-1 B1 (schwerentflammbar), Wärmeleitfähigkeit 0,036 W/(mK) bei 0 Grad C Mitteltemperatur DIN EN 12667, Wasserdampfdiffusionswiderstandszahl 3000 DIN EN ISO 12629, DIN EN 12086, Ummantelung aus nichtprofiliertem Blech, Stahl, aluminiert, Blechdicke 0,6 mm, ohne Luftspalt, Überlappungen vernieten, Arbeitshöhe des Montageortes bis 3,5 m über der Standfläche des hierfür erforderlichen Gerüstes.
Menge: 3,000 m

**02.01.03.6 Wärmedämmung Ummantelung Luftltg DN315 Gebäude flexibler Elastomerschaum D 19mm Mantel Blech Stahl aluminiert**
STLB-Bau 2024-10 047
Wärmedämmung einschl. Ummantelung DIN 4140 an haus- und betriebstechnischen Anlagen, an Luftleitung, rund, Maße DIN EN 1506, DN 315, im Gebäude, Dämmung aus flexiblem Elastomerschaum DIN EN 14304, Dämmschichtdicke 19 mm, Baustoffklasse DIN 4102-1 B1 (schwerentflammbar), Wärmeleitfähigkeit 0,036 W/(mK) bei 40 Grad C Mitteltemperatur DIN EN 12667, Ummantelung aus nichtprofiliertem Blech, Stahl, aluminiert, Blechdicke 0,6 mm, Überlappungen vernieten, Arbeitshöhe des Montageortes bis 3,5 m über der Standfläche des hierfür erforderlichen Gerüstes.
Menge: 3,000 m

### Titel 03 Sonstige

#### Bereich 03.01 Vorbereitende Maßnahmen

**03.01.1 Verkehrssicherung**
Herstellen, Vorhalten und Abbauen aller erforderlichen
Verkehrssicherungsmaßnahmen und Montieren von
Schlauchbrücken
Menge: 1,000 St

**03.01.2 Einholen Spartenpläne**
Menge: 1,000 St

#### Bereich 03.02 Baustelleneinrichtung

**03.02.1 Baustelleneinrichtung, Vorhaltung und Rä**
Baustelleneinrichtung, Vorhaltung und Räumung einschl.
An- und Abtransport aller Geräte zur fachgerechten
Durchführung der Arbeitsmaßnahme.
Menge: 1,000 St

**03.02.2 Herstellen, Vorhalten und Abbauen aller**
Herstellen, Vorhalten und Abbauen aller erforderlichen
Verkehrssicherungsmaßnahmen und Montieren von
Schlauchbrücken
Menge: 1,000 St

**03.02.3 Vorhalten, Auf- und Abbau**
Vorhalten, Auf- und Abbau der zur Durchführung der
Maßnahmen erforderlichen Sicherheitseinrichtung nach
den UVV, GS-Kanalbau wie Atemschutz, Schachtbelüftung,
Toxmelder, Rettungseinrichtung u. s. w.
Menge: 1,000 St

**03.02.4 Aufbauen flächenorientiert Standgerüst Stahlrohr Arbeits-Schutzgerüst 2kN/m2 1zusätzl.Lage H1 L 2 m B 2 m H 3,5 m**
STLB-Bau 2024-10 001
Aufbauen flächenorientiertes Standgerüst, Stahlrohrkupplungsgerüst DIN 4420-3, als Arbeits- und Schutzgerüst DIN EN 12811-1, Gerüstergänzungen werden gesondert vergütet, Lastklasse 3 (2 kN/m2), mit einer Gerüstlage, mit einer zusätzlichen Arbeitslage, Höhenklasse H 1, verankern, Befestigung in der Tragkonstruktion der Fassade aus Holz, Einrüstung für Montagearbeiten, Grundfläche rechteckig, aufstellen in Gebäuden, Höhe der obersten Gerüstlage 4 m, Standfläche waagerecht, über Lastverteiler belastbar,
Länge Gerüst/-bauteil '2'
  m,
Breite Gerüst/-bauteil '2'
  m,
Höhe Gerüst/-bauteil '3.5'
  m.
Menge: 1,000 m3

**03.02.5 Umbauen Standgerüst fahrbar L 2 m Aus-Einbau Gerüstlagen ausgewählte Lagen 2Lagen**
STLB-Bau 2024-10 001
Umbauen Standgerüst, fahrbar,
Länge Gerüst/-bauteil '2'
  m, durch Aus- und Einbauen von Gerüstlagen, an ausgewählten von 2 Gerüstlagen.
Menge: 5,000 St

#### Bereich 03.03 Bohrarbeiten

**03.03.1 Kernbohrung Holz Durchm. 100-200mm**
Kernbohrung, senkrecht zur Untergrundfläche, Oberfläche aus Holz, Brettsperrholz, Bohrdurchmesser über 100 bis 200 mm, Bohrtiefe bis 25 cm,
Geräteeinsatz ist möglich.
Menge: 10,000 St

**03.03.2 Öffnung schließen Mineralwolle 900-1000cm2 T 20-25cm**
STLB-Bau 2024-10 012
Öffnung schließen, Ausführung in Wandfläche, nichttragend,
mit Mineralwolle, Querschnitt über 900 bis 1000 cm2, Tiefe über 20 bis 25 cm, Arbeitshöhe bis 3,5 m, einschl. Traggerüst Bemessungsklasse A.
Menge: 14,000 St

**03.03.3 Öffnung schließen Mineralwolle 900-1000cm2 T 20-25cm**
STLB-Bau 2024-10 012
Öffnung schließen, Ausführung in Wandfläche, nichttragend,
mit Mineralwolle, Querschnitt über 900 bis 1000 cm2, Tiefe über 20 bis 25 cm, Arbeitshöhe bis 5,5 m, einschl. Traggerüst Bemessungsklasse A.
Menge: 3,000 St

**03.03.4 Öffnung schließen Mineralwolle 1000-1500cm2 T 20-25cm**
STLB-Bau 2024-10 012
Öffnung schließen, Ausführung in Wandfläche, nichttragend,
mit Mineralwolle, Querschnitt über 1000 bis 1500 cm2, Tiefe über 20 bis 25 cm, Arbeitshöhe bis 5,5 m, einschl. Traggerüst Bemessungsklasse A.
Menge: 5,000 St

**03.03.5 Öffnung schließen Mineralwolle 2000-3000cm2 T 45-50cm**
STLB-Bau 2024-10 012
Öffnung schließen, Ausführung in Wandfläche, nichttragend,
mit Mineralwolle, Querschnitt über 2000 bis 3000 cm2, Tiefe über 45 bis 50 cm, Arbeitshöhe bis 5,5 m, einschl. Traggerüst Bemessungsklasse A.
Menge: 3,000 St

**03.03.6 Anschluss luftdicht Klebeband Holzwand**
Liefern und fachgerechtes Verarbeiten eines luftdichten Klebebandes zur Abdichtung einer runden Lüftungsrohrdurchführung in einer Holzwand von innen. Ausführung dauerhaft luftdicht gemäß den anerkannten Regeln der Technik und DIN 4108-7. Klebeband geeignet für Holzuntergründe, flexibel, alterungs- und feuchtebeständig sowie verträglich mit gängigen Rohrmaterialien. Verarbeitung gemäß Herstellervorgaben.
Menge: 11,000 St

**03.03.7 Anschluss luftdicht Klebeband Betonwand**
Liefern und fachgerechtes Verarbeiten eines luftdichten Klebebandes zur Abdichtung einer runden Lüftungsrohrdurchführung in einer Betonwand von innen. Ausführung dauerhaft luftdicht gemäß den anerkannten Regeln der Technik und DIN 4108-7. Klebeband geeignet für mineralische Untergründe, flexibel, alterungs- und feuchtebeständig sowie verträglich mit gängigen Rohrmaterialien. Verarbeitung gemäß Herstellervorgaben.
Menge: 6,000 St

#### Bereich 03.04 Stundenlohnarbeiten

*Hinweis: Hinweis Stundenlohnarbeiten:*
Hinweis Stundenlohnarbeiten:
Stundenlohnarbeiten werden bei Bedarf zu dem nachstehend angebotenen Verrechnungssatz, gemäß  § 2 Nr. 10 der VOB/B, gesondert in Auftrag gegeben. Die Beauftragung erfolgt über das entsprechende Formblatt/Auftragsblatt des Auftraggebers. Die Leistungen sind arbeitstäglich zu dokumentieren und dem
Auftraggeber wöchentlich zur Anerkennung zu übermitteln. Für die Nachweisführung der Stundenlohnarbeiten sollten die entsprechenden Formblätter des Auftraggebers genutzt werden. Die Stundenlohnzettel erhalten eine fortlaufende Nummer und sind vom Auftragnehmer vollständig auszufüllen und in einer Summentabelle aufzulisten.
Für die Stundenlohnarbeiten ist ein Verrechnungssatz anzubieten, der ohne Aufgliederung die Lohn- und Lohnnebenkosten, Sozialkosten einschließlich der Sozialversicherungsbeiträge, Gemeinkosten sowie Wagnis und Gewinn enthält. Zuschläge für Kleingeräte und Werkzeuge sind ebenfalls einzurechnen.
Im Verrechnungssatz sind alle Nebenkosten inklusive Auslösungen und Fahrtkosten enthalten. Kosten für Aufsichtspersonal sind ebenfalls in den Stundensätzen einzukalkulieren.
Der angebotene Stundenlohn-Verrechnungssatz ist ein Festpreis bis zur Fertigstellung der Leistungen des Auftrags.
Für die Ausführung der Stundenlohnarbeiten darf der Auftragnehmer nur Fachkräfte einsetzen, die ausreichend qualifiziert sind, die Werkvertragsleistung wirtschaftlich und im terminlichen Rahmen erbringen können.

**03.04.1 Projektleiter-in sämtliche Kosten/Zuschläge**
STLB-Bau 2024-10 091
Stundenlohnarbeiten durch Projektleiter/-in
der Verrechnungssatz für die jeweilige Arbeitskraft umfasst sämtliche Aufwendungen wie Lohn- und Gehaltskosten, Lohn- und Gehaltsnebenkosten, Zuschläge, lohngebundene und lohnabhängige Kosten, sonstige Sozialkosten, Gemeinkosten, Wagnis und Gewinn.
Menge: 5,000 h

**03.04.2 Obermonteur-in sämtliche Kosten/Zuschläge**
STLB-Bau 2024-10 091
Stundenlohnarbeiten durch Obermonteur/-in
der Verrechnungssatz für die jeweilige Arbeitskraft umfasst sämtliche Aufwendungen wie Lohn- und Gehaltskosten, Lohn- und Gehaltsnebenkosten, Zuschläge, lohngebundene und lohnabhängige Kosten, sonstige Sozialkosten, Gemeinkosten, Wagnis und Gewinn.
Menge: 10,000 h

**03.04.3 Monteur-in sämtliche Kosten/Zuschläge**
STLB-Bau 2024-10 091
Stundenlohnarbeiten durch Monteur/-in
der Verrechnungssatz für die jeweilige Arbeitskraft umfasst sämtliche Aufwendungen wie Lohn- und Gehaltskosten, Lohn- und Gehaltsnebenkosten, Zuschläge, lohngebundene und lohnabhängige Kosten, sonstige Sozialkosten, Gemeinkosten, Wagnis und Gewinn.
Menge: 20,000 h

**03.04.4 Helfer-in sämtliche Kosten/Zuschläge**
STLB-Bau 2024-10 091
Stundenlohnarbeiten durch Helfer/-in
der Verrechnungssatz für die jeweilige Arbeitskraft umfasst sämtliche Aufwendungen wie Lohn- und Gehaltskosten, Lohn- und Gehaltsnebenkosten, Zuschläge, lohngebundene und lohnabhängige Kosten, sonstige Sozialkosten, Gemeinkosten, Wagnis und Gewinn.
Menge: 20,000 h

**03.04.5 Facharbeiter-in sämtliche Kosten/Zuschläge**
STLB-Bau 2024-10 091
Stundenlohnarbeiten durch Facharbeiter/-in
der Verrechnungssatz für die jeweilige Arbeitskraft umfasst sämtliche Aufwendungen wie Lohn- und Gehaltskosten, Lohn- und Gehaltsnebenkosten, Zuschläge, lohngebundene und lohnabhängige Kosten, sonstige Sozialkosten, Gemeinkosten, Wagnis und Gewinn.
Menge: 5,000 h

**03.04.6 Hubsteiger Fahrer-in H 15-20m**
STLB-Bau 2024-10 091
Hubsteiger, mit Fahrer/-in, einsetzen,
der Verrechnungssatz für die jeweilige Arbeitskraft umfasst sämtliche Aufwendungen wie Lohn- und Gehaltskosten, Lohn- und Gehaltsnebenkosten, Zuschläge, lohngebundene und lohnabhängige Kosten, sonstige Sozialkosten, Gemeinkosten, Wagnis und Gewinn,
der Verrechnungssatz für das Gerät umfasst sämtliche Aufwendungen für den Betrieb, Gemeinkosten, Wagnis und Gewinn, Arbeitshöhe 15 bis 20 m.
Menge: 10,000 h

**03.04.7 An- und Abfahrtspauschale**
An- und Abfahrtspauschale für die Durchführung von
Arbeiten im Zeitnachweis (nur bei sep. Beauftragung)
Betrag pro Anfahrt
Menge: 2,000 St

#### Bereich 03.05 Allgemeine Arbeiten

*Hinweis: Standardbesch Bestandsunterlagen Inhalt*
STLB-Bau 2024-10 099
Bestandsunterlagen, bestehend aus Bestandsplänen, Beschreibung der Anlagen mit Grund- und Verfahrensfließschemata DIN EN ISO 10628, Funktionsbeschreibungen, Zusammenstellung der Anlagen mit allen Leistungen der Bauelemente, Zusammenstellung einzuhaltender Raumanforderungen, Betriebsanleitung mit Beschreibung der Bedienungsvorgänge für automatischen Betrieb und Handbetrieb im Störfall, mit Angaben über Einbauorte und Funktionen der Schalt-, Mess-, Steuer- und Regelgeräte, von Sicherheitseinrichtungen und -schaltungen, Erklärung der Signalanzeigen für Betrieb, Störung und Alarm, Wartungsanleitung mit Liste aller Bauteile mit Angaben Hersteller/Typ, Bestelldaten mit Leistungen, Maße, Ersatzteile, Anschrift, Telefon- und Telefax-Nummer des Kundendienststützpunktes u.ä., erforderliche Hilfsmittel und Hilfsstoffe sowie Sonderwerkzeuge, Schmierstoffe und Reinigungsgeräte, Wartungs- und Inspektionsintervalle, Mess- und Prüfgrößen und die erforderlichen Messgeräte, Qualifikation des durchführenden Personals, Protokolle über vom AN durchgeführte Funktions- und Leistungsmessungen sowie über Schulungen des Bedienungspersonals, Protokolle über durchgeführte Dichtheitsprüfungen und Abnahmebescheinigungen behördlicher Abnahmen, Anwenderhandbuch des eingesetzten Gebäudeautomations-Systems.

*Hinweis: Standardbesch Bestandsunterlagen Übergabe vor Abnahme n.Vorgabe Datenträger*
STLB-Bau 2024-10 099
Bestandsunterlagen werden dem AG 14 Werktage vor der Abnahme nach Vorgabe geordnet 2-fach übergeben, Übergabe von Unterlagen über Datenträger, als Wechseldatenträger - USB, Schnittstelle DWG, erfolgt in Abstimmung mit dem AG.

**03.05.1 Bestandsunterlagen**
Der Auftragehmer hat im Rahmen seines Leistungsumfanges folgende Unterlagen aufzustellen und dem Auftraggeber 12 Werktage vor, jedoch spätestens zur Abnahme (dies gilt auch für Teilabnahmen) in aktualester Form nach folgender Gliederung in einheitlichen Ordnern zu übergeben.

Die Ordnerrücken sind wie folgend von oben nach unten zu beschriften:

-Logo/Firmenname Auftragnehmer

-Gewerk z.B.
(Bestandsdokomentation Heizung)

-Liegenschaft/Haus/Gebäude

-Ordnerkennung/Nr.

-Aktualität Monat/Jahr

-Leerfeld

Folgende Ordnerstruktur/Gliederung ist einzuhalten:

-Inhaltsverzeichnis

-Register 1

Anlagen-/Funktionsbeschreibung/Bedienungsanleitung in der das funktionale Zusammenwirken der einzelnen Komponenten untereinander sowie das übergreifende Zusammenwirken mit den Komponenten anderer Gewerke, insbesondere mit den Technischen Anlagen/Komponenten aus der Gebäudeauto- mation zu erläutern sind.

-Register 2

2.1  Abnahmeprotokolle
2.2  Einweisungsprotokolle
2.3  Inberiebnahmeprotokolle
2.4  Prüfbescheinigungen/Abnahmeprotokolle (ggf. besondere  Abnahme z.B.durch den Sachverständigen)
2.5  Druckprobenprotokolle
2.6  Füllprotokolle (Füllwassermenge, Leitfähigkeit, pH-Wert)
2.7  Meß-/Einstellprotokolle und Leistungstests
(Abgasmessung, '....................................................' )

2.8  Zulassungsbescheide
2.9  Berechnungen und Dokumentation des hydraulischen  Abgleiches des Rohrnetzes
2.10  Berechnungen und Dokumentation von hydraulischen
  Anlagenkomponenten wie z.B. Stellventilen und An-
trieben,.. '....................................................'

2.11  Berechnungen-/ Auslegung der Raumheizeinrichtungen
2.12  Berechnungen zur Dimensionierung von z.B. Pumpen,
Stellventilen, '....................................................'

2.13  Fachunternehmererklärung, Herstellerbescheinigungen

-Register 3

3.1 Herstellerverzeichnis (Auflistung der Hersteller verwendeter Produkt- bzw. Baugruppen und Ersatzteile in Tabellen- oder Listenform,
3.2 Herstellerunterlagen, Anleitungen, Explosionszeichnungen

-Register 4

4.1 Anlagen Bestands-/Geräteliste
(Für alle Anlagen, Geräte die für einen sicheren und wirtschaftlichen Betrieb notwendig sind)
Die Listen sind anlagenweise nach Baugruppen und Bauteilen zu strukturieren: Techn.Platz, Bezeichnung, Hersteller, Baujahr, Inbetriebnahme (Datum), Standort/
R-Nr., Prüfpflichtig (ja, nein)

4.2 Wartungsliste
Die Wartungs- und Inspektionsanweisungen sind zu
untergliedern insbesondere nach DIN EN 12 170 "Heizungs- anlagen in Gebäuden" die qualifiziertes Bedienungspersonal und DIN EN 12 171 die kein qualifiziertes
Bedienungspesonal erfordern.
Die Struktur und Aufbau müssen den AMEV Leistungskata- logen entsprechen und sind wie folgend zu struktuieren:
Techn. Platz, Fristen (wöchentl., monatl., 1/4 jährl., 1/2
jährl., 1 jährl., 2 jährlich, bei Bedarf,); I = Inspektion, W =
Wartung, P = Prüfintervall, SP = SprüfV; und Basis der
Maßnahme (Hersteller, BGV, Hygienemaßnahme VDI 6022 usw.)

-Register 5 (aktualisierte u. überarbeitete Bestandspläne)

5.1  Gundrisse/Verlegepläne

5.2  Anlagenschemata

5.3  Strangschemata

5.4  Schaltschemata

5.5  elektrische Übersichtspläne und Anschlusspläne nach DIN EN 61082-1 (VDE 0040-1)

Sollten noch weitere Unterlagen erforderlich sein, so sind diese den jeweiligen Hauptpunkten entsprechend einzuordnen.

Zur Dokumentation gehört auch die Lieferung und Montage
eines Anlagenschemas hinter Glas oder laminiert in jeder Zentrale.

Die Unterlagen (nur in deutscher Sprache) sind in drei- facher Ausfertigung, zweimal in Papierform mit farbig angelegten wesentlichen Eintragungen sowie einmal paus- fähig auf Datenträger im Dateiformat (PDF, DWG, DXF).
Menge: 1,000 St

**03.05.2 Zusatzreinigung aller Anlagenteile**
Zusatzreinigung aller Anlagenteile
Gemäß VOB ist in den Nebenleistungen eine Grundreinigung aller Bauteile enthalten. Mit dieser Position wird
jedoch eine Zusatzreinigung aller Bauteile vergütet.
Diese Zusatzreinigung wird nur dann abgerechnet, wenn
zwischen Fertigstellung Rohmontage und Gesamtinbetriebnahme eine zeitl. Differenz von mehr als einem
Monat liegt und nachweislich Verschmutzungen gegenüber der Grundreinigung nach VOB vorliegen.
Menge: 1,000 St

**03.05.3 Inbetriebnahme und Funktionsprüfung**
Inbetriebnahme und Funktionsprüfung aller der im LV beschrieben Anlagen sowie einzelner
Anlagenteile.
Überprüfung und Einstellung aller
mechanischen Bauteile und elektr. Geräte unter
Hinzuziehung eines Fachingenieurs der
Lieferfirmen mit Leistungsmessung und
Protokollierung. Die Protokolle sind den Bestandsunterlagen beizufügen.
Menge: 1,000 St

**03.05.4 Elektroarbeiten**
Elektroarbeiten
Anklemmen aller im LV enthaltenen und aufgestellten elektrischen Einrichtungsgegenständen
(z.B. Näherungselektroniken, etc.),
mit bauseits herangeführten Kabeln, einschl.
Einführen, Absetzen, und Zugentlasten.
Liefern von Kabellisten und Kabelzielortplänen
für alle im Leistungsverzeichnis anzuklemmenden Einrichtungsgegenstände mit Angabe der
elektrischen Daten wie Stromart, Leistung,
Spannung und Frequenz.
Menge: 1,000 St

**03.05.5 Betreibereinweisung**
gründliche Einweisung des Betreibers
bzw. dessen Vertreter in:
- Anlagenbedienung
- Anlagenwartung
- Störungsursachen
- Störungsbehebung
sämtl. möglicher Betriebszustände
Die Einweisung(en) ist(sind) vom Betreiber
schriftlich bestätigen zu lassen.
Menge: 1,000 St

**03.05.6 Koordination Nebengewerke**
Koordination
mit den anderen vor Ort befindlichen Gewerken zur Abstimmung der Montage- und Werkstattplanung sowie der kollisionsfreien Montage vor Ort unter Bezug auf Lage der Montage, Montagereihenfolge und Montagezeit. Die Abstimmung hat kontinuierlich, dem Bauablauf folgend, zu erfolgen.
Darin enthalten sind notwendige Besprechungs- und Abstimmungstermin mit den Nebengewerken sowie der Objekt- und Fachbauleitung auf der Baustelle.
Menge: 3,000 St

**03.05.7 Bezeichnungsschild Alu H 30-40mm B 70-80mm Schildträger Spannband**
STLB-Bau 2024-10 042
Bezeichnungsschild, Farbe und Beschriftung nach Angaben des AG, aus Aluminium, Beschriftung 2-zeilig, gefräst, rechteckig, Höhe über 30 bis 40 mm, Breite über 70 bis 80 mm, Befestigung mit Schildträger aus verzinktem Stahl, Halter und Spannband, Befestigungsuntergrund Rohrleitung.
Menge: 30,000 St

**03.05.8 Bezeichnungsschild Alu H 50-60mm B 100-110mm Schildträger Spannband**
STLB-Bau 2024-10 042
Bezeichnungsschild, Farbe und Beschriftung nach Angaben des AG, aus Aluminium, Beschriftung 2-zeilig, gefräst, rechteckig, Höhe über 50 bis 60 mm, Breite über 100 bis 110 mm, Befestigung mit Schildträger aus verzinktem Stahl, Halter und Spannband, Befestigungsuntergrund Rohrleitung.
Menge: 60,000 St

#### Bereich 03.06 Wartung

**03.06.1 Wartung während der Gewährleistung**
Wartung während der Gewährleistung
Um während der Gewährleistungszeit einen störungsarmen Betrieb sicherzustellen, ist im folgenden eine
Wartung (Ausführung in Anlehnung an die DIN 31051,
VDMA-Einheitsblatt 24186, VDI 3809 sowie den
AMEV-Richtlinien Wartung/Instandhaltung) für die
Gewährleistungszeit für die in diesem LV
beschriebenen Teile anzubieten.
Menge: 5,500 Jahr
